# JGU/1271/Umbau zum Seminargebäude
Angebotsaufforderung (GAEB DA XML 3.2, DA83)
Projekt: 25.375
Währung: EUR
Erstellt mit: GXML Toolbox V3.3 R20220330, ORCA AVA 25.0.5 - Professional Edition 25.00.05, 29.07.2026

## U m f a n g d e r B a u a r b e i t e n
U m f a n g  d e r  B a u a r b e i t e n

Inhalt der Ausschreibung sind folgende Leistungen:

- Roh- / Erdbauarbeiten im Bestand

## A l l g e m e i n e B a u- u. N u t z u n g s b e s c h r e i b u n g
A l l g e m e i n e  B a u-  u.  N u t z u n g s b e s c h r e i b u n g

a) Ziel u. Anlass der Baumassnahme + Umnutzung u. Baumaßnahmen

Das ehemalige Biochemie-Gebäude 1271 befindet sich auf dem Campus der JGU, am Joachim-Becher-Weg 30,
und ist Teil eines Zwillingsgebäudes, das zu einem Seminar-Verfügungsgebäude umgebaut werden soll.
Das andere Zwillingsgebäude 1272 mit Gentechniklaboren ist nach wie vor in Betrieb und wird nicht umgebaut.
Der Hauptzugang beider Zwillingsbauten erfolgt auch in Zukunft über das bestehende gemeinsame Treppenhaus, das ebenfalls nicht umgebaut oder saniert wird.

Es sind Seminarräume sowie studentische Arbeitsplätze in Fluren in verschiedenen Größen und unterschiedlicher Ausstattung geplant. Diese werden durch entsprechende Nebenräume ergänzt. Neben klassischen Seminarräumen mit Frontallehre ermöglichen weitere Seminarräume gruppenorientiertes, flexibles und kreatives Lehren und Lernen. Zusätzliche studentische Arbeitsplätze in unterschiedlicher
Anordnung ergänzen den Austausch und das kollaborative Lernen.

Im Rahmen der Umnutzung des Gebäudes wird eine umfangreiche energetische Sanierung unter Berücksichtigung der Minimierung des Energiebedarfs, des wirtschaftlichen und sinnvollen Einsatzes regenerativer Energien, der Barrierefreiheit im Außenbereich und der Sanierung der Fassade vorgenommen.
Im Vorfeld der Maßnahme findet eine umfangreiche Schadstoffsanierung statt.

Das Gebäude 1271 besteht aus einem Untergeschoss, Erdgeschoss, Obergeschoss sowie einem
Dachgeschoss, in dem ausschließlich die Lüftungstechnik untergebracht ist. Die vorliegende Grundrissstruktur mit der zentralen Erschließung durch einen Mittelflur wird aufgenommen und bleibt bei der geplanten Umnutzung grundsätzlich erhalten.

Entsprechend der Raumnutzung wurde ebenfalls ein Konzept für die gebäudetechnische Versorgung der Räume ausgearbeitet. Die Gegebenheiten und Einschränkungen des bestehenden Gebäudes wurden in der Planung berücksichtigt und entsprechend bewertet. Dazu zählen u. a. die statischen
Voraussetzungen inkl. des konstruktiven Brandschutzes, der geringe Fußbodenaufbau, die Schallschutzeinordnung
sowie die vorgegebene Gebäudestruktur. Hierbei waren die technische Umsetzbarkeit und die Wirtschaftlichkeit die Hauptkriterien.

Im Untergeschoss befinden sich Technikräume der gebäudetechnischen Anlagen sowie weitere Seminarräume für gruppen- und kreativorientierte Lehr- und Lernformate. Die Seminarräume haben alle
Fenster und werden ausreichend durch Tageslicht belichtet.
Des Weiteren sind dort ein Putzmittelraum
inkl. Aufenthaltsmöglichkeit für das Reinigungspersonal und ein Lagerraum verortet.

Das Erdgeschoss besteht aus Seminarräumen für gruppenorientierte Lehr- und Lernformate, Lager, Teeküche und dem WC-Kern. Der Flurbereich wird in Teilen zusätzlich als Raumfläche mit Sitz-/und Lernmöglichkeiten geplant. Der notwendige Rettungsweg erfolgt über das Treppenhaus an der nordöstlichen Gebäudeecke.

Das Obergeschoss hat eine ähnliche Raumaufteilung wie das Erdgeschoss jedoch befindet sich dort keine Teeküche und die Seminarräume sind bedeutend größer und für klassische Lernformate (z.B. Frontalunterricht) geeignet. Aufgrund der Raumgröße haben sie jeweils eine zweite Tür zur Entfluchtung
auf den Flur.

Das Dachgeschoss ist als reines Technikgeschoss vorgesehen, in dem die Lüftungszentrale untergebracht wird. Das Dachgeschoss weist an der höchsten Stelle eine lichte Raumhöhe von nur 2,30 m auf
und fällt in Richtung Raummitte auf etwa 2,00 m ab. Das Dachgeschoss inkl. Dachaufsatz wird in die
thermische Gebäudehülle einbezogen. Es ist keine zusätzliche Beheizung des Dachgeschosses erforderlich. Die bestehenden Fensteröffnungen werden weitestgehend mit Mauerwerk verschlossen. Lediglich
eine 2-flügelige geschlossene Revisionstür an der Südfassade ist vorgesehen. Der bestehende Aufzugsschacht wird nicht mehr benötigt und als Steigschacht für die Haustechnik herangezogen.

Der komplette Flachdachaufbau inkl. Entwässerung wird neu hergestellt. Es ist eine Dachbegrünung mit einer kombinierten PV-Anlage geplant.

Um die thermische Hülle zu ertüchtigen ist eine Dämmung mit recyclefähigem Foamglas inkl. einer Erneuerung der Vertikalabdichtung der im Erdreich liegenden Außenwände vorgesehen. Die Außenwanddämmung ist als Mineralwolle
inkl. einer Fassadenbekleidung aus Holz vorgesehen.

Die neuen Fenster verfügen über eine 3-fach Verglasung inkl. Raffstore und innenliegendem Kastenrollo
als Blendschutz.

Für das Gebäude wurden alle Nachweise nach GEG geführt sowie weitergehende Anforderungen gem.
der Richtlinie "Klimaneutrale Landesgebäude - Richtlinie für Neubau und energetische Gebäudesanierung" beachtet.

b) Brandschutz / Brandschutzertüchtigung

=> Zu Brandschutz siehe vorh. Brandschutz-Gutachten!

c) Schadstoffsanierung

Ausbau Schadstoff- u. gefahrstoffhaltiger Bauteile inkl. der erf. Einrichtung von Schleusen zur Trennung Schwarz-/Weiss-Bereiche samt notwendiger Freimessungen
als erf. Vorabmassnahme zu den eigentlichen Umbauarbeiten.

## A l l g e m e i n e V o r b e m e r k u n g e n
A  l l g e m e i n e  V o r b e m e r k u n g e n

Nach  V O B  T e i l C :
- Allgemeine techn. Vertragsbedingungen für Bauleistungen (ATV)

-  Allgemeine Regelungen für Bauarbeiten jeder Art DIN
18299

sowie gemäß nachfolgenden Angaben und Hinweisen.

Diese gelten für das gesamte Vertragswerk.

Die nachstehenden Angaben befreien den Bieter nicht von der Verpflichtung zur genauenPrüfung der für das Angebot und die Ausführung maßgebenden Verhältnisse.

Hinweis:
Die Ordnungsziffern der nachfolgenden Punkte entsprechen der VOB C, DIN 18299. Ordnungsziffern, die nicht aufgeführt bzw. ausgefüllt sind, bedürfen bei der vorliegenden Leistungsbeschreibung keiner gesonderten Angaben.

Allgemeine Regelungen für Bauarbeiten jeder Art entspr. DIN  18299 :

0.0  Angaben/ Hinweise Allgemein

0.0.1
Vertragsbestandteile

Für diese Ausschreibung gelten die nachfolgenden Vertragsbestandteile in absteigender Reihenfolge.
 Vertragsbestandteile sind bzw. werden:

- das Zuschlagsschreiben der Auftraggeberin mit ggf. darin benannten weiteren Anlagen;
- das Angebot des Auftragnehmers;
-  die von der Vergabestelle der Auftraggeberin veröffentlichten Erläuterungen zu den Vergabeunterlagen (z. B. Antworten auf Bieterfragen und sonstige Erklärungen);
- die Leistungsbeschreibung;
- das Leistungsverzeichnis / Preisblatt;
- die besonderen Vertragsbedingungen;
- die zusätzlichen Vertragsbedingungen für die Ausführung von Bauleistungen;
- die weiteren Anlagen gemäß Anlagenliste;
- die allgemeinen technischen Vertragsbedingungen für Bauleistungen (VOB / C), in der
im Zeitpunkt des Abschlusses dieses Vertrages gültigen Fassung;
- die allgemeinen Vertragsbedingungen für die Ausführung von Bauleistungen (VOB / B),
in der im Zeitpunkt des Abschlusses dieses Vertrages gültigen Fassung.

Sollte den Vergabeunterlagen ein individueller Vertrag beiliegen,  so hat dieser Vorrang vor den zuvor genannten Vertragsbestandteil en. Dies bedeutet, dass im Falle von
Unstimmigkeiten oder Widersprüchen der individuelle Vertrag maßgeblich ist und die anderen Dokumente nachrangig behandelt werden.

0.0.2
Grundlage des Angebotes

Für das Angebot und die Ausführung gelten neben der VOB auch sämtliche für dieses Gewerk zutreffenden DIN-  Normen in ihrer jeweils gültigen Fassung.
Weiterhin sind die anerkannten Regeln der Technik und die gesetzlichen und behördlichen Bestimmungen zu beachten und einzuhalten (z.B. solche betreffend den Arbeitsschutz, die UVV, LBauO, etc.). Zudem sind die Hausordnung u. Standards der
JGU zu beachten.

Die Vorschriften gelten, soweit nicht durch besondere Bedingungen oder Forderungen in dieser Leistungsbeschreibung ausdrücklich eine andere Regelung vorgegeben ist.

Grundlage des Leistungsverzeichnisses sind
neben den Architekten-Plänen auch:

- das Schadstoffgutachten
- das Brandschutzgutachten
- die Tragwerksplanung
- die jeweiligen TGA-Fachplanungen
- die Freiflächenplanung
- sowie der Vermesser-Lageplan des JGU-Campus

Die allgemeinen technischen Vorbemerkungen bzw . Vertragsbedingungen  (ATV Allgemein) gelten für alle Gewerke.

Je nach Gewerke-spezifischer Erfordernis sind zusätzlich unter "ZTV Gewerk" spezielle Anforderungen an die zu erbringende Leistung des AN definiert.
Diese gewerkespezifischen zusätzlichen technischen Vorbemerkungen/ Vertrags-Bedingungen (ZTV) gelten ebenso.

Der sich aus dem Inhalt der technischen Vorbemerkungen/ Vertragsbedingungen und der Bau - u . Nutzungsbeschreibung ergebende Mehraufwand ist, soweit nicht anders beschrieben und über Positionen abgerechnet, in die Einheitspreise miteinzukalkulieren.

0.0.3 Bauvorhaben / Baumaßnahme(n)

=> Siehe hierzu oben aufgeführte Bau- u. Nutzungsbeschreibung!

0.0.4 Umfang Leistungsverzeichnis bzw . LV-Leistungen

=> Siehe ZTV GEWERK + Pläne u. sonstige Anlagen anbei!

0.0.5 Ortsbegehung u. Bieterrückfragen

Vor Angebotsabgabe wird jedem Bieter angeraten, sich bei
einem Ortstermin über die örtlichen Gegebenheiten zu
informieren.

Bei Interesse an einer Vor-Ort-Begehung, kann dies als Bieterfrage, über die Vergabeplattform angefragt werden.

0.0.6 Wertungskriterien Vergabe

Siehe Vergabeunterlagen

0.0.7 Bieter-Referenzen

Siehe Vergabeunterlagen

0.0.8 Personal-Qualifikation Aufsichts- u. Baustellenpersonal

Der AN benennt spätestens bei Auftragserteilung schriftlich einen aufsichtsführenden Polier u/o Fachbauleiter und einen Ersthelfer, der während der Ausführung von Arbeitsleistungen ständig anwesend ist, ungeachtet der Anzahl des eingesetzten
Personals, zur Koordination sämtlicher Terminabläufe.
Der Ansprechpartner muss deutschsprachig,  fachkompetent
und weisungsbefugt gegenüber dem Personal sein.
Das für die Ausführung der angebotenen Leistungen eingesetzte Personal muss nachweislich geschultes sein,
d.h. über die erforderlichen Fachkenntnisse verfügen.

0.0.9 Qualitätssicherung Bauprodukte

Gemäß Landesbauordnung bedürfen Bauprodukte einer Bestätigung ihrer Übereinstimmung mit den technischen Regeln,  den allgemeinen bauaufsichtlichen Zulassungen /
Prüfzeugnissen oder den Zustimmungen im Einzelfall.
Die Bestätigung der Übereinstimmung gehört zum Leistungsumfang des AN und hat
unaufgefordert schriftlich zu erfolgen durch

1. eine Übereinstimmungserklärung des Herstellers
oder
2. ein Übereinstimmungszertifikat.

Die Bestätigung durch ein Übereinstimmungszertifikat hat
entspr. den jeweiligen allg. bauaufsichtlichen Zulassungen,
der Zustimmung im Einzelfall bzw . entsprechend den Vorschriften gem. Bauregelliste A zu erfolgen.

Bauprodukte, die nicht in Serie gefertigt werden, bedürfen der
Übereinstimmungserklärung des Herstellers.
Die Übereinstimmungserklärung und die Erklärung,
dass ein Übereinstimmungszertifikat erteilt
ist, hat der Hersteller durch Kennzeichnung der Bauprodukte mit dem Übereinstimmungszeichen (CE-Zeichen) unter Hinweis auf
den Verwendungszweck abzugeben.

0.0.10 Materialeinsatz

Das für die Ausführung der beschriebenen Leistungen zu verwendende Baumaterial ist als nicht  gebrauchtes, neues Material zu kalkulieren.
Die für die Erbringung der Leistung erforderlichen Hilfsmittel dürfen gebraucht sein.

0.0.11Termine

=> Siehe hierzu Bauzeitenplan / Rahmenterminplan des AG
bzw. Formblätter Vergabe!

0.0.12 Termin- u. Kapazitätenplan AN

Der Auftragnehmer (AN) ist verpflichtet auf Verlangen des AG umgehend nach Auftragsvergabe einen detaillierten Termin- u.
Kapazitäten-Plan für seine Leistungen unter Berücksichtigung der Terminvorgaben des AG vorzulegen.
Die Kosten für die Erstellung sind in die Einheitspreise einzukalkulieren

Anmerkung/Hinweis:
Der Terminplan des AN ist auf Anweisung der Bauleitung bei späteren wesentlichen Terminverschiebungen/Änderungen im Bauablauf auf Anweisung der Objektüberwachung
des AG bei Erfordernis fortzuschreiben!

0.0.13 Baustellenbesprechungen

Der AN hat zu den Baustellenbesprechungen, die von der Bauleitung des Bauherrn anberaumt werden, einen geeigneten bevollmächtigten Vertreter zu entsenden.
Die Besprechungen finden i.d.R. wöchentlich vor Ort statt. Besprechungsergebnisse gelten sofort, d.h. auch ohne dass bereits ein Protokoll der Baustellenbesprechung vorliegt.
Je nach Leistungsstand kann die Teilnahme des AN an den Baubesprechungen ausgesetzt werden, jedoch nur nach vorhergehender Ankündigung bei der Bauleitung des
AG mit 6 Werktagen Vorlauf. Ordnet die Bauleitung des AG die Teilnahme wieder an, so besteht erneut Teilnahmepflicht bis auf weiteres.

0.0.14 Bautagesberichte

Der AN hat täglich Bautagesberichte zu führen und spätestens wöchentlich der Fachbauleitung unaufgefordert auszuhändigen. Sie müssen alle Angaben enthalten, die für die Ausführung und Abrechnung des Auftrags von Bedeutung sein können.

0.0.15 Arbeitszeiten
Die Arbeiten sind auszuführen in nachfolgenden Zeiten:
- Montag bis Freitag von 7:00 Uhr bis 18:00 Uhr und
- Samstag von 7:00 bis 16:00 Uhr

Bei lärmverursachenden Arbeiten:
- Montag bis Samstag von 8.00 bis 16.00 Uhr.

0.0.16 Sicherheit u. Ordnung / Brandschutz während der Bauzeit

Der Auftragnehmer hat ohne besondere Vergütung für die
Dauer der Bauausführung alle Schutzmaßnahmen zu treffen,
die zur Sicherung von baulichen Anlagen u. Einrichtungen
aller Art,  sowie zur Sicherung dritter Personen auf der
Baustelle und ihrer Umgebung erforderlich sind, soweit nichts
anderes vereinbart ist. Die Schutzvorrichtung ist so lange
vorzuhalten, bis jede Gefährdung von Personen oder Sachen ausgeschlossen ist.
So ist auch der Brandschutz während der Bauphase seitens des AN allzeit sicherzustellen, erforderlichen falls durch temporäre Schottungen, sofern nicht nachfolgend in gesonderter Position ausgeschrieben.

0.0.17 Abnahmefähiges, mangelfreies Werk

Der Auftragnehmer hat die ihm übertragenen Leistungen vollständig, fachgerecht, mangelfrei und entsprechend den anerkannten Regeln der Technik auszuführen.

Die fix und fertige Erstellung umfasst alle Lieferungen, Leistungen und Nebenleistungen sowie Maßnahmen und
Kosten, die erforderlich sind, das Bauvorhaben mit sämtlichen
dem Auftragnehmer übertragenen Leistungen vollständig,
termingerecht und funktionstüchtig so zu erstellen,
dass es zu den vorgesehenen Zwecken des Auftraggebers uneingeschränkt genutzt werden kann.

Dabei sind sämtliche Auflagen, Anordnungen und Bedingungen der zuständigen Behörden bis zur Abnahme des Bauvorhabens zu berücksichtigen und zu erfüllen.

0.0.18 Unvorhergesehene Maßnahmen

Unvorhergesehene notwendige Leistungen sind schriftlich
und vor der Ausführung mit dem Auftraggeber zu vereinbaren.
Sind nach Meinung des AN Leistungen notwendig, welche nicht im LV enthalten sind, so sind diese in einem Anhang zum Angebot zu erläutern und mit Preisen zu versehen.

0.0.19 Schweiss- u. Schneidbrennarbeiten

Funkenerzeugende Arbeiten wie Schweißen u.
Trennschneiden sind grundsätzlich im Baustellenbereich
zu vermeiden.
Sofern unverzichtbar sind diese genehmigungspflichtig.
Erf .  Erlaubnisscheine sind bei der Objektüberwachung
>/= 3 Werktage im Voraus zu beantragen.
Die im Erlaubnisschein aufgeführten Sicherheitsforderungen sind zwingend zu beachten.

0.0.20 Vermessungsarbeiten

Erf . Einmessungs-/Vermesser-Arbeiten, im Erdreich Außenbereich z.B. von neuen Versorgungs-Leitungen, Bäumen, o.ä., sind vom AN über die örtliche Bauleitung des AG mit dem (JGU-Rahmenvertrags-) Vermessungsbüro Schirmer abzustimmen.

0.0.21Ausführung
(Prüfzeugnisse/Ausführungsunterlagen/ Örtl. Aufmass/ Werk-u. Montageplanung)

Alle erforderlichen Materialgütenachweise u. Prüfzeugnisse sind vor Ausführung u. ohne besondere Aufforderung durch den AG vom AN vorzuhalten bzw. vorzulegen.

Die für die Bauausführung maßgeblichen Ausführungsunter- lagen (Ausführungszeichnungen, Berechnungen, Behörden- bescheide usw.) werden dem AN nach Auftragserteilung, rechtzeitig vor Ausführung der jeweiligen Leistungen,
- gegen Empfangsbestätigung per Mail - ausgehändigt.

Die Ausführungsunterlagen werden ausschließlich digital
im pdf-Format übermittelt. Druckkosten sind in die EPs mit einzurechnen. Abweichungen gegenüber diesen Unterlagen bedürfen der schriftlichen Beantragung durch den Auftragnehmer und der Zustimmung durch den Auftraggeber.

Vor dem Herstellen der Bauteile sind die Maße hinsichtlich der Gegebenheiten vor Ort vom AN zu prüfen.

Der AN hat dem AG vor Beginn der jeweiligen Arbeiten alle Werk - und Montage- (W+M-) Planungen zu unterbreiten,
die für den ungehinderten und reibungslosen Einbau und ordnungsgemäßen Betrieb der baulichen und technischen Anlagen notwendig sind und sich diese vom AG genehmigen
zu lassen.

Der AN hat auf der Grundlage der abgestimmten Ausführungsplanung die für die Ausführung erforderlichen
Werk - und Montage-Pläne für den gesamten, im vorliegenden Leistungsverzeichnis beschriebenen Leistungsumfang zu erbringen und mit dem AG abzustimmen.
Der AG kann, soweit es für die Beurteilung der Planung notwendig erscheint, darüber hinaus weitere Unterlagen verlangen.

Alle wichtigen Detailpunkte sind durch den AN im Rahmen der Werk - u. Montageplanung darzustellen.
Der AN ist verantwortlich für die Richtigkeit der Dimensionierung der Anlagen u. Bauteile. Bei Fehlleistungen ist der Funktionsnachweis für Geräte und Systeme zu erbringen.

Die gesamte technische Bearbeitung und die Abstimmung mit den Architekten des AG ist in die Einheitspreise einzukalkulieren, sofern nicht nachfolgend separat ausgeschrieben.

Die W +M-Planung ist nach Auftragserteilung zügig anzufertigen und der JGU-Projektleitung alsbald zur Freigabe vorzulegen.

0.0.22 Standards Baumaßnahmen JGU

Im Rahmen der Baumaßnahmen sind die von der JGU aufgestellten Standards vom  AN zwingend zu beachten.

Diese betreffen neben einem Allgemeinen Teil in:

- Anlage 1: Leitlinien zur Übergabe von Bauwerken
- Anlage 1a + 2: Dokumentationspflichten des AN
- Anlage 3: - entfallen -
- Anlage 4: Techn. Standards zu den Kostengruppen KG 400
- Anlage 5: Außenanlagen-Standards zur KG 500
- Anlage 6: Techn. Anschluss-Bedingungen (TAB) betreffend
Fern-/Nah-Wärme- u. Nahkälte-Netz auf dem JGU- Campus
- Anlage 7: MSR-Automation
- Anlage 8: Netzwerkausbau-Leitfaden
- Anlage 9: Barrierefreiheit-Standards auf dem JGU-Campus
- Anlage 10: Beschilderungen
- Anlage 11: CAD-Standards JGU
- Anlage 12: Medientechnik
- Anlage 13: JGU-Zutrittskontroll-System

=> Siehe je nach Erfordernis unter folgendem Downloadlink:
https://www.verwaltung.uni-mainz.de/
blm/klm/vergaben/download-center/

0.0.23  Abnahme und Dokumentation

Es wird eine förmliche Abnahme laut VOB/B §12 vereinbart.

Abnahmeunterlagen gemäß den Dokumentationsstandards der
JGU für alle bauaufsichtlich relevanten Bauteile, sowie alle verbauten Bauteile. Der genaue Umfang, Vorlageerfordernis und die Anzahl der Exemplare sind in Standards der JGU beschrieben.

0.0.24 Technische Spezifikationen

Soweit in der Leistungsbeschreibung auf Technische Spezifikationen, z. B. nationale Normen, mit denen europäische Normen umgesetzt werden, europäisch technische
Bewertungen,  gemeinsame technische Spezifikationen,  Internationale Normen, Bezug genommen wird, werden auch ohne den ausdrücklichen Zusatz: "oder gleichwertig"
immer gleichwertige Technische Spezifikationen in Bezug genommen.

0.0.25 Beteiligte Fachplaner

Objektplanung/Architektur
JGU, Referat Bauprojektmanagement (PBM 2)
mz³ architekten ingenieure

Schadstoffgutachten
Immobilien-Schadstoff-Management GmbH

Brandschutzgutachten
Brandschutz weidinger / Sachverständigenbüro für Brandschutz

Tragwerksplanung/Statische Berechnung
ZIGMO Engineering GmbH, Mainz

TGA-Planung / ELT+HLS
kbp köhler beraten + planen GmbH

SiGeKo
BauSecur AG

Vermessung
Vermessungsbüro Müller

Freiflächenplanung
SHK+ Landschaftsarchitekten PartG mbB

0.1  Angaben zur Baustelle

0.1.1 Lage der Baustelle, Umgebungsbedingungen, Zufahrtsmöglichkeiten und Beschaffenheit der Zufahrt sowie etwaige Einschränkungen bei ihrer Benutzung.

Das neue Seminar-Gebäude 1271 (Alte Bezeichnung: 1271_Biochemie) befindet sich im westlichen Bereich des Hauptcampus der JGU und ist über gut ausgebaute und belastbare Straßen erreichbar.

Umgebaut wird der gesammte Innenbereich des Gebäudes und die Gebäudehülle.
Siehe auch: A l l g e m e i n e  B a u-  u.  N u t z u n g s b e s c h r e i b u n g.

Eigentümer des Grundstücks einschl. des Gebäudes ist das Land Rheinland-Pfalz, vertreten durch den Landesbetrieb Liegenschafts- und Baubetreuung (LBB).

Auf den Zufahrtsstraßen ist im üblichen Maße auf den Campusverkehr mit Autos, Fahrrädern und Fußgängern Rücksicht zu nehmen. Auf dem Gelände der JGU gilt die
StVO .
Die Geschwindigkeitsbegrenzung beträgt auf dem gesamten Campus 30 km/h.

Für die Baustellenzufahrt soll folgende Pforte genutzt werden:
- Hauptpforte: Ackermannweg 11, 55128 Mainz.

Die Baustellen-Anfahrt erfolgt über den Jakob-Welder-Weg.
Die Baustellen -/ Anliefer Adresse lautet:
Jakob-Welder-Weg 30
=> siehe hierzu auch Lageplan Baustelleneinrichtung (BE)!

Campus- Zufahrt / Parkraumbewirtschaftung JGU
Die Hinweise zur Parkraumbewirtschaftung der JGU sind zu beachten (https://www.verwaltung.zentrale-dienste.uni-mainz.de/informationen-zur-parkraumbewirtschaftung/).
Eine Zufahrtsgenehmigung während der Bauzeit ist notwendig.  Diese ist schriftlich zu beantragen. Die Kosten von 60 EUR/Halbjahr bzw. 120 EUR/Jahr sind durch den AN zu
tragen und in die Einheitspreise einzukalkulieren.

0.1.2 Besondere Belastungen aus Immissionen sowie besondere klimatische oder betriebliche Bedingungen.

- entfällt -

0.1.3 Art und Lage der baulichen Anlagen, z. B. auch Anzahl und Höhe der Geschosse.

Die Umbau- u. Sanierungsbereiche im Gebäude 1271 erstrecken sich vom Untergschoss, bis zum Dachgeschoss.

Vorh. lichte Rohbauhöhen / Art d. Nutzung wie folgt:
- Siehe Planununterlagen -

Die Oberkanten der Fertigfußböden (FFB) liegen bei:
- Siehe Planununterlagen -

Der obere Abschluss der Gebäudehülle bildet ein Flachdach mit Gefälle zur mitte des Dachs.

Die äußeren Abmessungen des Gebäudes belaufen sich auf:
BxL = ca. 17,575 x 38,835 m.

0.1.4 Verkehrsverhältnisse auf der Baustelle,
insbesondere Verkehrsbeschränkungen.

Der nördliche Zugang zum Baufeld über den Jakob-Welder-Weg ist uneingeschränkt freizuhalten und darf weder durch Fahrzeuge noch durch Baustelleneinrichtung verstellt werden.

0.1.5 Für den Verkehr freizuhaltende Flächen.

Die Flucht- u. Rettungswege im Gebäude sowie die Flächen für die Feuerwehr auf dem kompletten Uni-Campus sind auch während den Baustellen- u. Montage-Arbeiten
jederzeit uneingeschränkt freizuhalten.
Ebenso alle Zugänge zu feuerwehrtechnischen (Lösch-) Einrichtungen, wie Hydranten o.ä.

0.1.6 Art, Lage, Maße und Nutzbarkeit von Transportein- richtungen u. Transportwegen, z. B. Montageöffnungen.

Material-Tansport u . Transport -Wege
Die Material- Ein- u. Ausbringung erfolgt über den nördlichen Zugang zum Gebäude, d.h. vom Jakob-Welder-Weg.
Die vorhandenen lichten Tür-Durchgangsbreiten u. -Höhen sind dabei zu beachten.

An der Nördlichen Fassade wird ein Material- und Personenaufzug durch den AG zur verfügung gestellt, mit dem Materialien in die Einzelnen Geschosse transportiert werden können.

Sämtliche Transportwege sind mit den Einheitspreisen abgegolten.

0.1.7 Lage, Art, Anschlusswert und Bedingungen für das Überlassen von Anschlüssen für Wasser, Energie und Abwasser.

Der AG stellt allen Unternehmern  die Medien Strom und Wasser für die Dauer der Baumaßnahme kostenfrei zur Verfügung.
Dies ist bei der Kalkulation zu berücksichtigen.

Bauwasser wird bauseits über eine Zapfstelle, im Außenbereich der Baustellen-Einrichtungs-Fläche (BE) zur Verfügung gestellt.

Baustrom wird bauseits, im Außenbereich der Baustellen-Einrichtungs-Fläche (BE) und im Gebäude im Arbeits-/Baustellen-Bereich mittels Baustromverteiler zur Verfügung gestellt.

Das Heranführen der Medien zu den jeweiligen Arbeitsbereichen ist Sache der AN.
Dies ist bei der Kalkulation zu berücksichtigen und in die Einheitspreise einzukalkulieren.
=> Siehe hierzu auch Lageplan Baustelleneinrichtung (BE)!

0.1.8 Lage und Ausmaß der dem Auftragnehmer für die Ausführung seiner Leistungen zur Benutzung oder Mitbenutzung überlassenen Flächen, Räume.

Baustelleneinrichtung (BE)
Nördlich vom Baufeld, auf der gegenüberliegenden Straßenseite, wird auf dem dortigen Parkplatz eine Fläche zur allgemeinen Baustelleneinrichtung vorbereitet.
 => Siehe hierzu Lageplan Baustelleneinrichtung (BE)

Jedem AN wird im Bereich der Baustelleneinrichtung eine Fläche zur Aufstellung von Material-/Lager-, Aufenthalts- und Abfall-Containern zugewiesen.
Hierzu findet grundsätzlich eine erste Einweisung statt.

Der AN bleibt für die Sicherung seiner Leistung, seiner Geräte und Baustoffe alleine verantwortlich.
Der Bauherr trifft keine weitergehenden Sicherungs- maßnahmen, eine Baubewachung ist nicht vorgesehen.
Der Baustellenbereich muss ständig eingezäunt bleiben und außerhalb der Arbeitszeiten abgeschlossen werden.

Im Bestandsgebäude dürfen keine Räume zum Aufenthalt u. zur Material-Lagerung genutzt werden.

Ein Sanitär-Container wird vom AG zur Verfügung gestellt.

0.1.9 Bodenverhältnisse, Baugrund und seine Tragfähigkeit. Ergebnisse von Bodenuntersuchungen.

- siehe Bodengutachten -

0.1.10 Hydrologische Werte von Grundwasser und Gewässern. Art, Lage, Abfluss, Abflussvermögen und Hochwasserverhältnisse von Vorflutern. Ergebnisse v. Wasseranalysen.

- entfällt -

0.1.11
Besondere umweltrechtliche Vorschriften.

Für den Schutz gegen Baulärm gelten die Anforderungen des BImSchG, die allgemeinen Verwaltungsvorschriften gegen Baulärm und Geräuschimmissionen.
Arbeiten mit sehr großen Lärmentwicklungen und/oder erschütterungsintensive Arbeiten sind im Vorfeld mit
>/= 3Tagen Vorlauf beim Auftraggeber anzukündigen u. abzustimmen.
Auf besondere Anordnung des Bauherrn kann vereinbart werden, solche Arbeiten in den Abend-/Nachtstunden und am Wochenende auszuführen.
Auf die Vergütungsregelung für diese Mehraufwendungen wird im Leistungsverzeichnis verwiesen.

Der Auftragnehmer ist verpflichtet die Lärmimmission der Baugeräte und Baumaschinen durch entsprechende Schallschutzmaßnahmen auf ein Mindestmaß zu beschränken.
Elektrisch betriebenen Geräten ist immer der Vorzug zu geben.
Erforderliche Staubschutz-Maßnahmen sind im Vorfeld mit der örtl. Bauleitung des AG abzustimmen.

0.1.12 Besondere Vorgaben für die Entsorgung, z. B. bes. Beschränkungen für die Beseitigung von Abwasser u. Abfall.

Abwasser
Beim Umgang mit wassergefährdenden Stoffen, z.B. aus technischen Anlagen, sind die einschlägigen Rechtsvorschriften einzuhalten und der Umgang ist dem Koordinator zu
melden.
Die Einleitung von flüssigen Stoffen in das Erdreich ist verboten.
Abwässer aus Reinigungsvorgängen sind aufzufangen und vom Auftragnehmer zu entsorgen. Bei Zuwiderhandlung behält sich der Auftraggeber Schadensersatz (z. B. einen Bodenaustausch) zu Lasten des Verursachers vor.

Entsorgung von Abfällen
Die Beseitigung von Bauschutt, Abfall, Verpackungs- und Abdeckmaterial nach VOB/ C hat von jedem Auftragnehmer arbeitstäglich zu erfolgen.
Vom AN sind ausschließlich verschließbare Container zu verwenden. Alle Container müssen täglich vor dem Verlassen der Baustelle verschlossen werden. Für anfallendes Material stehen dem AN keinerlei Container seitens des AG zur
Verfügung.

0.1.13 Schutzgebiete oder Schutzzeiten im Bereich der Baustelle, z. B. wegen Forderungen des Gewässer-, Boden-, Natur-, Landschafts- oder Immissionsschutzes; vorliegende Fachgutachten oder dergleichen.

- entfällt -

0.1.14 Art und Umfang des Schutzes von Bäumen, Pflanzenbeständen, Vegetationsflächen, Verkehrsflächen, Bauteilen, Bauwerken, Grenzsteinen und dergleichen im Bereich der Baustelle.

Vor Beginn der Arbeiten hat der Auftragnehmer die an seinen Arbeitsbereich angrenzenden, nicht von der Maßnahme betroffenen Bestandsflächen und Bauteile auf erkennbare Vorschäden zu überprüfen und diese fotografisch zu dokumentieren. Festgestellte Vorschäden sind der örtlichen Bauleitung vor Aufnahme der Arbeiten schriftlich anzuzeigen. Unterbleibt eine entsprechende Anzeige, gelten die angrenzenden Bereiche hinsichtlich offensichtlicher Mängel als mängelfrei übernommen.

Bäume im Bereich der Baustelleneinrichtung werden vom AN Baustelleneinrichtung mit einem Baumschutz aus Holz versehen, es gilt die DIN18920 und die Richtlinien zum Schutz von Bäumen und Vegetationsbeständen bei Baumaßnahmen (R SBB).
Der Erhalt schützenswerter Bäume ist während der Baustellen- einrichtung und dem Baustellenbetrieb unbedingt zu beachten.
Für Beschädigungen haftet der Verursacher.

0.1.15 Art und Umfang der Regelung und Sicherung des öffentlichen Verkehrs.

Sofern Anlieferungen einer Sicherung des öffentlichen Verkehrs bedürfen. Ist dies Sache des AN in Abstimmung mit der Stadt Mainz und bei der Preiskalkulation zu berücksichtigen.
(Temporäre) Beeinträchtigungen des Campus-Verkehr sind seitens des AN mit der örtl. Bauleitung des AG sowie mit der Verkehrs- und Gebäudeaufsicht (ILM 2) / Herrn
Sebastian Wrobel abzustimmen.

0.1.16 Im Bereich der Baustelle vorhandene Anlagen, insbesondere Abwasser- und Versorgungsleitungen.

Der Vermessungsplan des Campus  ist zu beachten
=> Siehe digitale Anlagen zum LV!

Allgemeines zu vorh. Medienleitungen
Der AN hat auf Grundlage der zur Verfügung gestellten Pläne und des JGU-Vermessungs-Lageplan örtl. vorhandene Medien vorab zu erkunden u. diese je nach Erfordernis vorab seiner
Leistungs-Ausführung zu schützen.
Die zur Verfügung gestellten Bestandsunterlagen entbinden den AN nicht von seiner Prüf- und Erkundungspflicht.
(Leitungs-) Beschädigungen jeglicher Art bei Ausführung der Bauarbeiten gehen zu Lasten des AN.

Vorh. Brandmeldeanlage
Im Gebäude 1271_SEM ist eine bestehende BMA vorhanden.
Diese versorgt während der Bauphase das Zwillingsgebäude 1272-Genetik sowie das Zwischentreppenhaus welches die Gebäude 1271 und 1272 verbindet.
Die vorhandene BMA ist abgängig und wird im Zuge der Sanierung des Gebäudes 1271_SEM durch eine neue Anlage ersetzt.
Die vorhandene BMA ist bis zum Umschluss und der Inbetriebnahme der neuen BMA zu erhalten und während der Bauphase zu schützen.
Im Gebäude 1271_SEM sind während der Bauphase keine Brandmelder auf die vorhandene BMA aufgeschaltet.

Analog hierzu ist im Gebäude 1271_SEM eine RWA-Steuerung für das Zwischentreppenhaus vorhanden.
Auch diese wird im Zuge der Sanierungsmaßnahmen durch eine neue Anlage ersetzt.
Die vorhandene RWA- Steuerung / Versorgung ist bis zum Umschluss und der Inbetriebnahme der neuen RWA- Steuerung / Versorgung zu erhalten und während der Bauphase zu schützen.

An-  u. Umschlußarbeiten
An- u. Umschlußarbeiten an bestehenden Versorgungs- Systemen sind in jedem Fall frühzeitig mit der örtlichen Bauleitung, dem zuständigen Fachbauleiter und der
Technischen Abteilung des AG abzustimmen.
Notwendige Umschluss-Zeiten sind auf ein Minimum zu reduzieren, notfalls mittels Interims-/Beipaß-Installationen.

0.1.17 Bekannte oder vermutete Hindernisse im Bereich der Baustelle, z. B. Leitungen, Kabel, Dräne, Kanäle, Bauwerksreste und, soweit bekannt, deren Eigentümer.

siehe Vermessungsplan

0.1.18 Bestätigung, dass die im jeweiligen Bundesland geltenden Anforderungen zu Erkundungs- u. ggfs. Räumungs- Maßnahmen hinsichtlich Kampfmitteln erfüllt wurden.

Die Kampfmittelsondierung wurde bauseits, vor Beginn der Arbeiten ausgeführt. (siehe Unterlagen Anhang)

0.1.19 Gegebenenfalls gemäß der Baustellenverordnung getroffene Maßnahmen.

Entsprechend der "Verordnung über Sicherheit und Gesundheitsschutz auf Baustellen" (Baustellenverordnung / BaustellV) vom 10.06.1998 werden seitens des Auftraggebers für die Baumaßnahme die nachfolgenden Schritte unternommen:
- Vorankündigung der Baumaßnahme an das zuständige Gewerbeaufsichtsamt
- Ausarbeitung eines Sicherheits- und Gesundheitsplans
(SiGe-Plan)
- Bestellen eines Sicherheits- und Gesundheitskoordinators

Vom Auftragnehmer sind zur Erfüllung seiner Pflichten, bezogen auf die Umsetzung der o.g. Verordnung, im Zusammenhang mit den v.g. Leistungsschritten des Auftraggebers, die nachfolgenden Hinweise zu beachten und die geforderten Beiträge zu erbringen. Die sich hieraus ergebenden Aufwendungen des AN werden nicht gesondert vergütet.

Zur Vorankündigung der Baumaßnahme:
(1) Für Leistungen, die gem. Vertragsbedingungen im eigenen Betrieb ausgeführt werden:
- Benennung der Leistungen
- Anzahl des zum Einsatz kommenden Personals (Beschäftigte)

(2) Für Leistungen, die gem. Vertragsbedingungen von Nachunternehmern ausgeführt werden:
- Name und Anschrift der Nachunternehmer
- Benennung der Leistungen
- Anzahl des zum Einsatz kommenden Personals (Beschäftigte)
- Mitgliedsnummer der Berufsgenossenschaft des Nachunternehmers

(3) Name und Anschrift mit Telefonnummer des Fachbauleiters
- Name und Anschrift mit Telefonnummer des Sicherheitsverantwortlichen
- Name und Anschrift mit Telefonnummer des Ersthelfers

(4) Gefährdungs- und Belastungsanalyse der einzelnen Gewerke

Im Falle von Änderungen zu (1) bis (4) ist dem AG unverzüglich der aktuelle Stand schriftlich mitzuteilen, so dass eine Anpassung des SiGe-Plans zeitnah erfolgen kann.
Die Vorankündigung wird vom AG sichtbar auf der Baustelle
ausgehängt.

0.1.20 Besondere Anordnungen,  Vorschriften und Maßnahmen der Eigentümer oder der anderen Weisungsberechtigten von Leitungen, Kabeln, Dränen, Kanälen, Straßen, Wegen, Gewässern, Gleisen, Zäunen und dergleichen im Bereich der Baustelle.

- entfällt -

0.1.21 Art und Umfang von Schadstoffbelastungen, z. B. des Bodens, der Gewässer, der Luft, der Stoffe und Bauteile; vorliegende Fachgutachten und dergleichen.

Schad- u. Gefahrstoffbelastungen Bauteile:
=> siehe hierzu beiliegendes  Gefahrstoffkataster/Schadstoffgutachten ISM!
(mit Grundrissplänen, Fotodokumentation sowie ggfs.
Positionstexte)

Bauseits erfolgt vorab der Schad- u. Gefahrstoffausbau, so weit als möglich und entsprechend den jeweiligen Vorschriften durch einen fachkundigen Schadstoffsanierer.

Sollten nach der Schadstoffsanierung im Zuge der weiteren Roh- u. Umbauarbeiten noch schad- u. gefahrstoffhaltige Bauteile zu Tage treten, so ist das Rück- bzw. Ausbauprozedere mit der Schadstoff-Fachfirma und der örtlichen Bauleitung
abzustimmen.
Diese Erschwernisse sowie mögl. Baustellenunterbrechungen sind vom AN miteinzukalkulieren.

Der Entsorgungsnachweis für die Entsorgung von schadstoffbelasteten Abfällen wird vom AN Schadstoffsanierung erbracht.

0.1.22 Art und Zeit der vom Auftraggeber veranlassten Vorarbeiten.

=> Termine (z.B. Schadstoffsanierung + Baustelleneinrichtung) gem. Bauzeitenplan AG!

0.1.23 Arbeiten anderer Unternehmer auf der Baustelle.

Während der Vorabmaßnahme Schadstoffsanierung finden keine weiteren Arbeiten innerhalb des Umbaubereichs statt.
Die nachfolgenden Roh- u. Ausbaugewerke müssen mit zeitgleich arbeitenden Firmen auf der Baustelle rechnen.
Die Bauleitung wird die Arbeiten so koordinieren, dass alle AN ihre Arbeitsbereiche bearbeiten können.

Abstimmungs- u. Koordinationspflicht des AN

Gleichwohl sind die Auftragnehmer verpflichtet, ihre Arbeiten mit den anderen am Bau tätigen Unternehmern aktiv abzustimmen u. zu koordinieren, so dass ein möglichst fließender Baubetrieb gewährleistet ist u.  keine Unterbrechungen im Bauablauf eintreten.

0.2  Angaben zur Ausführung

=> Siehe hierzu auch Bau- u. Nutzungsbeschreibung bzw.
 spezifische ZTV Gewerk!

0.2.1 Vorgesehene Arbeitsabschnitte,  Arbeitsunterbrechungen und -beschränkungen nach Art, Ort und Zeit sowie Abhängigkeit von Leistungen anderer.

=> Siehe hierzu auch Rahmenterminplan des AG!

Die Arbeiten sind entsprechend des Bauzeitenplans auszuführen. Hierbei ist von bauablaufbedingten Arbeitsunterbrechungen auszugehen.

Die Leistungen zur Entkernung und Gefahrstoffsanierung werden in einer zusammenhängenden Sanierungsphase als Vorabmaßnahme ausgeführt. Erst nach Beendigung dieser Arbeiten wird das Gebäude für die nachfolgenden Roh- u.
Ausbau-Gewerke freigegeben.

Werden während der Arbeiten in den Gebäudeteilen weitere gefahrstoffhaltige Bauteile gefunden, ist die Bauleitung unverzüglich davon in Kenntnis zu setzen.
Die Fundstelle ist zu sichern.
Unsauber oder unsachgemäß durchgeführte Arbeiten werden beanstandet und können zur Stilllegung der Baustelle bis zur Behebung der Mängel führen.

0.2.2 Besondere Erschwernisse während der Ausführung,
z. B. Arbeiten in Räumen, in denen der Betrieb weiterläuft, Arbeiten im Bereich von Verkehrswegen, oder bei
außergewöhnlichen äußeren Einflüssen.

Ausführung der Bauarbeiten im laufendem JGU- Betrieb
Die im LV beschriebenen Leistungen finden bei laufendem Universitätsbetrieb statt. D.h. die angrenzenden Gebäudeteile
außerhalb des Baufeldes im Gebäude 1271 sind weiterhin in Nutzung.
Der AN hat alle erf. Maßnahmen zu ergreifen, um Störungen des Universitätsbetriebes so gering wie möglich zu halten.

Siehe auch
- Pkt. 0.1.11 (Lärm- u. Erschütterungsvermeidung)
Die Bauleistungen sind unter Berücksichtigung des laufenden Universitätsbetriebs auszuführen. Erforderliche Einschränkungen werden durch die Bauleitung rechtzeitig angekündigt und mit dem Auftragnehmer abgestimmt.

0.2.3 Vorgaben, die sich aus dem SiGe-Plan gemäß Baustellen- Ordnung ergeben

Siehe hierzu Pkt. 0.1.19

0.2.4 Art und Umfang von Leistungen zur Unfallverhütung und zum Gesundheitsschutz für Mitarbeiter anderer
Unternehmen, z.B. trittsichere Abdeckungen

Maßnahmen an Steigeschächten u. Deckendurchbrüchen

Die Herstellung erf. Sicherungsmaßnahmen an Steigeschächten wird im Gewerk Schadstoff beseitig/Rückbau bzw. Abbruch/Rohbau gemäß den entsprechenden
Positionen einmalig abgerechnet.
Zur Verhütung von Unfällen übergibt der AN "Abbruch/Rückbau" vorh. Steigeschächte vor Beginn der Installationsarbeiten mit den zugelassenen Sicherungsmaßnahmen an die beauftragten TGA-Firmen.
Nach der Übergabe der Schächte an die haustechnischen Folgegewerke sind diese dafür verantwortlich, dass die Schächte weiterhin gegen Absturz geschützt werden.
D.h. dass erf. Änderungen an den Schutzmaßnahmen (wie z.B. Abdichtung gegen Wasser, Absturzsicherungen, Abdeckungen, o.ä.) aufgrund neuer Querschnitte/Leitungsinstallationen ggfs. durch die haustechnischen Gewerke anzupassen und abzurechnen sind.

Diese Vorgehensweise gilt analog für Deckendurchbrüche
(d.h. Abrechnungspositionen für einmalige Abrechnung/Erstellung im Gewerk AN "Abbruch/Rückbau" bzw.
"Dachabdichtungsarbeiten"). Die Fußboden- bzw. Deckenaussparungen werden vor Übergabe abgedeckt, fixiert und erforderlichen Falls abgeklebt.

Das endgültige Schließen von Deckendurchbrüchen und Anarbeiten an Installationen/Einbauteilen hat unter Abstimmung der beteiligten Gewerke zu erfolgen und entsprechend den Brand- u. Rauchschutzanforderungen.

0.2.5 Besondere Anforderungen für Arbeiten in kontaminierten Bereichen, gegebenenfalls besondere Anordnungen für Schutz- und Sicherheitsmaßnahmen.

Schadstoff - Freimessung vorab der Sanierungs- Arbeiten
Die Sanierungsarbeiten dürfen erst nach Abnahme und Freigabe der Schadstoff-Sanierungsbereiche durch die Fachbauleitung Schadstoff-Sanierung sowie die örtl. Bauleitung des AG durchgeführt werden.

Detaillierter Ablauf laut ZTV Schadstoffsanierung

0.2.6 Besondere Anforderungen an die Baustelleneinrichtung und Entsorgungseinrichtungen, z. B. Behälter für die getrennte Erfassung.

Eine Baustelleneinrichtung ist nur auf den vom AG
aus- bzw. zugewiesenen Flächen zulässig. Bei der Durchführung der Bauarbeiten ist streng darauf zu achten, dass die
Zuwegung und die Zufahrten zu den angrenzenden Gebäuden von Materialien und Teilen der Baustelleneinrichtung freizuhalten sind. Der Auftragnehmer ist verantwortlich für den
ggf. erforderlichen Schutz von Verkehrsflächen, Bäumen und angrenzenden Bauwerken.
Durch die Baustelleneinrichtung und Materiallagerung beschädigte Freiflächen sind nach Abschluss der Leistung wieder herzurichten und in den ursprünglichen Zustand zu
versetzen. Der Transport ist eigenverantwortlich durch den AN zu organisieren. Hieraus resultierende Aufwendungen sind bei der Preisfindung zu berücksichtigen.

0.2.7 Besondere Anforderungen an das Auf- und Abbauen sowie Vorhalten von Gerüsten.

Sicherheit von Gerüsten
Die vom AN eingesetzten Gerüste haben den technischen Vorschriften, der DIN 4420 (Arbeits- u. Schutzgerüste), der TRBS 2121-1 (Techn. Regel für Betriebssicherheit Teil 1 -
Gefährdung von Beschäftigten durch Absturz bei der Verwendung von Gerüsten) und den Arbeitsschutzbestimmungen (z. B. Seitenschutz, Ausbildung d. Beläge in Abhängigkeit von der Absturz höhe, Schutzwand im Dachfanggerüst, Eckausbildungen etc.) zu entsprechen.
An den Gerüsten ist die Freigabe durch den sachkundigen Errichter mittels der Gerüsttafel bekannt zu geben.

Die Raum- bzw. Bauteilhöhen sind im LV benannt bzw. in den beigefügten Planunterlagen ersichtlich.

Auf-, Abbauen, Vorhalten von Gerüsten
Mit den Einheitspreisen abgegolten sind, das Liefern, Aufstellen, Vorhalten, Unterhalten und Abbauen inkl. Abfahren der Gerüste, über den gesamten benötigten Zeitraum.

Vorgenannte, teilweise von der VOB abweichende, Regelung erfolgt, um alle Eventualitäten eines vom Bieter frei gewählten Montageablaufes zu berücksichtigen.
Dem AN ist es freigestellt die Art von Gerüst zu wählen,  die er für seine Arbeit für geeignet hält, sofern alle jeweiligen Normen, Gesetze und Sicherheits-Vorschriften eingehalten werden.

0.2.8 Mitbenutzung fremder Gerüste, Hebezeuge, Aufzüge, Aufenthalts- und Lagerräume, Einrichtungen und dergleichen durch den Auftragnehmer.

Gerüste, Hebewerkzeuge, Bau-Aufzüge

Transportmittel/Hebewerkzeuge sowie Gerüste werden
bauseits nicht zur Verfügung gestellt.
Alle erforderlichen Arbeits- und Schutzgerüste sowie Hebewerkzeuge im Innen- und Außenbereich von Gebäuden,  welche für die Herstellung der Leistungen des AN benötigt
werden, auch solche über 2,00 m Höhe, sind vom AN selbst zu organisieren u. mit den Einheitspreisen abgegolten,
sofern nachfolgend nicht explizit ausgeschrieben.

Dem AN ist die Art der Hilfsmittel/Hebewerkzeuge, egal ob stationär oder mobil, freigestellt, sofern alle jeweiligen Normen, Gesetze und Sicherheits-Vorschriften eingehalten werden,

Die Baustelleneinrichtung ist ausreichend frühzeitig mit der
örtl. Bauleitung des AG abzustimmen.

Haftungsrisiko bei Gebrauchsüberlassung
Bei Ingebrauchnahme / Nutzung von Gegenständen, Geräten, Hilfsmitteln u. a. Dingen, die dem AN vom AG kostenfrei zur Verfügung gestellt werden, geht das Haftungsrisiko in vollen Umfang auf den AN über.
Der AN hat das Recht und die Pflicht vor Ingebrauchnahme den ordnungsmäßigen Zustand der zur Verfügung gestellten Dinge zu überprüfen und der Bauleitung des AG eventuelle Mängel zu melden.
Die Ingebrauchnahme bei Mängeln bleibt - bis zur Freigabe durch die Bauleitung des AG nach erfolgter Mängelbeseitigung -
untersagt.

Achtung/Hinweis:
Insbesondere wird in dem Zusammenhang auf einen sehr sorgfältigen Umgang mit dem Medium "Bauwasser" und weiter erforderlichen Anschlüssen hingewiesen.
Leckagen müssen unbedingt vermieden werden.
Auftretende Schäden gehen voll zu Lasten des Verursachers.

0.2.9 Wie lange, für welche Arbeiten und gegebenenfalls für welche Beanspruchung der Auftragnehmer Gerüste,
Hebezeuge, Aufzüge, Aufenthalts- und Lagerräume,
Einrichtungen und dergleichen für andere Unternehmer vorzuhalten hat.

- entfällt - (bzw. siehe auch LV-Positionen)

0.2.10 Verwendung oder Mitverwendung von wiederaufbereiteten (Recycling-)Stoffen.

- entfällt -

0.2.11 Anforderungen an wiederaufbereitete (Recycling-)Stoffe und an nicht genormte Stoffe und Bauteile.

- entfällt -

0.2.12 Besondere Anforderungen an Art, Güte und Umweltverträglichkeit der Stoffe und Bauteile, auch z. B. an die schnelle biologische Abbaubarkeit von Hilfsstoffen.

- entfällt -

0.2.13 Art und Umfang der vom Auftraggeber verlangten Eignungs-  und Gütenachweise.

Siehe hierzu insbes. auch Pkte.:
- 0.0.7 Bieter-Referenzen
- 0.0.8 Personal-Qualifikation
- 0.0.9 Qualitätssicherung Bauprodukte
- 0.0.10 Einsatz von neuem Material
- 0.0.21 Ausführung u. Prüfzeugnisse

0.2.14 Unter welchen Bedingungen auf der Baustelle gewonnene Stoffe verwendet werden dürfen oder müssen oder einer anderen Verwertung zuzuführen sind.

- entfällt -

0.2.15 Art, Zusammensetzung und Menge der aus dem Bereich des Auftraggebers zu entsorgenden Böden, Stoffe und Bauteile; Art der Verwertung oder bei Abfall die Entsorgungsanlage; Anforderungen an die Nachweise über Transporte, Entsorgung und die vom Auftraggeber zu tragenden Entsorgungskosten.

Sämtliche Demontage- und Ausbaupositionen beinhalten die ordnungsgemäße Separierung und Entsorgung aller anfallenden Abfälle.

Dies umfasst ebenfalls die Bereitstellung notwendiger Container, Paletten, Verpackung (ggf. mit Abdeckung und Auskleidung), das Beladen (Container, Fahrzeuge etc.) sowie den Abtransport zur nächstgelegenen,  für die Annahme zugelassenen Entsorgungsstelle und die Begleichung der Deponierungs-  und Entsorgungskosten aller Abfallfraktionen inkl.
Entsorgungsnachweis.

Sämtliche Kosten für erforderliche, abfallrechtliche Nachweisverfahren sind in den Positionen mit einzukalkulieren,
sofern nicht nachfolgend separat ausgeschrieben

Der Abtransport der Abfälle hat so zu erfolgen, dass für den Bauherrn kein Tatbestand der Lagerung entsteht.

Der Auftragnehmer hat vor der Abfuhr von  Abfällen aus der Baustelle erf. rechtswirksame Entsorgungsnachweise gemäß Nachweisverordnung bei der Bauleitung vorzulegen.

Für Abfälle, die keiner Nachweispflicht unterliegen, sind Übernahmescheine bzw. adäquate Dokumente
(mit Hinweis auf Abfallart, Baustelle, Ort, Uhrzeit etc.) zu führen.

Der Auftragnehmer übernimmt die Aufgabe der Abfallentsorgung für den Bauherrn.

Die Entsorgung gefährlicher Abfälle (inkl. elektronischem Nachweisverfahren) obliegt dem AN "Schadstoffsanierung"

Zahlungsanweisungen seitens des Bauherrn werden nur nach vollständigem Eingang aller erf. Dokumente (Nachweise, Begleitscheine, Übernahmescheine, Lieferscheine etc.)
und vorbehaltlich einer Verbleib-Kontrolle erteilt.

Der Bauherr behält sich vor, gemäß der aktuellen Rechtsprechung weitergehende Abfallverbleib-Kontrollen durchzuführen.

Stahl und weitere Metalle (Wertstoffe) gehen in den Besitz des Auftragnehmers über. Die Entsorgung wird nicht gesondert
vergütet.

0.2.16 Art, Anzahl, Menge oder Masse der Stoffe und Bauteile, die vom Auftraggeber beigestellt werden, sowie Art, genaue Bezeichnung des Ortes und Zeit ihrer Übergabe.
- entfällt -

0.2.17 In welchem Umfang der Auftraggeber Abladen, Lagern und Transport von Stoffen und Bauteilen übernimmt oder dafür dem Auftragnehmer Geräte oder Arbeitskräfte zur Verfügung stellt.

- entfällt -

0.2.18 Leistungen für andere Unternehmer.

- entfällt -

0.2.19 Mitwirken beim Einstellen von Anlageteilen und bei der Inbetriebnahme von Anlagen im Zusammenwirken mit anderen Beteiligten, z. B. mit dem Auftragnehmer für die Gebäudeautomation.

- entfällt - (bzw. siehe auch LV-Positionen)

0.2.20 Benutzung von Teilen der Leistung vor der Abnahme.

- entfällt -

0.2.21 Übertragung der Wartung während der Dauer der Verjährungsfrist für die Gewährleistungsansprüche für maschinelle und elektrotechnische sowie elektronische Anlagen oder Teile davon, bei denen die Wartung Einfluss auf die Sicherheit und die Funktionsfähigkeit hat (vergleiche § 13 Nr. 4 Abs. 2 VOB/B), durch einen besonderen Wartungsvertrag.

- entfällt -

0.2.22 Abrechnung nach bestimmten Zeichnungen oder Tabellen.

Siehe hierzu: VOB/B §14 (Prüfbare Abrechnung).
0.3  Einzelangaben bei Abweichungen von den ATV

=> Gemäß VOB.

0.4  Einzelangaben zu Nebenleistungen und Besonderen Leistungen

=> Gemäß VOB.

0.5  Abrechnungseinheiten
Im Leistungsverzeichnis sind die Abrechnungseinheiten für die Teilleistungen (Positionen) gemäß Abschnitt 0.5 der jeweiligen ATV gem. VOB angegeben. Der AG behält sich jedoch Abweichungen hiervon im objektspezifischen Fall vor.
Siehe ggfs. POS. Technische Vertragsbedingungen (ATV)

## U n t e r l a g e n v e r z e i c h n i s
U n t e r l a g e n v e r z e i c h n i s

- Gewerk Roh- / Erdbaurarbeiten

Die Pläne werden im PDF-Format übergeben und können nach der Auftragsvergabe beim AG auch im DWG-Format angefordert werden.
Unterlagen / Pläne werden NICHT im Papierformat übergeben.

Folgende Pläne und weitere Unterlagen liegen dem Leistungsverzeichnis als Kalkulationsgrundlage bei:

ARCHITEKTENPLÄNE:

0. Lagepläne/ Freiflächenplan
- 01_XXX.01_5_BE_00_p
- 01_XXX.02_5_BE_00_p

1. Grundrisse
- 03_UGX_5_Untergeschoss_00_p
- 03_E0X_5_Erdgeschoss_00_p
- 03_E1X_5_Obergeschoss_00_p
- 03_E2X_5_Dachgeschoss_00_p

2. Schnitte
- 04_SAA_5_SchnittAA_00_p
- 04_SBB_5_SchnittBB_00_p

3. Ansichten
- 05_ANO_5_Ansicht Nord_00_p
- 05_AOS_5_Ansicht Ost_00_p
- 05_ASU_5_Ansicht Süd_00_p
- 05_AWE_5_Ansicht West_00_p

4. Detailzeichnungen
- 08_101_5_Sockel_00_p
- 08_102_5_Fenster_00_p
- 08_103_5_Fenster S1_00_p
- 08_104_5_Fenster RWA_00_p
- 08_105_5_Begrünung_00_p
- 08_106_5_DG Einbringöffnung_00_p
- 08_107_5_Außentür TRH_00_p
- 08_108_5_Notüberlauf_00_p
- 08_109_5_Lüftung Ost_00_p
- 08_110_5_Lüftung West_00_p
- 08_111_5_Trennstellenkasten_00_p
- 08_112_5_Fenster WC_00_p
- 08_113_5_P-R Fassade_00_p
- 08_201_5_Attika 1_00_p
- 08_202_5_Attika 2_00_p

5. Übersichten - Wandansicht

STATIKERPLÄNE:
- 12_BP_5_Abbruch Bodenplatte_00_p
- 12_UG_5_Verstärkung Decke UG_01_p
- 12_E0_5_Verstärkung Decke EG_01_p
- 12_E1_5_Verstärkung Decke OG_00_p
- 12_E2_5_Verstärkung Decke DG_01_p

GUTACHTEN:

- Bodengutachten
- Statik
-

## (ZTV) ERDARBEITEN
1. Normen, Richtlinien, Vorschriften, Verordnungen

Der Ausschreibung liegt die VOB, Teil C, neueste
Ausgabe, mit den dort aufgeführten "Allgemeinen
Technischen Vertragsbedingungen für Bauleistungen
(ATV)" zugrunde.

Im besonderen:
- DIN 18300 - Erdarbeiten
- DIN 18299 - Allgemeine Regelungen für Bauarbeiten
aller Art

2. Ausführung

Baugrundverhältnisse und Gründungsfestlegungen gemäß
entsprechenden vorhandenen Unterlagen wie Bodengutachten vom 17.11.2025. Diese liegen bei.

Alle Informationen, Hinweise und Empfehlungen zur
Gründung sind zu beachten.

Für eventuelle Zwischenlagerung von nichtbindigen und
zum Verfüllen geeigneten Bodenmassen sind die
Anordnungen der Bauleitung maßgebend.
Falsch gelagerter Boden ist auf Kosten des AN umzusetzen.

Sollten vom AN sensorische Besonderheiten des
Erdaushubs bemerkt werden (Farbe/ Geruch), so sind die
Arbeiten sofort zu unterbrechen und die Bauleitung ist
unverzüglich zu verständigen.

Die Feinplanie der Aushubsohle sowie der Aushub der
Schutzschicht der Gründungssohle darf erst unmittelbar
vor Einbau der Sauberkeitsschicht bzw. der
Bodenersatzkörper ausgeführt werden, d. h. die
Aushubsohle ist u.a. vor Wassereintritt zu schützen.

## (ZTV) ABDICHTUNGSARBEITEN
1. Normen, Richtlinien, Vorschriften, Verordnungen

Der Ausschreibung liegt die VOB, Teil C, neueste
Fassung, mit den dort aufgeführten "Allgemeinen
Technischen Vertragsbedingungen für Bauleistungen
(ATV)" zugrunde.

Im Besonderen:
- DIN 18336 - Abdichtungsarbeiten
- DIN 18299 - Allgemeine Regelungen für Bauarbeiten
jeder Art
- Die jeweils gültigen TRGS
- Sämtliche Unfallverhütungsvorschriften und die
Regeln der Bauberufsgenossenschaften
- Die jeweils gültigen Abfallentsorgungsbestimmungen

Die Ausführung der vertraglichen Leistungen hat in Übereinstimmung mit den DIN-Normen, Fachregeln der Verbände, Verordnungen der Baubehörden, allgemein anerkannten Regeln der Technik sowie
Hinweisen des Werkstofflieferanten zu erfolgen.
Sie gelten vollinhaltlich als Ergänzung der Leistungsbeschreibung.

Soweit in der Leistungsbeschreibung auf Technische Spezifikationen (z.B. nationale Normen, mit denen europäische Normen umgesetzt werden, europäische technische Zulassungen, gemeinsame technische Spezifikationen, internationale Normen)
Bezug genommen wird, werden auch ohne den ausdrücklichen
Zusatz: "oder gleichwertig" immer gleichwertige Technische
Spezifikationen in Bezug genommen.

## (ZTV) BETON- UND STAHLBETONARBEITEN:
1. Normen, Richtlinien, Vorschriften, Verordnungen

Der Ausschreibung liegt die VOB, Teil C, neueste Fassung, mit den  dort aufgeführten "Allgemeinen
Technischen Vertragsbedingungen für Bauleistungen
(ATV)" zugrunde.

Im Besonderen:
- DIN 18331 - Beton- und Stahlbetonarbeiten mit den darin aufgeführten DIN-Normen
- DIN 18299 - Allgemeine Regelungen für Bauarbeiten
jeder Art
- DIN 4123 - Ausschachtungen, Gründungen und
Unterfangungen im Bereich bestehender Gebäude
- DIN 4124 - Baugruben und Gräben
- DIN 4235 - Verdichten von Beton durch Rütteln
- DIN 18801 - Stahl im Hochbau
- DIN 18335 - Stahlbauarbeiten
- DIN 18353 - Estricharbeiten
- DIN 4102 - Brandverhalten von Baustoffen und
Bauteilen bzw.
- DIN EN 13501 - Klassifizierung von Bauprodukten und
Bauarten zu ihrem Brandverhalten
- DIN 4420 - Arbeits- und Schutzgerüste
- DIN 18202 - Toleranzen im Hochbau
- Die jeweils gültigen TRGS
- Sämtliche Unfallverhütungsvorschriften und die Regeln
der Bauberufsgenossenschaften
- Die jeweils gültigen Abfallentsorgungsbestimmungen

Nachfolgende Merkblätter und Unterlagen gelten
ebenfalls (jeweils in der neuesten Fassung) und sind
bei der Angebotserstellung sowie der Ausführungen der
Arbeiten zu berücksichtigen:
- DAfStb-Richtlinie "Schutz und Instandsetzung von
Betonbauteilen", Teil 1-4, Fassung Oktober 2001,
Herausgeber Deutscher Ausschuss für Stahlbeton
- DAfStb-Richtlinie "Nachbehandlung von Beton",
Fassung Februar 1984,
Herausgeber: Deutscher Ausschuss für Stahlbeton
- DAfStb-Richtlinie "Wasserundurchlässige Bauteile aus
Beton" (WU-Richtlinie),
Herausgeber: Deutscher Ausschuss für Stahlbeton
- Merkblatt "Sichtbeton",
Herausgeber: Deutscher Beton- und Bautechnikverein
e.V., Wiesbaden
- Merkblatt "Fugenausbildung für ausgewählte Baukörper
aus Beton", Fassung April 2001,
Herausgeber: Deutscher Beton-Verein, Wiesbaden
- Merkblatt "Verpreßte Injektionsschläuche für
Arbeitsfugen", Fassung Juni 1996,
Herausgeber: Deutscher Beton-Verein, Wiesbaden
- Merkblatt "Quellfähige Fugeneinlagen für
Arbeitsfugen", Fassung Februar 1999,
Herausgeber: Deutscher Beton-Verein, Wiesbaden
- Merkblatt über Sichtbetonflächen von Fertigteilen aus
Beton und Stahlbeton, Fassung Februar 1999,
Herausgeber: Fachvereinigung Deutscher
Betonfertigteilbau e.V., Bonn
- Merkblatt "Betone mit besonderen Eigenschaften",
Herausgeber: Bundesverband der Deutschen
Zementindustrie e.V., Köln

Die Ausführung der vertraglichen Leistungen hat in
Übereinstimmung mit den DIN-Normen, den Fachregeln der Verbände, den Verordnungen der Baubehörden sowie den Hinweisen des Werkstofflieferanten zu erfolgen.
Sie gelten vollinhaltlich als Ergänzung der
Leistungsbeschreibung.

Soweit in der Leistungsbeschreibung auf Technische
Spezifikationen (z.B. nationale Normen, mit denen
europäische Normen umgesetzt werden, europäische
technische Zulassungen, gemeinsame technische
Spezifikationen, internationale Normen) Bezug genommen
wird, werden auch ohne den ausdrücklichen Zusatz: "oder
gleichwertig" immer gleichwertige Technische
Spezifikationen in Bezug genommen.

2. Ausführung

2.1 Es kommen Betone bis Güte C30/37 XC4 bzw.
gemäß Positionsangabe zur Ausführung.
Die Prüfung ist nach DIN 1048 und die Güteüberwachung
nach DIN 1084 durchzuführen.

Zur Anpassung an jahreszeitlich bedingte Temperaturschwankungen sind entsprechend modifizierte
Betonzusammensetzungen zu entwerfen und in den
Erstprüfungen nachzuweisen.

Zur Überprüfung der maßgebenden Frisch- und
Festbetoneigenschaften wird der Beton in die
Überwachungsklasse 2 eingestuft, sofern im LV-Text
nicht anders angegeben.
Dies bedeutet zusätzlich zur Eigenüberwachung die
Überwachung durch eine dafür anerkannte
Überwachungsstelle (Fremdüberwachung). Die Baustelle
ist unter Angabe von "DIN 1045-3" und der Überwachungsstelle zu kennzeichnen.
Die Anforderungen zur werksseitigen Qualitätssicherung
entsprechend DIN EN 206-1 und DIN 1045-2 sind zu
beachten.

Die Übereinstimmung mit den technischen Regeln wird
durch das Übereinstimmungskennzeichen dokumentiert, für das Kennzeichnungspflicht besteht und der Hersteller
verantwortlich ist. Für alle Bauteile hat der AN ohne
besondere Aufforderung alle erforderlichen
Güteschutznachweise, Prüfzeugnisse und
Eignungsnachweise vorzulegen.

2.2 Der Auftragnehmer darf mit dem Betonieren der
Bodenplatten, usw. erst beginnen, wenn der
Baugrund vom Statiker bzw. Prüfstatiker oder dem
Geologen geprüft und freigegeben ist.

Sollte der AN wegen der Tragfähigkeit des Baugrundes
Bedenken haben, so hat er dies sofort der Bauleitung,
dem Statiker bzw. dem Prüfstatiker oder dem Geologen
schriftlich mitzuteilen.

2.3 Sollten sich bei der Prüfung der Betonbauteile
Minderfestigkeiten herausstellen, behält sich die Bauleitung alle Maßnahmen zur Beseitigung der durch die
Minderfestigkeit verursachten Schäden und Gebrauchseinschränkungen vor.
Die dann von der Bauleitung angeordneten Maßnahmen sind vom AN ohne besondere Vergütung durchzuführen.

2.4 Betonierfugen sind im Einvernehmen mit der
Bauleitung bzw. dem Statiker anzuordnen.
Die für die Erstellung der Bewehrungspläne maßgeblichen
Arbeitsfugen werden vom Tragwerksplaner aus seiner
Erfahrung festgelegt.

Rüttelgassen werden in den Bewehrungsplänen nicht
angegeben. Die Gassen sind durch das Veschieben der
Bewehrung herzustellen. Die erforderlichen Abstände der
Gassen sind vom AN eigenverantwortlich festzulegen.

Beim Wand-, Stützen und Bodenanschluss ist bei einer
freien Fallhöhe > 1 m eine Anschlussmischung zu
verwenden. Für die Anschlussmischung ist eine
Betonzusammensetzung mit einem Größtkorn von max. 8 mm vorzusehen.

2.5 Die Ausschalfristen werden erheblich von der
Festigkeitsentwicklung des Betons, die von der
Zementgüte und der Nachbehandlung abhängt, beeinflusst.

Minimale Ausschalfristen sind in DIN 1045, Tab. 8,
Abschnitt 12.3.1, angegeben. Hiernach ist vom AN die
ausreichende Festigkeit des Betons festzustellen.
Darüber hinaus ist die Betonfestigkeit zum Zeitpunkt
der Entfernung der Hilfsunterstützungen zu dokumentieren.

2.6 Vorgefertigte Bewehrungsanschlüsse dürfen nur nach Abstimmung mit dem Tragwerksplaner verwendet werden. Bei Wänden sind die Spannlöcher wasserdicht zu schließen.

2.7 Für Planschalung ist nur neues Material zu
verwenden, eine fugenfreie Oberfläche ist zu erbringen.

Für raue Brettschalung muss sich die Länge der
Schalbretter nach der lichten Weite der Decken, Stützen
und Unterzüge richten; sie dürfen nicht gestoßen werden
und müssen durchweg eine einheitliche Breite von ca. 12
cm haben. Die Schalung ist in rauer Nut- und
Federschalung auszuführen. Die Schalbrettrichtung ist
nach Plänen bzw. nach Angabe der Bauleitung
auszuführen.

Bei Ortbetonteilen, die in Verbindung mit Betonfertigteilen betoniert werden, ist die Schalung in
Anpassung an die Fertigteile auszuführen.

2.8 Die Verwendung von Schalöl usw. bedarf der
Zustimmung durch die Bauleitung.
Falls diese Mittel zur Anwendung gelangen, so sind
ausschließlich wasserlösliche Trennmittel zu verwenden,
welche spätere Putze, Anstriche, Isolierungen usw.
nicht durch Verfärbungen, Reiben, Abplatzen usw.
beeinflussen.

Trennmittel müssen vor Einbringen des Baustahls auf die
Schalhaut aufgetragen werden.

Nacharbeiten, z.B. Reinigen von Betonflächen,
insbesondere bei Sichtbeton, gehen zu Lasten des
Auftragnehmers.

2.9 Hinsichtlich Wahl der Abstandshalter ist das
entsprechende Merkblatt des Deutschen Betonvereins zu
beachten.
Abstandshalter sind gleichmäßig auf der Betonfläche zu
verteilen, sie müssen vor der Betonoberfläche in einer
konusförmigen Betonausnehmung enden. Wird die
Betonoberfläche nicht weiterbehandelt, so sind die
Öffnungen mit Kunstharzmörtel auszustopfen und mit
einem Stopfen aus Kunststoff (Standard, in EP
enthalten) bzw. Zementfaser (Zulageposition) zu
schließen.
Wird die Betonoberfläche gestrichen, so sind die Löcher
mit Kunstharzmörtel sauber und flächenbündig zu
verspachteln (Standard, in EP enthalten).

Durchgehende Kunststoffleisten sind nur nach
Rücksprache mit dem Tragwerksplaner zulässig.

Für Sichtbetonaußenflächen sind
Dreikant-Flächenabstandshalter mit Haken zu verwenden.

2.10 Bei Brandwänden, Installations- und
Aufzugschachtwänden sind die Löcher der Abstandshalter
mit Stopfen aus Zementfaser zu verschließen.

2.11 Für Fertigteile aus Stahlbeton gelten sinngemäß
die vorbeschriebenen Bedingungen. Verbindungs- und
Befestigungsmittel (auch in Ortbeton) sind als Nebenleistung einzukalkulieren.
Für Fertigteile werden bauseits die Architektenpläne
bereitgestellt. Alle anderen Unterlagen sind vom AN zu
erstellen. Für die Ausführung sind im Rahmen seiner
Vertragsleistungen vom AN die statische Berechnung, die
Konstruktions- und Werkstattzeichnungen zu liefern, die
gesamte technische Bearbeitung ist mit dem Architekten
abzustimmen. Die statische Berechnung und die
Werkstattzeichungen sind rechtzeitig in 3-facher
Ausfertigung an den Prüfingenieur weiterzuleiten.
Diese Leistungen sind in die Einheitspreise
einzukalkulieren.

2.12 Der AN hat in die Baustelleneinrichtung
einzukalkulieren, dass während der gesamten Bauzeit
eine Biegevorrichtung für Rundstahl und Baustahlmatten
vorhanden ist, so dass Bewehrung nach Angaben der
Baustellenkontrollen (Bauleitung, Statiker,
Prüfingenieur) jederzeit hergestellt werden kann.
Der Stab- und Mattenstahl ist in den entsprechenden
Positionen abzurechnen.

2.13 Sämtliche an die Außenluft angrenzenden
Betonteile sind mit einer Wärrmedämmung gemäß EnEV (als Putzträger geeignet) zu versehen, Vergütung gemäß
separater Position.

2.14 Es ist Sache des AN, rechtzeitig den
Statiker/Prüfstatiker zur Abnahme von Stahl, Bewehrung
etc. zu benachrichtigen.

2.15 Durchbrüche und Aussparungen sind bei der
Herstellung der Wände und Decken zu berücksichtigen.
Das nachträgliche Bohren von Durchbrüchen ist
prinzipiell nicht gestattet.
Sollte die nachträgliche Herstellung eines Durchbruches
dennoch erforderlich werden, darf dies nur nach
Freigabe und in Abstimmung mit dem AG/Architekt, der
Bauüberwachung, dem Statiker und ggf. dem Prüfstatiker
erfolgen. Die Abstimmung erfolgt über den AN.

3. Zusätzliche Nebenleistungen ohne besondere
Vergütung:

3.1 Das Einlegen von Dreikantleisten, Dübeln,
Wassernasen usw. ist in den Einheitspreisen enthalten,
jedoch ist deren Anordnung und Ausführung jeweils mit
der Bauleitung festzulegen.
Ebenfalls im Preis enthalten ist das Einlegen von
Steckeisen bei allen Wand- und Stützenpositionen.

3.2 Sollten beim Aufmaß der Stahlbetonarbeiten trotz
der Hinweise bei den Einzelpositionen Unklarheiten
entstehen, so wird immer nur nach dem einfachen
Betonvolumen abgerechnet.
Deckengleiche Unterzüge werden nicht vergütet.

3.3 Bauteile, deren Trag- und Standsicherheit nicht
gewährleistet ist, sind durch geeignete, fachgerechte
Maßnahmen (Absprießungen, Aussteifungen usw.) zu
sichern. Dies gilt auch sinngemäß für Bauteile, deren
Standsicherheit nur im Zusammenhang mit anderen
Bauteilen gewährleistet ist.

Die statische Berechnung für das Tragwerk ist für den
Endzustand durchgeführt. Es werden keine zusätzlichen
Lasten aus evtl. Bauzuständen eingerechnet.
Alle für den Montagezustand erforderlichen
Schalungen, Abstützungen und Verbände sowie deren Kraftweiterleitung bis in die Fundamente, Schutz- und Arbeitsgerüste sind durch den AN nachzuweisen und in die EP einzukalkulieren.
Es werden bauseits keine Hebezeuge und Montagehilfen
zur Verfügung gestellt.

3.4 Die Betongüte ist laufend nach DIN 1045, Abschnitt
7, zu prüfen. Die dort geforderten Probewürfel sind von
einem amtlich anerkannten Institut prüfen zu lassen.

Die Ergebnisse sind ständig und aktuell der Bauleitung
und dem Statiker vorzulegen. Anfallende Kosten hat der
Unternehmer zu tragen.

3.5 Vorsorge- und Schutzmaßnahmen für das Betonieren
unter +5>C Lufttemperatur (siehe DIN 1045 - Beton- und
Stahlbeton, Bemessung und Ausführung) und zusätzliche
Maßnahmen für die Weiterarbeiten bei Frost und Schnee.

Der Bieter übernimmt die volle Haftung und Gewähr für
diese Arbeiten.

3.6 Das Vorhalten von Abdeckungen und Umwehrungen entsprechend den Unfallverhütungsvorschriften an allen
Bauteilen, z. B. auch an Gruben, Kanälen, Schächten
usw., während der gesamten Bauzeit bzw. bis zum Einbau
der bauseitigen Schutzeinrichtungen (Gitterroste,
Geländer).

Umbau von Gerüsten, Abdeckungen, Umwehrungen,
Aufenthalts- und Lagerräumen, Einrichtungen usw., die
bedingt durch den Bauablauf notwendig werden.

Umbau von Gerüsten, Umwehrungen, Abdeckungen und
dergleichen für Nutzungszwecke anderer Unternehmer
während der Rohbauarbeiten.

3.7 Anfertigen von Elementplänen für Fertigteil-Elemente wie Treppenläufe und -Stege.

Herstellen der Werkpläne für den Schalungsbau, soweit
erforderlich und vom Statiker oder dem Bauleiter angeordnet.

4. Bauseitige Leistungen

Siehe Vorbemerkungen

5. Aufmaß und Abrechnung

5.1 Die Schalung der Betonbauteile ist in die
jeweilige Position mit einzukalkulieren, sofern hierfür
keine Positionen ausgewiesen sind.

5.2 Grundsätzlich erfolgt die Vergütung der Bewehrung
in einer gesonderten Position.
Betonstahl wird nach den geprüften Netto-Stahllisten
abgerechnet.
Die Gewichtsermittlung erfolgt nach theoretischem
Gewicht (kein Handelsgewicht).

Verschnitt, Unterstützungen, Abstandshalter, Spann-,
Rödel- und Bindedrähte und Bewehrungsanschlüsse
entsprechend der Arbeitsfugen sind in die Einheitspreise einzukalkulieren und werden nicht besonders vergütet.

5.3 Der Beton der Decken, Podestplatten usw. wird im
Bereich der Unter- und Oberzüge durchgemessen.
Bei der Abrechnung von Unter- und Oberzügen wird der außerhalb der Deckenplatte liegende Teil in Ansatz gebracht.

## (ZTV) FÜR MAUERARBEITEN
1.  Normen, Richtlinien, Vorschriften, Verordnungen

Der Ausschreibung liegt die VOB, Teil C, neueste
Fassung, mit den  dort aufgeführten "Allgemeinen
Technischen Vertragsbedingungen für Bauleistungen
(ATV)" zugrunde.

Im Besonderen:
- DIN 18330 - Mauerarbeiten
mit den darin aufgeführten DIN-Normen
- DIN 18451 - Gerüstarbeiten
- DIN 18299 - Allgemeine Regelungen für Bauarbeiten
jeder Art
- DIN 4102 - Brandverhalten von Baustoffen und
Bauteilen bzw.
- DIN EN 13501 - Klassifizierung von Bauprodukten und
Bauarten zu ihrem Brandverhalten
- DIN 4420 - Arbeits- und Schutzgerüste
- DIN 18202 - Toleranzen im Hochbau
- Die jeweils gültigen TRGS
- Sämtliche Unfallverhütungsvorschriften und die Regeln
der Bauberufsgenossenschaften
- Die jeweils gültigen Abfallentsorgungsbestimmungen

Die Ausführung der vertraglichen Leistungen hat in
Übereinstimmung mit den DIN-Normen, den Fachregeln der Verbände, den Verordnungen der Baubehörden sowie den Hinweisen des Werkstofflieferanten zu erfolgen.
Sie gelten vollinhaltlich als Ergänzung der
Leistungsbeschreibung.

Soweit in der Leistungsbeschreibung auf Technische
Spezifikationen (z.B. nationale Normen, mit denen
europäische Normen umgesetzt werden, europäische
technische Zulassungen, gemeinsame technische
Spezifikationen, internationale Normen) Bezug genommen
wird, werden auch ohne den ausdrücklichen Zusatz: "oder
gleichwertig" immer gleichwertige Technische
Spezifikationen in Bezug genommen.

2.  Ausführung, Werkstoffe

2.1  Allgemein

2.1.1 Für die Ausführung des Mauerwerks sind die
Hinweise in der statischen Berechnung und den
Positionsplänen hinsichtlich Stein- und Mörtelgüte zu
beachten.

2.1.2  Steine dürfen nur auf Paletten angeliefert
werden. Zerbrochene Steine und Steine mit beschädigten
Kanten sind nur für verputztes Mauerwerk zulässig.

2.1.3  Grundsätzlich ist das gesamte Mauerwerk
vollfugig herzustellen.
Sofern eine andere Ausführungsart gefordert ist, so ist
dies in den Positionen gesondert ausgeführt.

Vor Ausführung von Betonarbeiten sind die
Mauerwerksflächen, soweit sie nicht verputzt werden,
mit Folie vor Verschmutzung zu sichern.
Bei Verunreinigung von Sichtmauerwerk wird die
Bauleitung den Abbruch und kostenlosen Ersatz
verlangen. Sollte dies aus konstruktiven Gründen nicht
möglich sein, muß der Auftragnehmer die  Kosten für
Ersatzmaßnahmen (Anstrich, Verputz, Verkleidung)
übernehmen.

2.1.4  Das Mauerwerk ist lot- und fluchtrecht zu
erstellen. Es gelten hierfür die Bestimmungen von
DIN 18 202, Teil 4 und Teil 5.
Treten bei Folgegewerken wegen Überschreitung der
maximal zulässigen Abmaße Mehrkosten auf, so gehen
diese zu Lasten des AN.

2.1.5  Sollten verschiedene Wände, bedingt durch
Installationsarbeiten der haustechnischen Gewerke nicht
in einem Arbeitsgang erstellt werden können, so wird
hierfür keine besondere Zulage gewährt.

2.1.6  Zur Durchführung von Rohrtrassen sind ggf.
anstelle von Aussparungen vorgefertigte
Rohrfutterbatterien vorgesehen.
Die Batterien werden bauseits von den Haustechnikfirmen
gestellt und sind nach Angabe einzumauern.

2.1.7  Schlitze, Aussparungen und sonstige
Installationsöffnungen sowie nachträglich einzubauende
Installationswände und Vormauerungen sind vom
Auftragnehmer bis zur Bezugsfertigkeit des Gebäudes
nach den Erfordernissen des Ausbaus und auf Anforderung der Bauleitung auszuführen.

Die Öffnungen dürfen erst geschlossen werden, wenn sie
von der Bauleitung abgenommen worden sind.
Hierfür erfolgt durch den Bauleiter eine ausdrückliche
Aufforderung an den Auftragnehmer.
Die Rohrleitungen dürfen auf keinen Fall vor dem
Abpressen (Dichtigkeitsprüfung) und ohne Isolierungen
eingemauert werden. Der enstprechende Aufwand ist
einzukalkulieren, Erschwerniszuschläge oder eine
Vergütung nach Aufwand können hierfür nicht geltend
gemacht werden.

2.1.8  Der Anschluss aller unbelasteten Wände an die
Decken ist mit einer 2 cm dicken, nichtbrennbaren
Steinwolleplatte (zur Verhinderung von Lasteinleitung
in diese Wände) auszuführen.

2.2  Kalksandsteinmauerwerk

2.2.1  Für die KS-Materialien ist die DIN 106 Teil 1
und 2 maßgebend.

Des Weiteren sind die Sonderzulassungen der
Kalksandstein-Industrie für Stumpfstoßtechnik im
Mauerwerksbau und die Zulassungen für die
stoßfugenfreie Vermörtelung von Kalksandsteinen zu
beachten.

2.2.2  Die Lagerung des Materials an der Baustelle muss
so erfolgen, daß eine Durchfeuchtung durch
Niederschläge und von der Lagerfläche her
ausgeschlossen ist.

2.2.3  Bei Sichtmauerwerkswänden sind erforderliche
kleinere Formate mit der Steinsäge zu schneiden.
Beschädigte Steine dürfen in Sichtflächen generell
nicht verwendet werden.

2.2.4  Steine für Sichtmauerwerk müssen für das gesamte
Bauvorhaben von einem Hersteller bezogen werden und in allen Lieferungen von gleicher Güte und Beschaffenheit
sein.

2.2.5  Das Anlegen von Durchbrüchen und Aussparungen
und das spätere Schließen ist im Bereich von
Sichtmauerwerk im Verband auszuführen.
Hierfür erfolgt keine besondere Vergütung.

2.2.6  Bei Sichtmauerwerkswänden sind die Flächen
während des Mauerns laufend zu reinigen, wobei grobe
Verschmutzungen im frischen Zustand mit  dem
Holzspachtel zu entfernen sind.

Nach Fertigstellung sind die Sichtflächen trocken
abzubürsten und die Fugen von allen losen Mörtelresten
zu säubern.

3. Zusätzliche Nebenleistungen ohne besondere Vergütung

3.1  Schaffung aller Voraussetzungen und entsprechenden Vorbereitungen, soweit es in den Herstellervorschriften und Verarbeitungsbestimmungen des vorgesehenen/ angebotenen Materials verlangt wird bzw. erforderlich ist.

3.2  Das Anarbeiten des Mauerwerks im Deckenbereich an querverlaufende Unterzüge, Konsolen usw.

4.  Aufmaß und Abrechnung

4.1 Die Abrechnung erfolgt nach DIN 18 330,
Abschnitt 5, wenn in den Vorbemerkungen und den
Positionen nichts anderes festgelegt ist.

4.2  Zulagen werden nur nach vorhandenen Positionen im
Leistungsverzeichnis vergütet.
Alle übrigen, notwendigen, jedoch nicht gesondert
aufgeführten Leistungen, sind in die Einheitspreise der
aufgeführten Mauerwerkspositionen einzurechnen.

## (ZTV) FÜR SCHLOSSERARBEITEN
1. Normen, Richtlinien, Vorschriften, Verordnungen

Der Ausschreibung liegt die VOB, Teil C (neueste
Ausgabe) mit den dort aufgeführten "Allgemeinen
Technischen Vertragsbedingungen für Bauleistungen
(ATV)" zugrunde.

Im Besonderen:
- DIN 18335 - Metallbauarbeiten
mit den darin aufgeführten DIN-Normen
- DIN 18357 - Beschlagarbeiten
- DIN 18364 - Korrosionsschutzarbeiten an Stahlbauten
- Normen, Erlasse und Bestimmungen für "Stahl im
Hochbau"
- DIN 18299 - Allgemeine Regelungen für Bauarbeiten
jeder Art
- DIN 18202 - Toleranzen im Hochbau
- DIN 4102 - Brandverhalten von Baustoffen und
Bauteilen  bzw.
- DIN EN 13501 - Klassifizierung von Bauprodukten und
Bauarten zu ihrem Brandverhalten
- DIN EN 1634 - Prüfungen zum Feuerwiderstand und zur
Rauchdichte für Feuer- und Rauchschutzabschlüsse,
Fenster und Beschläge
- Die jeweils gültigen TRGS
- Sämtliche Unfallverhütungsvorschriften und die
Regeln der Bauberufsgenossenschaften
- Die jeweils gültigen Abfallentsorgungsbestimmungen

Außerdem müssen folgende Richtlinien eingehalten
werden:
- TRLV - Technische Regeln für die Verwendung von
linienförmig gelagerten Verglasungen
- Verglasungsrichtlinien der Glashersteller.
- System- und Verarbeitungs-Richtlinien des
System-Herstellers für Brand- und
Rauchschutzkonstruktionen

Die Ausführung der vertraglichen Leistungen hat in
Übereinstimmung mit den DIN-Normen, den Fachregeln der Verbände, den Verordnungen der Baubehörden sowie den Hinweisen des Werkstofflieferanten zu erfolgen.
Sie gelten vollinhaltlich als Ergänzung der
Leistungsbeschreibung.

Soweit in der Leistungsbeschreibung auf Technische
Spezifikationen (z.B. nationale Normen, mit denen
europäische Normen umgesetzt werden, europäische
technische Zulassungen, gemeinsame technische
Spezifikationen, internationale Normen) Bezug genommen wird, werden auch ohne den ausdrücklichen Zusatz: "oder gleichwertig" immer gleichwertige Technische Spezifikationen in Bezug genommen.

2. Ausführung

2.1  Allgemein

Grundlage des Angebotes sind die Planungsunterlagen und die Leistungsbeschreibung der Architekten.
Der Bieter ist gehalten, die im LV beschriebenen
Details auf Vollständigkeit, fachgerechte Ausführung
und Eignung für den vorgesehenen Verwendungszweck zu überprüfen. Etwaige Unklarheiten sind vor Abgabe des
Angebotes mit der ausschreibenden Stelle zu klären.

Vor Beginn der Arbeiten ist gemeinsam mit der
Bauleitung eine genaue Leistungsaufnahme vorzunehmen und den Arbeitsablauf festzulegen.
Der AN ist verpflichtet, bei der Ausführung die Koordinierung mit den anderen Gewerken zu gewährleisten, bei denen Kontaktpunkte zur eigenen Leistung vorhanden sind.

Vor Aufnahme der Auftragsvorbereitung/Fertigung ist
durch den Auftragnehmer ein eigenverantwortliches
Aufmaß zu nehmen. Bauseits werden hierzu an
Messhilfspunkten verbindliche Meterrisse angebracht. Diese sind zu überprüfen und bei Unstimmigkeiten mit der örtlichen Bauleitung auf Verbindlichkeit festzulegen. Das Aufmaß ist vom Auftragnehmer am Bau zu nehmen, er allein ist für das richtige Maß verantwortlich, es ist jedes Element vor Ort aufzumessen.
Die im LV angegebenen Maße sind ungefähre Planungsmaße und beziehen sich auf die Rohbaumaße (wenn nicht anders angegeben), die von den örtlichen bzw. zur Ausführung kommenden Maßen abweichen können.
Die angegebenen Höhenmaße beziehen sich auf
Oberkante Fertigfußboden, wenn nicht anders angegeben.

Fordert der Auftraggeber, dass die Konstruktionen schon
zu einem Zeitpunkt zur Montage bereitstehen müssen, der ein vorheriges Aufmaß unmöglich macht, so sind unter Berücksichtigung der Bautoleranzen nach DIN 18202 die Fertigungsmaße mit dem Auftraggeber zu vereinbaren.

2.2  Zeichnungen

Die statische Berechnung sowie die Positions- und
Detailpläne des Statikers werden dem AN bauseits zur
Verfügung gestellt, sofern im Leistungsverzeichnis
nicht anders angegeben.

Das Herstellen von Werkstattzeichnungen inkl.
Darstellung der Verbindungen ist Sache des
Auftragnehmers.
Die Planvorlage-Termine sind in dem vom AN
vorzulegenden Terminplan mit aufzuführen.

Nach Auftragserteilung hat der Auftragnehmer
KONSTRUKTIONSZEICHNUNGEN anzufertigen, d.h.
Übersichtszeichnungen im Maßstab 1:10 und
Anschlusspunkt-Zeichnungen im M 1:1, und rechtzeitig
dem Architekten  zur Prüfung in zweifacher Ausfertigung
vorzulegen.
Aus den vom Auftragnehmer zu liefernden zeichnerischen
und beschreibenden Darstellungen müssen Konstruktion,
Maße, Einbau und Befestigungspunkte der Bauteile und
Unterkonstruktionen sowie die Einbaufolge zu ersehen
sein.
Diese sind mit dem Architekten bezüglich Teilung,
Anschlussdetails etc. zu koordinieren.

Es ist ein Prüfungszeitraum von mind. 4 Wochen
einzukalkulieren, die Unterlagen sind entsprechend
rechtzeitig vor Fertigungs- und Montagebeginn
einzureichen.
Sollte der Bauablauf oder der Leistungsumfang kürzere
Prüffristen erfordern bzw. ermöglichen, sind diese
rechtzeitig vorab bei der Bauleitung anzumelden und
bestätigen  zu lassen.

Mit der Fertigung darf erst nach Vorliegen der
genehmigten und freigegebenen Zeichnungen begonnen
werden.

Planänderungen des AG bzw. seiner Bevollmächtigten sind nachzutragen und berechtigen nicht zu Nachforderungen.

Die freigegebenen und ggf. entsprechend Prüfung des
Architekten korrigierten Planunterlagen sind der
Bauleitung 2-fach in Papierform zu übergeben.

Dies ist in die Einheitspreise einzukalkulieren,
einschl. der vollständigen konstruktiven Bearbeitung
einschließlich örtlichem Aufmaß, Detailierung sowie die
Abstimmung mit dem Architekt, den Fachingenieuren,
inklusive Planung, Lichtpaus- und Vervielfältigungs-
Kosten für die oben genannten Ausfertigungen.

2.3  Stahlkonstruktionen

Stahlteile gemäß Angaben Statik bzw. als S235JR bzw.
S235 JRG2 nach statischer Erfordernis und gemäß
DIN EN 10025.

Schweißnähte gemäß Statik und Erfordernis,
Ausführung durch Fachkraft mit entsprechendem
Schweißnachweis.

Sämtliche Stahlteile sind, sofern in den einzelnen
Positionen des LVs nicht anders festgelegt, gemäß
DIN 18364 gestrahlt (Entrostungsgrad 2 1/2) und mit
einer Korrosionsschutz-Grundbeschichtung gemäß
DIN EN ISO 12944-5 anzuliefern.

Ist im LV eine Verzinkung der Stahlteile gefordert, so
ist diese als Feuerverzinkung gemäß DIN EN ISO 1461
auszuführen.

Für die Verbindung und Befestigung der Konstruktion
dürfen nur typengeprüfte und bauaufsichtlich
zugelassene Befestigungsmittel verwendet werden.

3. Weitere Leistungen, die in die Einheitspreise
einzukalkulieren sind:

Auf-, Abbau, Vorhaltung Gerüste:
Sämtliche Arbeits-, Flächen- und Schutzgerüste, auch
über 2,00 m Arbeitsbühnenhöhe, sowie spezielle
Hebegeräte, die für die Ausführung der einzelnen
Leistungen notwendig sind, sind vom Auftragnehmer zu
stellen und in die Einheitspreise einzukalkulieren.
Die einzelnen Arbeitshöhen sind in den Hauptpositionen
angegeben.
Bauseitige Gerüststellung siehe Vorbemerkungen
Baustelleneinrichtung.
Leistung inkl. Einhaltung der bauberufsgenossenschaftlichen Auflagen und Verordnungen insbesondere für Gerüste, Absturzsicherungen, Montagebühnen u.ä.

## 13 Rohbau- / Erdbauarbeiten
EP-Anteile: Lohn; Material; Gerät; Sonstiges

### Titel 01 ARBEITEN IM GEBÄUDE

#### Bereich 01.01 Gerüste

**01.01.1 Aufbauen fahrbares Gerüst Stahlrohr 2kN/m2 1Lage H 2m**
STLB-Bau 2026-04 001
Aufbauen fahrbares Gerüst,
Stahlrohrkupplungsgerüst DIN 4420-3, Lastklasse 3 (2 kN/m2), eine genutzte Gerüstlage, Höhe der obersten Gerüstlage 2 m, im Gebäude, Arbeitsfläche bis 5 m2.
Menge: 1,000 St

**01.01.2 Abbauen fahrbares Gerüst Stahlrohr 2kN/m2 1Lage H 2m**
STLB-Bau 2026-04 001
Abbauen fahrbares Gerüst,
Stahlrohrkupplungsgerüst DIN 4420-3, Lastklasse 3 (2 kN/m2), eine genutzte Gerüstlage, Höhe der obersten Gerüstlage 2 m, im Gebäude, Arbeitsfläche bis 5 m2.
Menge: 1,000 St

**01.01.3 Gebrauchsüberlassung fahrbares Gerüst Stahlrohr 2kN/m2 1Lage H 2m**
STLB-Bau 2026-04 001
Gebrauchsüberlassung für fahrbares Gerüst,
Positionsmenge = Produkt aus '1'
(Gebrauchsüberlassungsmenge)
mal '5'
(Gebrauchsüberlassungsdauer)
Stahlrohrkupplungsgerüst DIN 4420-3, Lastklasse 3 (2 kN/m2), eine genutzte Gerüstlage, Höhe der obersten Gerüstlage 2 m, im Gebäude, Arbeitsfläche bis 5 m2.
Menge: 5,000 StWo

**01.01.4 Umsetzen fahrbares Gerüst Stahlrohr 2kN/m2 1Lage H 2m**
*** Leitbeschreibung
STLB-Bau 2026-04 001
Umsetzen fahrbares Gerüst,
Stahlrohrkupplungsgerüst DIN 4420-3, Lastklasse 3 (2 kN/m2), eine genutzte Gerüstlage, Höhe der obersten Gerüstlage 2 m, im Gebäude, Länge des waagerechten Transportweges im Mittel bis 25 m, Arbeitsfläche bis 5 m2.
Menge: 10,000 St
*Unterbeschreibung 1 Hinweis Umsetzen Rollgerüst*
Inkl. teilweisen Rückbau des Gerüstes, um dieses durch die Türöffnungen, zwischen den Räumen zu bewegen und zwischen den Geschossen (UG-DG) zu transportieren.

#### Bereich 01.02 Stahlbau

*Hinweis: Stahlplattform in Schacht*
Auf Höhe der Geschossdecken UG und EG werden in dem ehemaligen Aufzugsschacht Arbeitsplatformen montiert, mit Öffnungen für die an der Schachtwand laufenden Leitungen.

Die Plattform UK bestehen aus U-Stahlträgern die mit Kopfplatten an den Schachtwänden verdübelt werden, sowie Stahlwinkeln, die zweiseitig an den Schachtwänden verdübelt werden.
Auf diese UK werden jeweils drei Gitterroste, in unterschiedlichen größen rutschsicher verschraubt.

Die Stahlbauteile für die Plattformen werden nachfolgend aufgeführt.
Anpassungsarbeiten, Bohrungen, alle Montagemittel, Kopfplatten, nach Angaben Statiker sind in die EPs der nachforgenden Positionen mit einzurechnen!

**01.02.1 Auflager Winkelstahl verz 60/40/6mm L 1000 mm dübeln**
*** Leitbeschreibung
STLB-Bau 2026-04 013
Auflager aus Winkelstahl DIN EN 10056-1, L, feuerverzinkt DIN EN ISO 1461, werkseitiger Korrosionsschutz, 60/40/6 mm,
max. Auflagerlast '65' kN,
Einzellänge '1000' mm, an Beton, dübeln, Höhe der Einbaustelle über 3 bis 4 m, mit bauaufsichtlicher Zulassung.
Menge: 2,000 St
*Unterbeschreibung 1 Montage*
Montage mit M16 Bolzen, gemäß Statik

**01.02.2 Auflager Winkelstahl verz 60/40/6mm L 1600 mm dübeln**
*** Leitbeschreibung
STLB-Bau 2026-04 013
Auflager aus Winkelstahl DIN EN 10056-1, L, feuerverzinkt DIN EN ISO 1461, werkseitiger Korrosionsschutz, 60/40/6 mm,
max. Auflagerlast '65' kN,
Einzellänge '1600' mm, an Beton, dübeln, Höhe der Einbaustelle über 3 bis 4 m, mit bauaufsichtlicher Zulassung.
Menge: 2,000 St
*Unterbeschreibung 1 Montage*
Montage mit M16 Bolzen, gemäß Statik

**01.02.3 Auflager Doppel-T-Träger HEA verz H 100mm L 2000 mm dübeln**
*** Leitbeschreibung
STLB-Bau 2026-04 013
Auflager aus Formstahl DIN EN 10365, Doppel-T-Träger HEA, feuerverzinkt DIN EN ISO 1461, werkseitiger Korrosionsschutz, Profilhöhe 100 mm,
max. Auflagerlast '65' kN,
Einzellänge '2000' mm, an Beton, dübeln, Höhe der Einbaustelle über 3 bis 4 m.
Menge: 4,000 St
*Unterbeschreibung 1 Montage*
Montage mit zwei Kopfplatten 10x110x110mm,
mit jeweils 2 x M16 Bolzen.

**01.02.4 Schachtabdeckung Gitterrost L 1050 mm B 500 mm 30/30mm Tragstab-B 3 mm H 30 mm Stahl niro 5kN/m2**
STLB-Bau 2026-04 031
Schachtabdeckung, begehbar, aus Gitterrost, Schweißpressrost,
Länge Gitterrost/Blech '1050' mm,
Breite Gitterrost/Blech '500' mm, Maschenweite 30/30 mm,
Querschnittsbreite Tragstab '3' mm,
Querschnittshöhe Tragstab '30' mm,
Querschnittsbreite Füllstab '3' mm,
Querschnittshöhe Füllstab '30' mm, aus nichtrostendem Stahl, belastbar bis 5 kN/m2, verschraubt, Bewertungsgruppe Rutschgefahr R 11 ASR A1.5, mit Schrauben befestigen, Befestigungsuntergrund Stahl.
Menge: 2,000 St

**01.02.5 Schachtabdeckung Gitterrost L 1200 mm B 660 mm 30/30mm Tragstab-B 3 mm H 30 mm Stahl niro 5kN/m2**
STLB-Bau 2026-04 031
Schachtabdeckung, begehbar, aus Gitterrost, Schweißpressrost,
Länge Gitterrost/Blech '1200' mm,
Breite Gitterrost/Blech '660' mm, Maschenweite 30/30 mm,
Querschnittsbreite Tragstab '3' mm,
Querschnittshöhe Tragstab '30' mm,
Querschnittsbreite Füllstab '3' mm,
Querschnittshöhe Füllstab '30' mm, aus nichtrostendem Stahl, belastbar bis 5 kN/m2, verschraubt, Bewertungsgruppe Rutschgefahr R 11 ASR A1.5, mit Schrauben befestigen, Befestigungsuntergrund Stahl.
Menge: 2,000 St

**01.02.6 Schachtabdeckung Gitterrost L 1670 mm B 560 mm 30/30mm Tragstab-B 3 mm H 30 mm Stahl niro 5kN/m2**
STLB-Bau 2026-04 031
Schachtabdeckung, begehbar, aus Gitterrost, Schweißpressrost,
Länge Gitterrost/Blech '1670' mm,
Breite Gitterrost/Blech '560' mm, Maschenweite 30/30 mm,
Querschnittsbreite Tragstab '3' mm,
Querschnittshöhe Tragstab '30' mm,
Querschnittsbreite Füllstab '3' mm,
Querschnittshöhe Füllstab '30' mm, aus nichtrostendem Stahl, belastbar bis 5 kN/m2, verschraubt, Bewertungsgruppe Rutschgefahr R 11 ASR A1.5, mit Schrauben befestigen, Befestigungsuntergrund Stahl.
Menge: 2,000 St

#### Bereich 01.03 Mauerwerk

*Hinweis: NEUE MW-WAND HERSTELLEN*

**01.03.1 Mauerwerk Innenwand Hinterm. KS L SFK12 RDK1,4 D 24cm M5 5DF(300/240/113) alle Geschosse**
STLB-Bau 2026-04 012
Mauerwerk DIN EN 1996 der Innenwand, obere Wandfläche waagerecht, als Hintermauerung für späteren Putzauftrag,
Kalksandstein, DIN EN 771-2 in Verbindung mit DIN 20000-402, KS L, Festigkeitsklasse 12, Rohdichteklasse 1,4,
Mauerwerksdicke 24 cm, Mauermörtel M 5 DIN 18580 oder DIN 20000-412 in Verbindung mit DIN EN 998-2, 5 DF (300/240/113), gedämmte Ausgleichsschicht/Kimmschicht wird gesondert vergütet, Arbeitshöhe bis 3,5 m, Ausführung in allen Geschossen.
Menge: 106,000 m2

**01.03.2 Mauerwerk Innenwand Hinterm. KS-R P SFK12 RDK1,8 D 20cm Dünnbettm. 7DF(248/200/248) DG**
STLB-Bau 2026-04 012
Mauerwerk DIN EN 1996 der Innenwand, obere Wandfläche waagerecht, als Hintermauerung für späteren Putzauftrag,
Kalksandstein, DIN EN 771-2 in Verbindung mit DIN 20000-402, KS-R P, Festigkeitsklasse 12, Rohdichteklasse 1,8,
Mauerwerksdicke 20 cm, Dünnbettmörtel M 10 DIN 18580 oder DIN 20000-412 in Verbindung mit DIN EN 998-2, 7 DF (248/200/248), gedämmte Ausgleichsschicht/Kimmschicht wird gesondert vergütet, Arbeitshöhe bis 3,5 m, Ausführung im Dachgeschoss.
Menge: 35,000 m2

**01.03.3 Ausgleichs-Kimmschicht Wandfuß Mörtel H bis 3cm D 24cm**
STLB-Bau 2026-04 012
Ausgleichsschicht/Kimmschicht am Wandfuß aus Mörtel, Höhe der Ausgleichsschicht bis 3 cm, Mauerwerksdicke 24 cm.
Menge: 37,000 m

**01.03.4 Ausgleichs-Kimmschicht Wandfuß Mörtel H bis 3cm D 20cm**
STLB-Bau 2026-04 012
Ausgleichsschicht/Kimmschicht am Wandfuß aus Mörtel, Höhe der Ausgleichsschicht bis 3 cm, Mauerwerksdicke 20 cm.
Menge: 14,000 m

**01.03.5 Fuge Mauerwerk schließen MW-Streifen T 70-80mm**
STLB-Bau 2026-04 014
Fuge innen, in Mauerwerk aus Betonwerkstein schließen, mit Streifen aus Mineralwolle DIN EN 13162, Fugentiefe über 70 bis 80 mm, Arbeitshöhe bis 3,5 m über der Standfläche des hierfür erforderlichen Gerüstes.
Menge: 51,000 m

*Hinweis: ÖFFNUNGEN IN BESTANDS-MW SCHLIEßEN*
IN ALLEN GESCHOSSEN

**01.03.6 Öffnung schließen Mörtel M5 B 700 mm H 1700 mm T 25-30cm**
STLB-Bau 2026-04 012
Öffnung schließen, Ausführung in Wandfläche, nichttragend, aus Mauerwerk, aus P-Ziegeln, Fensteröffnung,
mit Mörtel M 5,
Breite Nennmaß Wandöffnung '700' mm,
Höhe Nennmaß Wandöffnung '1700' mm, Tiefe über 25 bis 30 cm, Arbeitshöhe bis 3,5 m.
Menge: 1,000 St

**01.03.7 Öffnung schließen Mörtel M5 B 855 mm H 3200 mm T 20-25cm**
STLB-Bau 2026-04 012
Öffnung schließen, Ausführung in Wandfläche, aus Mauerwerk, aus Kalksandstein, Türöffnung,
mit Mörtel M 5,
Breite Nennmaß Wandöffnung '855' mm,
Höhe Nennmaß Wandöffnung '3200' mm, Tiefe über 20 bis 25 cm, Arbeitshöhe bis 3,5 m.
Menge: 2,000 St

**01.03.8 Öffnung schließen Mörtel M5 B 1010 mm H 2190 mm T 20-25cm**
STLB-Bau 2026-04 012
Öffnung schließen, Ausführung in Wandfläche, aus Mauerwerk, aus Kalksandstein, Türöffnung,
mit Mörtel M 5,
Breite Nennmaß Wandöffnung '1010' mm,
Höhe Nennmaß Wandöffnung '2190' mm, Tiefe über 20 bis 25 cm, Arbeitshöhe bis 3,5 m.
Menge: 19,000 St

**01.03.9 Öffnung schließen Mörtel M5 B 1010 mm H 3200 mm T 20-25cm**
STLB-Bau 2026-04 012
Öffnung schließen, Ausführung in Wandfläche, aus Mauerwerk, aus Kalksandstein, Türöffnung,
mit Mörtel M 5,
Breite Nennmaß Wandöffnung '1010' mm,
Höhe Nennmaß Wandöffnung '3200' mm, Tiefe über 20 bis 25 cm, Arbeitshöhe bis 3,5 m.
Menge: 12,000 St

**01.03.10 Öffnung schließen Mörtel M5 B 1550 mm H 3200 mm T 20-25cm**
STLB-Bau 2026-04 012
Öffnung schließen, Ausführung in Wandfläche, aus Mauerwerk, aus Kalksandstein, Türöffnung,
mit Mörtel M 5,
Breite Nennmaß Wandöffnung '1550' mm,
Höhe Nennmaß Wandöffnung '3200' mm, Tiefe über 20 bis 25 cm, Arbeitshöhe bis 3,5 m.
Menge: 1,000 St

**01.03.11 Öffnung schließen Mörtel M5 B 1700 mm H 2190 mm T 20-25cm**
STLB-Bau 2026-04 012
Öffnung schließen, Ausführung in Wandfläche, aus Mauerwerk, aus Kalksandstein, Türöffnung,
mit Mörtel M 5,
Breite Nennmaß Wandöffnung '1700' mm,
Höhe Nennmaß Wandöffnung '2190' mm, Tiefe über 20 bis 25 cm, Arbeitshöhe bis 3,5 m.
Menge: 3,000 St

**01.03.12 Öffnung schließen Mörtel M5 B 1850 mm H 2100 mm T 25-30cm**
STLB-Bau 2026-04 012
Öffnung schließen, Ausführung in Wandfläche, nichttragend, aus Mauerwerk, aus P-Ziegeln, Fensteröffnung,
mit Mörtel M 5,
Breite Nennmaß Wandöffnung '1850' mm,
Höhe Nennmaß Wandöffnung '2100' mm, Tiefe über 25 bis 30 cm, Arbeitshöhe bis 3,5 m.
Menge: 12,000 St

**01.03.13 Öffnung schließen Mörtel M5 B 5510 mm H 2025 mm T 25-30cm**
STLB-Bau 2026-04 012
Öffnung schließen, Ausführung in Wandfläche, nichttragend, aus Mauerwerk, aus P-Ziegeln, Fensteröffnung,
mit Mörtel M 5,
Breite Nennmaß Wandöffnung '5510' mm,
Höhe Nennmaß Wandöffnung '2025' mm, Tiefe über 25 bis 30 cm, Arbeitshöhe bis 3,5 m.
Menge: 1,000 St

**01.03.14 Öffnung schließen Mörtel M5 B 2900 mm H 450 mm T 25-30cm**
STLB-Bau 2026-04 012
Öffnung schließen, Ausführung in Wandfläche, nichttragend, aus Mauerwerk, aus P-Ziegeln, Fensteröffnung,
mit Mörtel M 5,
Breite Nennmaß Wandöffnung '2900' mm,
Höhe Nennmaß Wandöffnung '450' mm, Tiefe über 25 bis 30 cm, Arbeitshöhe bis 3,5 m.
Menge: 12,000 St

**01.03.15 Öffnung schließen Mörtel M5 15000-20000cm2 T 20-25cm**
STLB-Bau 2026-04 012
Öffnung schließen, Ausführung in Wandfläche, aus Mauerwerk, aus P-Ziegeln,
mit Mörtel M 5, Querschnitt über 15000 bis 20000 cm2, Tiefe über 20 bis 25 cm, Arbeitshöhe bis 3,5 m.
Menge: 4,000 St

*Hinweis: ÖFFNUNGEN IN NEUEM MAUERWERK HERSTELLEN*
IN ALLEN GESCHOSSEN

**01.03.16 Öffnung b. Aufmauern herst. bis 100cm2 T 20-25cm**
STLB-Bau 2026-04 012
Herstellen von Öffnungen beim Aufmauern, Einzelgröße der Öffnungen bis 100 cm2, Tiefe über 20 bis 25 cm, im Mauerwerk, in nichttragenden Trennwänden.
Menge: 4,000 St

**01.03.17 Öffnung b. Aufmauern herst. 200-250cm2 T 20-25cm**
STLB-Bau 2026-04 012
Herstellen von Öffnungen beim Aufmauern, Einzelgröße der Öffnungen über 200 bis 250 cm2, Tiefe über 20 bis 25 cm, im Mauerwerk, in nichttragenden Trennwänden.
Menge: 1,000 St

**01.03.18 Öffnung b. Aufmauern herst. 250-300cm2 T 20-25cm**
STLB-Bau 2026-04 012
Herstellen von Öffnungen beim Aufmauern, Einzelgröße der Öffnungen über 250 bis 300 cm2, Tiefe über 20 bis 25 cm, im Mauerwerk, in nichttragenden Trennwänden.
Menge: 3,000 St

**01.03.19 Öffnung b. Aufmauern herst. 300-400cm2 T 20-25cm**
STLB-Bau 2026-04 012
Herstellen von Öffnungen beim Aufmauern, Einzelgröße der Öffnungen über 300 bis 400 cm2, Tiefe über 20 bis 25 cm, im Mauerwerk, in nichttragenden Trennwänden.
Menge: 1,000 St

**01.03.20 Öffnung b. Aufmauern herst. 500-600cm2 T 20-25cm**
STLB-Bau 2026-04 012
Herstellen von Öffnungen beim Aufmauern, Einzelgröße der Öffnungen über 500 bis 600 cm2, Tiefe über 20 bis 25 cm, im Mauerwerk, in nichttragenden Trennwänden.
Menge: 1,000 St

**01.03.21 Öffnung b. Aufmauern herst. 800-900cm2 T 20-25cm**
STLB-Bau 2026-04 012
Herstellen von Öffnungen beim Aufmauern, Einzelgröße der Öffnungen über 800 bis 900 cm2, Tiefe über 20 bis 25 cm, im Mauerwerk, in nichttragenden Trennwänden.
Menge: 2,000 St

**01.03.22 Öffnung b. Aufmauern herst. 1000-1500cm2 T 20-25cm**
STLB-Bau 2026-04 012
Herstellen von Öffnungen beim Aufmauern, Einzelgröße der Öffnungen über 1000 bis 1500 cm2, Tiefe über 20 bis 25 cm, im Mauerwerk, in nichttragenden Trennwänden.
Menge: 1,000 St

**01.03.23 Öffnung b. Aufmauern herst. 1500-2000cm2 T 20-25cm**
STLB-Bau 2026-04 012
Herstellen von Öffnungen beim Aufmauern, Einzelgröße der Öffnungen über 1500 bis 2000 cm2, Tiefe über 20 bis 25 cm, im Mauerwerk, in nichttragenden Trennwänden.
Menge: 2,000 St

**01.03.24 Öffnung b. Aufmauern herst. 2000-3000cm2 T 20-25cm**
STLB-Bau 2026-04 012
Herstellen von Öffnungen beim Aufmauern, Einzelgröße der Öffnungen über 2000 bis 3000 cm2, Tiefe über 20 bis 25 cm, im Mauerwerk, in nichttragenden Trennwänden.
Menge: 2,000 St

**01.03.25 Öffnung b. Aufmauern herst. 5000-10000cm2 T 20-25cm**
STLB-Bau 2026-04 012
Herstellen von Öffnungen beim Aufmauern, Einzelgröße der Öffnungen über 5000 bis 10000 cm2, Tiefe über 20 bis 25 cm, im Mauerwerk, in nichttragenden Trennwänden.
Menge: 1,000 St

**01.03.26 Öffnung b. Aufmauern herst. 10000-15000cm2 T 20-25cm**
STLB-Bau 2026-04 012
Herstellen von Öffnungen beim Aufmauern, Einzelgröße der Öffnungen über 10000 bis 15000 cm2, Tiefe über 20 bis 25 cm, im Mauerwerk, in nichttragenden Trennwänden.
Menge: 3,000 St

**01.03.27 Öffnung b. Aufmauern herst. 20000-25000cm2 T 20-25cm**
STLB-Bau 2026-04 012
Herstellen von Öffnungen beim Aufmauern, Einzelgröße der Öffnungen über 20000 bis 25000 cm2, Tiefe über 20 bis 25 cm, im Mauerwerk, in nichttragenden Trennwänden.
Menge: 1,000 St

#### Bereich 01.04 Öffnungen / Durchbrüche im Gebäude bearbeiten

*Hinweis: TÜRÖFFNUNGEN HERSTELLEN / ERWEITERN*

**01.04.1 Durchbruch herstellen sägen Mauerwerk Leichtziegel 20000-25000cm2 T 20-25cm nicht schadstoffbelastet 15kN/m3 v.Hand Stoffe laden transp. LKW AN entsorgen AVV170102 Vergüt.Entsorg. AN**
STLB-Bau 2026-04 084
Durchbruch herstellen, durch Sägen, Untergrundfläche senkrecht, aus Mauerwerk aus Leichtziegel, einseitig geputzt, Einzelöffnung über 20000 bis 25000 cm2, Tiefe über 20 bis 25 cm, Hilfsschnitte werden nicht gesondert vergütet, nicht schadstoffbelastet,
Abfall ist nicht gefährlich, ohne Festlegung eines Zuordnungskriteriums LAGA/DepVO/EBV/RuVA, Wichte des Abbruchstoffes DIN EN 1991-1-1 15 kN/m3, Abbruch von Hand/mit handgeführten Kleingeräten, Ausführung innerhalb des Bauwerks, Ausführung im Kellergeschoss, Ausführung staubarm TRGS 559, ohne Untergrundbeschädigung,
aufgenommene Stoffe sammeln, ohne Zerkleinerung, im Behälter des AN lagern, Behältergröße nach Wahl des AN, auf LKW des AN laden, transportieren, entsorgen, zum Lager oder zur Anlage nach Wahl des AN, Abfallschlüssel nach AVV (Abfallverzeichnis-Verordnung) 170102 Ziegel,
Vergütung der Entsorgung übernimmt AN.
Menge: 2,000 St

**01.04.2 Durchbruch herstellen sägen Mauerwerk KS 25000-50000cm2 T 20-25cm nicht schadstoffbelastet 15kN/m3 v.Hand Stoffe laden transp. LKW AN entsorgen AVV170102 Vergüt.Entsorg. AN**
STLB-Bau 2026-04 084
Durchbruch herstellen, durch Sägen, Untergrundfläche senkrecht, aus Mauerwerk aus Kalksandstein, einseitig geputzt, Einzelöffnung über 25000 bis 50000 cm2, Tiefe über 20 bis 25 cm, Hilfsschnitte werden nicht gesondert vergütet, nicht schadstoffbelastet,
Abfall ist nicht gefährlich, ohne Festlegung eines Zuordnungskriteriums LAGA/DepVO/EBV/RuVA, Wichte des Abbruchstoffes DIN EN 1991-1-1 15 kN/m3, Abbruch von Hand/mit handgeführten Kleingeräten, Ausführung innerhalb des Bauwerks, Ausführung im 1. Obergeschoss, Ausführung staubarm TRGS 559, ohne Untergrundbeschädigung,
aufgenommene Stoffe sammeln, ohne Zerkleinerung, im Behälter des AN lagern, Behältergröße nach Wahl des AN, auf LKW des AN laden, transportieren, entsorgen, zum Lager oder zur Anlage nach Wahl des AN, Abfallschlüssel nach AVV (Abfallverzeichnis-Verordnung) 170102 Ziegel,
Vergütung der Entsorgung übernimmt AN.
Menge: 1,000 St

**01.04.3 Öffnung erweitern sägen KS Erweiterung 50 cm T 15-20cm nicht schadstoffbelastet 15kN/m3 v.Hand Stoffe**
STLB-Bau 2026-04 084
Öffnung erweitern, einseitig, durch Sägen, in Wand aus Mauerwerk aus Kalksandstein, einseitig geputzt,
Erweiterung um bis zu '50' cm, Tiefe über 15 bis 20 cm, Hilfsschnitte werden nicht gesondert vergütet, nicht schadstoffbelastet,
Abfall ist nicht gefährlich, ohne Festlegung eines Zuordnungskriteriums LAGA/DepVO/EBV/RuVA, Wichte des Abbruchstoffes DIN EN 1991-1-1 15 kN/m3,
Abbruch von Hand/mit handgeführten Kleingeräten, Ausführung staubarm TRGS 559, ohne Untergrundbeschädigung, Ausführung im 1. Obergeschoss, Arbeitshöhe bis 3,5 m über der Standfläche des hierfür erforderlichen Gerüstes,
aufgenommene Stoffe sammeln, ohne Zerkleinerung, im Behälter des AN lagern, Behältergröße nach Wahl des AN, auf LKW des AN laden, transportieren, entsorgen, Abfallschlüssel nach AVV (Abfallverzeichnis-Verordnung) 170107 Gemische aus Beton, Ziegel, Fliesen und Keramik, zum Lager oder zur Anlage nach Wahl des AN, abgerechnet wird die am Bauwerk verbleibende sichtbare Schnittfläche,
Vergütung der Entsorgung übernimmt AN.
Menge: 1,100 m2

**01.04.4 Öffnung überdecken KS-Flachsturz tragend Innenwand H 11,3cm D 20cm B 101cm**
STLB-Bau 2026-04 012
Öffnung überdecken mit Kalksandsteinflachsturz nach bauaufsichtlicher Zulassung/Typenstatik, tragend gemäß Statik, Einbau in Innenwand, Sturzhöhe 11,3 cm, Sturzbreite 20 cm, Wanddicke 20 cm, größte Rohbaubreite der Öffnung 101 cm, einschl. Traggerüst Bemessungsklasse A.
Menge: 5,000 St

*Hinweis: WANDDURCHBRÜCHE HERSTELLEN*

**01.04.5 Durchbruch herstellen Mauerwerk Leichtziegel 200-250cm2 T 15-20cm nicht schadstoffbelastet 15kN/m3 v.Hand Stoffe laden transp. LKW AN entsorgen AVV170102 Vergüt.Entsorg. AN**
STLB-Bau 2026-04 084
Durchbruch herstellen, Untergrundfläche senkrecht, aus Mauerwerk aus Leichtziegel, einseitig geputzt, Einzelöffnung über 200 bis 250 cm2, Tiefe über 15 bis 20 cm, Hilfsschnitte werden nicht gesondert vergütet, nicht schadstoffbelastet,
Abfall ist nicht gefährlich, ohne Festlegung eines Zuordnungskriteriums LAGA/DepVO/EBV/RuVA, Wichte des Abbruchstoffes DIN EN 1991-1-1 15 kN/m3, Abbruch von Hand/mit handgeführten Kleingeräten, Ausführung innerhalb des Bauwerks, Ausführung in allen Geschossen, Ausführung staubarm TRGS 559, ohne Untergrundbeschädigung,
aufgenommene Stoffe sammeln, ohne Zerkleinerung, im Behälter des AN lagern, Behältergröße nach Wahl des AN, auf LKW des AN laden, transportieren, entsorgen, zum Lager oder zur Anlage nach Wahl des AN, Abfallschlüssel nach AVV (Abfallverzeichnis-Verordnung) 170102 Ziegel,
Vergütung der Entsorgung übernimmt AN.
Menge: 3,000 St

**01.04.6 Durchbruch herstellen Mauerwerk Leichtziegel 300-400cm2 T 15-20cm nicht schadstoffbelastet 15kN/m3 v.Hand Stoffe laden transp. LKW AN entsorgen AVV170102 Vergüt.Entsorg. AN**
STLB-Bau 2026-04 084
Durchbruch herstellen, Untergrundfläche senkrecht, aus Mauerwerk aus Leichtziegel, einseitig geputzt, Einzelöffnung über 300 bis 400 cm2, Tiefe über 15 bis 20 cm, Hilfsschnitte werden nicht gesondert vergütet, nicht schadstoffbelastet,
Abfall ist nicht gefährlich, ohne Festlegung eines Zuordnungskriteriums LAGA/DepVO/EBV/RuVA, Wichte des Abbruchstoffes DIN EN 1991-1-1 15 kN/m3, Abbruch von Hand/mit handgeführten Kleingeräten, Ausführung innerhalb des Bauwerks, Ausführung in allen Geschossen, Ausführung staubarm TRGS 559, ohne Untergrundbeschädigung,
aufgenommene Stoffe sammeln, ohne Zerkleinerung, im Behälter des AN lagern, Behältergröße nach Wahl des AN, auf LKW des AN laden, transportieren, entsorgen, zum Lager oder zur Anlage nach Wahl des AN, Abfallschlüssel nach AVV (Abfallverzeichnis-Verordnung) 170102 Ziegel,
Vergütung der Entsorgung übernimmt AN.
Menge: 24,000 St

**01.04.7 Durchbruch herstellen Mauerwerk Leichtziegel 500-600cm2 T 15-20cm nicht schadstoffbelastet 15kN/m3 v.Hand Stoffe laden transp. LKW AN entsorgen AVV170102 Vergüt.Entsorg. AN**
STLB-Bau 2026-04 084
Durchbruch herstellen, Untergrundfläche senkrecht, aus Mauerwerk aus Leichtziegel, einseitig geputzt, Einzelöffnung über 500 bis 600 cm2, Tiefe über 15 bis 20 cm, Hilfsschnitte werden nicht gesondert vergütet, nicht schadstoffbelastet,
Abfall ist nicht gefährlich, ohne Festlegung eines Zuordnungskriteriums LAGA/DepVO/EBV/RuVA, Wichte des Abbruchstoffes DIN EN 1991-1-1 15 kN/m3, Abbruch von Hand/mit handgeführten Kleingeräten, Ausführung innerhalb des Bauwerks, Ausführung in allen Geschossen, Ausführung staubarm TRGS 559, ohne Untergrundbeschädigung,
aufgenommene Stoffe sammeln, ohne Zerkleinerung, im Behälter des AN lagern, Behältergröße nach Wahl des AN, auf LKW des AN laden, transportieren, entsorgen, zum Lager oder zur Anlage nach Wahl des AN, Abfallschlüssel nach AVV (Abfallverzeichnis-Verordnung) 170102 Ziegel,
Vergütung der Entsorgung übernimmt AN.
Menge: 2,000 St

**01.04.8 Durchbruch herstellen Mauerwerk Leichtziegel 1000-1500cm2 T 15-20cm nicht schadstoffbelastet 15kN/m3 v.Hand Stoffe laden transp. LKW AN entsorgen AVV170102 Vergüt.Entsorg. AN**
STLB-Bau 2026-04 084
Durchbruch herstellen, Untergrundfläche senkrecht, aus Mauerwerk aus Leichtziegel, einseitig geputzt, Einzelöffnung über 1000 bis 1500 cm2, Tiefe über 15 bis 20 cm, Hilfsschnitte werden nicht gesondert vergütet, nicht schadstoffbelastet,
Abfall ist nicht gefährlich, ohne Festlegung eines Zuordnungskriteriums LAGA/DepVO/EBV/RuVA, Wichte des Abbruchstoffes DIN EN 1991-1-1 15 kN/m3, Abbruch von Hand/mit handgeführten Kleingeräten, Ausführung innerhalb des Bauwerks, Ausführung in allen Geschossen, Ausführung staubarm TRGS 559, ohne Untergrundbeschädigung,
aufgenommene Stoffe sammeln, ohne Zerkleinerung, im Behälter des AN lagern, Behältergröße nach Wahl des AN, auf LKW des AN laden, transportieren, entsorgen, zum Lager oder zur Anlage nach Wahl des AN, Abfallschlüssel nach AVV (Abfallverzeichnis-Verordnung) 170102 Ziegel,
Vergütung der Entsorgung übernimmt AN.
Menge: 9,000 St

**01.04.9 Durchbruch herstellen Mauerwerk Leichtziegel 1500-2000cm2 T 15-20cm nicht schadstoffbelastet 15kN/m3 v.Hand Stoffe laden transp. LKW AN entsorgen AVV170102 Vergüt.Entsorg. AN**
STLB-Bau 2026-04 084
Durchbruch herstellen, Untergrundfläche senkrecht, aus Mauerwerk aus Leichtziegel, einseitig geputzt, Einzelöffnung über 1500 bis 2000 cm2, Tiefe über 15 bis 20 cm, Hilfsschnitte werden nicht gesondert vergütet, nicht schadstoffbelastet,
Abfall ist nicht gefährlich, ohne Festlegung eines Zuordnungskriteriums LAGA/DepVO/EBV/RuVA, Wichte des Abbruchstoffes DIN EN 1991-1-1 15 kN/m3, Abbruch von Hand/mit handgeführten Kleingeräten, Ausführung innerhalb des Bauwerks, Ausführung in allen Geschossen, Ausführung staubarm TRGS 559, ohne Untergrundbeschädigung,
aufgenommene Stoffe sammeln, ohne Zerkleinerung, im Behälter des AN lagern, Behältergröße nach Wahl des AN, auf LKW des AN laden, transportieren, entsorgen, zum Lager oder zur Anlage nach Wahl des AN, Abfallschlüssel nach AVV (Abfallverzeichnis-Verordnung) 170102 Ziegel,
Vergütung der Entsorgung übernimmt AN.
Menge: 1,000 St

**01.04.10 Durchbruch herstellen Mauerwerk Leichtziegel 2000-3000cm2 T 15-20cm nicht schadstoffbelastet 15kN/m3 v.Hand Stoffe laden transp. LKW AN entsorgen AVV170102 Vergüt.Entsorg. AN**
STLB-Bau 2026-04 084
Durchbruch herstellen, Untergrundfläche senkrecht, aus Mauerwerk aus Leichtziegel, einseitig geputzt, Einzelöffnung über 2000 bis 3000 cm2, Tiefe über 15 bis 20 cm, Hilfsschnitte werden nicht gesondert vergütet, nicht schadstoffbelastet,
Abfall ist nicht gefährlich, ohne Festlegung eines Zuordnungskriteriums LAGA/DepVO/EBV/RuVA, Wichte des Abbruchstoffes DIN EN 1991-1-1 15 kN/m3, Abbruch von Hand/mit handgeführten Kleingeräten, Ausführung innerhalb des Bauwerks, Ausführung in allen Geschossen, Ausführung staubarm TRGS 559, ohne Untergrundbeschädigung,
aufgenommene Stoffe sammeln, ohne Zerkleinerung, im Behälter des AN lagern, Behältergröße nach Wahl des AN, auf LKW des AN laden, transportieren, entsorgen, zum Lager oder zur Anlage nach Wahl des AN, Abfallschlüssel nach AVV (Abfallverzeichnis-Verordnung) 170102 Ziegel,
Vergütung der Entsorgung übernimmt AN.
Menge: 2,000 St

**01.04.11 Durchbruch herstellen Beton 100-150cm2 T 15-20cm nicht schadstoffbelastet 24kN/m3 v.Hand Stoffe laden transp. LKW AN entsorgen AVV170101 Vergüt.Entsorg. AN**
STLB-Bau 2026-04 084
Durchbruch herstellen, senkrecht zur Untergrundfläche, Untergrundfläche senkrecht, in unbewehrten Beton, Normalbeton, ohne Bekleidungen und Beschichtungen, Einzelöffnung über 100 bis 150 cm2, Tiefe über 15 bis 20 cm, Hilfsschnitte werden nicht gesondert vergütet, nicht schadstoffbelastet,
Abfall ist nicht gefährlich, ohne Festlegung eines Zuordnungskriteriums LAGA/DepVO/EBV/RuVA, Wichte des Abbruchstoffes DIN EN 1991-1-1 24 kN/m3, Abbruch von Hand/mit handgeführten Kleingeräten, Ausführung innerhalb des Bauwerks, Ausführung in allen Geschossen, Ausführung staubarm TRGS 559,
aufgenommene Stoffe sammeln, ohne Zerkleinerung, im Behälter des AN lagern, Behältergröße nach Wahl des AN, auf LKW des AN laden, transportieren, entsorgen, zum Lager oder zur Anlage nach Wahl des AN, Abfallschlüssel nach AVV (Abfallverzeichnis-Verordnung) 170101 Beton,
Vergütung der Entsorgung übernimmt AN.
Menge: 1,000 St

**01.04.12 Durchbruch herstellen Beton 150-200cm2 T 15-20cm nicht schadstoffbelastet 24kN/m3 v.Hand Stoffe laden transp. LKW AN entsorgen AVV170101 Vergüt.Entsorg. AN**
STLB-Bau 2026-04 084
Durchbruch herstellen, senkrecht zur Untergrundfläche, Untergrundfläche senkrecht, in unbewehrten Beton, Normalbeton, ohne Bekleidungen und Beschichtungen, Einzelöffnung über 150 bis 200 cm2, Tiefe über 15 bis 20 cm, Hilfsschnitte werden nicht gesondert vergütet, nicht schadstoffbelastet,
Abfall ist nicht gefährlich, ohne Festlegung eines Zuordnungskriteriums LAGA/DepVO/EBV/RuVA, Wichte des Abbruchstoffes DIN EN 1991-1-1 24 kN/m3, Abbruch von Hand/mit handgeführten Kleingeräten, Ausführung innerhalb des Bauwerks, Ausführung in allen Geschossen, Ausführung staubarm TRGS 559,
aufgenommene Stoffe sammeln, ohne Zerkleinerung, im Behälter des AN lagern, Behältergröße nach Wahl des AN, auf LKW des AN laden, transportieren, entsorgen, zum Lager oder zur Anlage nach Wahl des AN, Abfallschlüssel nach AVV (Abfallverzeichnis-Verordnung) 170101 Beton,
Vergütung der Entsorgung übernimmt AN.
Menge: 1,000 St

**01.04.13 Durchbruch herstellen Beton 200-250cm2 T 15-20cm nicht schadstoffbelastet 24kN/m3 v.Hand Stoffe laden transp. LKW AN entsorgen AVV170101 Vergüt.Entsorg. AN**
STLB-Bau 2026-04 084
Durchbruch herstellen, senkrecht zur Untergrundfläche, Untergrundfläche senkrecht, in unbewehrten Beton, Normalbeton, ohne Bekleidungen und Beschichtungen, Einzelöffnung über 200 bis 250 cm2, Tiefe über 15 bis 20 cm, Hilfsschnitte werden nicht gesondert vergütet, nicht schadstoffbelastet,
Abfall ist nicht gefährlich, ohne Festlegung eines Zuordnungskriteriums LAGA/DepVO/EBV/RuVA, Wichte des Abbruchstoffes DIN EN 1991-1-1 24 kN/m3, Abbruch von Hand/mit handgeführten Kleingeräten, Ausführung innerhalb des Bauwerks, Ausführung in allen Geschossen, Ausführung staubarm TRGS 559,
aufgenommene Stoffe sammeln, ohne Zerkleinerung, im Behälter des AN lagern, Behältergröße nach Wahl des AN, auf LKW des AN laden, transportieren, entsorgen, zum Lager oder zur Anlage nach Wahl des AN, Abfallschlüssel nach AVV (Abfallverzeichnis-Verordnung) 170101 Beton,
Vergütung der Entsorgung übernimmt AN.
Menge: 2,000 St

**01.04.14 Durchbruch herstellen Beton 300-400cm2 T 15-20cm nicht schadstoffbelastet 24kN/m3 v.Hand Stoffe laden transp. LKW AN entsorgen AVV170101 Vergüt.Entsorg. AN**
STLB-Bau 2026-04 084
Durchbruch herstellen, senkrecht zur Untergrundfläche, Untergrundfläche senkrecht, in unbewehrten Beton, Normalbeton, ohne Bekleidungen und Beschichtungen, Einzelöffnung über 300 bis 400 cm2, Tiefe über 15 bis 20 cm, Hilfsschnitte werden nicht gesondert vergütet, nicht schadstoffbelastet,
Abfall ist nicht gefährlich, ohne Festlegung eines Zuordnungskriteriums LAGA/DepVO/EBV/RuVA, Wichte des Abbruchstoffes DIN EN 1991-1-1 24 kN/m3, Abbruch von Hand/mit handgeführten Kleingeräten, Ausführung innerhalb des Bauwerks, Ausführung in allen Geschossen, Ausführung staubarm TRGS 559,
aufgenommene Stoffe sammeln, ohne Zerkleinerung, im Behälter des AN lagern, Behältergröße nach Wahl des AN, auf LKW des AN laden, transportieren, entsorgen, zum Lager oder zur Anlage nach Wahl des AN, Abfallschlüssel nach AVV (Abfallverzeichnis-Verordnung) 170101 Beton,
Vergütung der Entsorgung übernimmt AN.
Menge: 3,000 St

**01.04.15 Durchbruch herstellen Beton 400-500cm2 T 15-20cm nicht schadstoffbelastet 24kN/m3 v.Hand Stoffe laden transp. LKW AN entsorgen AVV170101 Vergüt.Entsorg. AN**
STLB-Bau 2026-04 084
Durchbruch herstellen, senkrecht zur Untergrundfläche, Untergrundfläche senkrecht, in unbewehrten Beton, Normalbeton, ohne Bekleidungen und Beschichtungen, Einzelöffnung über 400 bis 500 cm2, Tiefe über 15 bis 20 cm, Hilfsschnitte werden nicht gesondert vergütet, nicht schadstoffbelastet,
Abfall ist nicht gefährlich, ohne Festlegung eines Zuordnungskriteriums LAGA/DepVO/EBV/RuVA, Wichte des Abbruchstoffes DIN EN 1991-1-1 24 kN/m3, Abbruch von Hand/mit handgeführten Kleingeräten, Ausführung innerhalb des Bauwerks, Ausführung in allen Geschossen, Ausführung staubarm TRGS 559,
aufgenommene Stoffe sammeln, ohne Zerkleinerung, im Behälter des AN lagern, Behältergröße nach Wahl des AN, auf LKW des AN laden, transportieren, entsorgen, zum Lager oder zur Anlage nach Wahl des AN, Abfallschlüssel nach AVV (Abfallverzeichnis-Verordnung) 170101 Beton,
Vergütung der Entsorgung übernimmt AN.
Menge: 1,000 St

**01.04.16 Durchbruch herstellen Beton 500-600cm2 T 15-20cm nicht schadstoffbelastet 24kN/m3 v.Hand Stoffe laden transp. LKW AN entsorgen AVV170101 Vergüt.Entsorg. AN**
STLB-Bau 2026-04 084
Durchbruch herstellen, senkrecht zur Untergrundfläche, Untergrundfläche senkrecht, in unbewehrten Beton, Normalbeton, ohne Bekleidungen und Beschichtungen, Einzelöffnung über 500 bis 600 cm2, Tiefe über 15 bis 20 cm, Hilfsschnitte werden nicht gesondert vergütet, nicht schadstoffbelastet,
Abfall ist nicht gefährlich, ohne Festlegung eines Zuordnungskriteriums LAGA/DepVO/EBV/RuVA, Wichte des Abbruchstoffes DIN EN 1991-1-1 24 kN/m3, Abbruch von Hand/mit handgeführten Kleingeräten, Ausführung innerhalb des Bauwerks, Ausführung in allen Geschossen, Ausführung staubarm TRGS 559,
aufgenommene Stoffe sammeln, ohne Zerkleinerung, im Behälter des AN lagern, Behältergröße nach Wahl des AN, auf LKW des AN laden, transportieren, entsorgen, zum Lager oder zur Anlage nach Wahl des AN, Abfallschlüssel nach AVV (Abfallverzeichnis-Verordnung) 170101 Beton,
Vergütung der Entsorgung übernimmt AN.
Menge: 1,000 St

**01.04.17 Durchbruch herstellen Beton 600-700cm2 T 15-20cm nicht schadstoffbelastet 24kN/m3 v.Hand Stoffe laden transp. LKW AN entsorgen AVV170101 Vergüt.Entsorg. AN**
STLB-Bau 2026-04 084
Durchbruch herstellen, senkrecht zur Untergrundfläche, Untergrundfläche senkrecht, in unbewehrten Beton, Normalbeton, ohne Bekleidungen und Beschichtungen, Einzelöffnung über 600 bis 700 cm2, Tiefe über 15 bis 20 cm, Hilfsschnitte werden nicht gesondert vergütet, nicht schadstoffbelastet,
Abfall ist nicht gefährlich, ohne Festlegung eines Zuordnungskriteriums LAGA/DepVO/EBV/RuVA, Wichte des Abbruchstoffes DIN EN 1991-1-1 24 kN/m3, Abbruch von Hand/mit handgeführten Kleingeräten, Ausführung innerhalb des Bauwerks, Ausführung in allen Geschossen, Ausführung staubarm TRGS 559,
aufgenommene Stoffe sammeln, ohne Zerkleinerung, im Behälter des AN lagern, Behältergröße nach Wahl des AN, auf LKW des AN laden, transportieren, entsorgen, zum Lager oder zur Anlage nach Wahl des AN, Abfallschlüssel nach AVV (Abfallverzeichnis-Verordnung) 170101 Beton,
Vergütung der Entsorgung übernimmt AN.
Menge: 1,000 St

**01.04.18 Durchbruch herstellen Beton 2000-3000cm2 T 15-20cm nicht schadstoffbelastet 24kN/m3 v.Hand Stoffe laden transp. LKW AN entsorgen AVV170101 Vergüt.Entsorg. AN**
STLB-Bau 2026-04 084
Durchbruch herstellen, senkrecht zur Untergrundfläche, Untergrundfläche senkrecht, in unbewehrten Beton, Normalbeton, ohne Bekleidungen und Beschichtungen, Einzelöffnung über 2000 bis 3000 cm2, Tiefe über 15 bis 20 cm, Hilfsschnitte werden nicht gesondert vergütet, nicht schadstoffbelastet,
Abfall ist nicht gefährlich, ohne Festlegung eines Zuordnungskriteriums LAGA/DepVO/EBV/RuVA, Wichte des Abbruchstoffes DIN EN 1991-1-1 24 kN/m3, Abbruch von Hand/mit handgeführten Kleingeräten, Ausführung innerhalb des Bauwerks, Ausführung in allen Geschossen, Ausführung staubarm TRGS 559,
aufgenommene Stoffe sammeln, ohne Zerkleinerung, im Behälter des AN lagern, Behältergröße nach Wahl des AN, auf LKW des AN laden, transportieren, entsorgen, zum Lager oder zur Anlage nach Wahl des AN, Abfallschlüssel nach AVV (Abfallverzeichnis-Verordnung) 170101 Beton,
Vergütung der Entsorgung übernimmt AN.
Menge: 3,000 St

**01.04.19 Durchbruch herstellen Beton 3000-5000cm2 T 15-20cm nicht schadstoffbelastet 24kN/m3 v.Hand Stoffe laden transp. LKW AN entsorgen AVV170101 Vergüt.Entsorg. AN**
STLB-Bau 2026-04 084
Durchbruch herstellen, senkrecht zur Untergrundfläche, Untergrundfläche senkrecht, in unbewehrten Beton, Normalbeton, ohne Bekleidungen und Beschichtungen, Einzelöffnung über 3000 bis 5000 cm2, Tiefe über 15 bis 20 cm, Hilfsschnitte werden nicht gesondert vergütet, nicht schadstoffbelastet,
Abfall ist nicht gefährlich, ohne Festlegung eines Zuordnungskriteriums LAGA/DepVO/EBV/RuVA, Wichte des Abbruchstoffes DIN EN 1991-1-1 24 kN/m3, Abbruch von Hand/mit handgeführten Kleingeräten, Ausführung innerhalb des Bauwerks, Ausführung in allen Geschossen, Ausführung staubarm TRGS 559,
aufgenommene Stoffe sammeln, ohne Zerkleinerung, im Behälter des AN lagern, Behältergröße nach Wahl des AN, auf LKW des AN laden, transportieren, entsorgen, zum Lager oder zur Anlage nach Wahl des AN, Abfallschlüssel nach AVV (Abfallverzeichnis-Verordnung) 170101 Beton,
Vergütung der Entsorgung übernimmt AN.
Menge: 1,000 St

*Hinweis: DECKENDURCHBRÜCHE HERSTELLEN*

**01.04.20 Durchbruch herstellen Beton 50-100cm2 T 15-20cm nicht schadstoffbelastet 24kN/m3 v.Hand Stoffe laden transp. LKW AN entsorgen AVV170101 Vergüt.Entsorg. AN**
STLB-Bau 2026-04 084
Durchbruch herstellen, senkrecht zur Untergrundfläche, Untergrundfläche waagerecht, in unbewehrten Beton, Normalbeton, ohne Bekleidungen und Beschichtungen, Einzelöffnung über 50 bis 100 cm2, Tiefe über 15 bis 20 cm, Hilfsschnitte werden nicht gesondert vergütet, nicht schadstoffbelastet,
Abfall ist nicht gefährlich, ohne Festlegung eines Zuordnungskriteriums LAGA/DepVO/EBV/RuVA, Wichte des Abbruchstoffes DIN EN 1991-1-1 24 kN/m3, Abbruch von Hand/mit handgeführten Kleingeräten, Ausführung innerhalb des Bauwerks, Ausführung in allen Geschossen, Ausführung staubarm TRGS 559,
aufgenommene Stoffe sammeln, ohne Zerkleinerung, im Behälter des AN lagern, Behältergröße nach Wahl des AN, auf LKW des AN laden, transportieren, entsorgen, zum Lager oder zur Anlage nach Wahl des AN, Abfallschlüssel nach AVV (Abfallverzeichnis-Verordnung) 170101 Beton,
Vergütung der Entsorgung übernimmt AN.
Menge: 1,000 St

**01.04.21 Durchbruch herstellen Beton 200-250cm2 T 15-20cm nicht schadstoffbelastet 24kN/m3 v.Hand Stoffe laden transp. LKW AN entsorgen AVV170101 Vergüt.Entsorg. AN**
STLB-Bau 2026-04 084
Durchbruch herstellen, senkrecht zur Untergrundfläche, Untergrundfläche waagerecht, in unbewehrten Beton, Normalbeton, ohne Bekleidungen und Beschichtungen, Einzelöffnung über 200 bis 250 cm2, Tiefe über 15 bis 20 cm, Hilfsschnitte werden nicht gesondert vergütet, nicht schadstoffbelastet,
Abfall ist nicht gefährlich, ohne Festlegung eines Zuordnungskriteriums LAGA/DepVO/EBV/RuVA, Wichte des Abbruchstoffes DIN EN 1991-1-1 24 kN/m3, Abbruch von Hand/mit handgeführten Kleingeräten, Ausführung innerhalb des Bauwerks, Ausführung in allen Geschossen, Ausführung staubarm TRGS 559,
aufgenommene Stoffe sammeln, ohne Zerkleinerung, im Behälter des AN lagern, Behältergröße nach Wahl des AN, auf LKW des AN laden, transportieren, entsorgen, zum Lager oder zur Anlage nach Wahl des AN, Abfallschlüssel nach AVV (Abfallverzeichnis-Verordnung) 170101 Beton,
Vergütung der Entsorgung übernimmt AN.
Menge: 14,000 St

**01.04.22 Durchbruch herstellen Beton 400-500cm2 T 15-20cm nicht schadstoffbelastet 24kN/m3 v.Hand Stoffe laden transp. LKW AN entsorgen AVV170101 Vergüt.Entsorg. AN**
STLB-Bau 2026-04 084
Durchbruch herstellen, senkrecht zur Untergrundfläche, Untergrundfläche waagerecht, in unbewehrten Beton, Normalbeton, ohne Bekleidungen und Beschichtungen, Einzelöffnung über 400 bis 500 cm2, Tiefe über 15 bis 20 cm, Hilfsschnitte werden nicht gesondert vergütet, nicht schadstoffbelastet,
Abfall ist nicht gefährlich, ohne Festlegung eines Zuordnungskriteriums LAGA/DepVO/EBV/RuVA, Wichte des Abbruchstoffes DIN EN 1991-1-1 24 kN/m3, Abbruch von Hand/mit handgeführten Kleingeräten, Ausführung innerhalb des Bauwerks, Ausführung in allen Geschossen, Ausführung staubarm TRGS 559,
aufgenommene Stoffe sammeln, ohne Zerkleinerung, im Behälter des AN lagern, Behältergröße nach Wahl des AN, auf LKW des AN laden, transportieren, entsorgen, zum Lager oder zur Anlage nach Wahl des AN, Abfallschlüssel nach AVV (Abfallverzeichnis-Verordnung) 170101 Beton,
Vergütung der Entsorgung übernimmt AN.
Menge: 2,000 St

**01.04.23 Durchbruch herstellen Beton 700-800cm2 T 15-20cm nicht schadstoffbelastet 24kN/m3 v.Hand Stoffe laden transp. LKW AN entsorgen AVV170101 Vergüt.Entsorg. AN**
STLB-Bau 2026-04 084
Durchbruch herstellen, senkrecht zur Untergrundfläche, Untergrundfläche waagerecht, in unbewehrten Beton, Normalbeton, ohne Bekleidungen und Beschichtungen, Einzelöffnung über 700 bis 800 cm2, Tiefe über 15 bis 20 cm, Hilfsschnitte werden nicht gesondert vergütet, nicht schadstoffbelastet,
Abfall ist nicht gefährlich, ohne Festlegung eines Zuordnungskriteriums LAGA/DepVO/EBV/RuVA, Wichte des Abbruchstoffes DIN EN 1991-1-1 24 kN/m3, Abbruch von Hand/mit handgeführten Kleingeräten, Ausführung innerhalb des Bauwerks, Ausführung in allen Geschossen, Ausführung staubarm TRGS 559,
aufgenommene Stoffe sammeln, ohne Zerkleinerung, im Behälter des AN lagern, Behältergröße nach Wahl des AN, auf LKW des AN laden, transportieren, entsorgen, zum Lager oder zur Anlage nach Wahl des AN, Abfallschlüssel nach AVV (Abfallverzeichnis-Verordnung) 170101 Beton,
Vergütung der Entsorgung übernimmt AN.
Menge: 3,000 St

**01.04.24 Durchbruch herstellen Beton 800-900cm2 T 15-20cm nicht schadstoffbelastet 24kN/m3 v.Hand Stoffe laden transp. LKW AN entsorgen AVV170101 Vergüt.Entsorg. AN**
STLB-Bau 2026-04 084
Durchbruch herstellen, senkrecht zur Untergrundfläche, Untergrundfläche waagerecht, in unbewehrten Beton, Normalbeton, ohne Bekleidungen und Beschichtungen, Einzelöffnung über 800 bis 900 cm2, Tiefe über 15 bis 20 cm, Hilfsschnitte werden nicht gesondert vergütet, nicht schadstoffbelastet,
Abfall ist nicht gefährlich, ohne Festlegung eines Zuordnungskriteriums LAGA/DepVO/EBV/RuVA, Wichte des Abbruchstoffes DIN EN 1991-1-1 24 kN/m3, Abbruch von Hand/mit handgeführten Kleingeräten, Ausführung innerhalb des Bauwerks, Ausführung in allen Geschossen, Ausführung staubarm TRGS 559,
aufgenommene Stoffe sammeln, ohne Zerkleinerung, im Behälter des AN lagern, Behältergröße nach Wahl des AN, auf LKW des AN laden, transportieren, entsorgen, zum Lager oder zur Anlage nach Wahl des AN, Abfallschlüssel nach AVV (Abfallverzeichnis-Verordnung) 170101 Beton,
Vergütung der Entsorgung übernimmt AN.
Menge: 2,000 St

**01.04.25 Durchbruch herstellen Beton 1000-1500cm2 T 15-20cm nicht schadstoffbelastet 24kN/m3 v.Hand Stoffe laden transp. LKW AN entsorgen AVV170101 Vergüt.Entsorg. AN**
STLB-Bau 2026-04 084
Durchbruch herstellen, senkrecht zur Untergrundfläche, Untergrundfläche waagerecht, in unbewehrten Beton, Normalbeton, ohne Bekleidungen und Beschichtungen, Einzelöffnung über 1000 bis 1500 cm2, Tiefe über 15 bis 20 cm, Hilfsschnitte werden nicht gesondert vergütet, nicht schadstoffbelastet,
Abfall ist nicht gefährlich, ohne Festlegung eines Zuordnungskriteriums LAGA/DepVO/EBV/RuVA, Wichte des Abbruchstoffes DIN EN 1991-1-1 24 kN/m3, Abbruch von Hand/mit handgeführten Kleingeräten, Ausführung innerhalb des Bauwerks, Ausführung in allen Geschossen, Ausführung staubarm TRGS 559,
aufgenommene Stoffe sammeln, ohne Zerkleinerung, im Behälter des AN lagern, Behältergröße nach Wahl des AN, auf LKW des AN laden, transportieren, entsorgen, zum Lager oder zur Anlage nach Wahl des AN, Abfallschlüssel nach AVV (Abfallverzeichnis-Verordnung) 170101 Beton,
Vergütung der Entsorgung übernimmt AN.
Menge: 3,000 St

**01.04.26 Durchbruch herstellen Beton 1500-2000cm2 T 15-20cm nicht schadstoffbelastet 24kN/m3 v.Hand Stoffe laden transp. LKW AN entsorgen AVV170101 Vergüt.Entsorg. AN**
STLB-Bau 2026-04 084
Durchbruch herstellen, senkrecht zur Untergrundfläche, Untergrundfläche waagerecht, in unbewehrten Beton, Normalbeton, ohne Bekleidungen und Beschichtungen, Einzelöffnung über 1500 bis 2000 cm2, Tiefe über 15 bis 20 cm, Hilfsschnitte werden nicht gesondert vergütet, nicht schadstoffbelastet,
Abfall ist nicht gefährlich, ohne Festlegung eines Zuordnungskriteriums LAGA/DepVO/EBV/RuVA, Wichte des Abbruchstoffes DIN EN 1991-1-1 24 kN/m3, Abbruch von Hand/mit handgeführten Kleingeräten, Ausführung innerhalb des Bauwerks, Ausführung in allen Geschossen, Ausführung staubarm TRGS 559,
aufgenommene Stoffe sammeln, ohne Zerkleinerung, im Behälter des AN lagern, Behältergröße nach Wahl des AN, auf LKW des AN laden, transportieren, entsorgen, zum Lager oder zur Anlage nach Wahl des AN, Abfallschlüssel nach AVV (Abfallverzeichnis-Verordnung) 170101 Beton,
Vergütung der Entsorgung übernimmt AN.
Menge: 3,000 St

**01.04.27 Durchbruch herstellen Beton 2000-3000cm2 T 15-20cm nicht schadstoffbelastet 24kN/m3 v.Hand Stoffe laden transp. LKW AN entsorgen AVV170101 Vergüt.Entsorg. AN**
STLB-Bau 2026-04 084
Durchbruch herstellen, senkrecht zur Untergrundfläche, Untergrundfläche waagerecht, in unbewehrten Beton, Normalbeton, ohne Bekleidungen und Beschichtungen, Einzelöffnung über 2000 bis 3000 cm2, Tiefe über 15 bis 20 cm, Hilfsschnitte werden nicht gesondert vergütet, nicht schadstoffbelastet,
Abfall ist nicht gefährlich, ohne Festlegung eines Zuordnungskriteriums LAGA/DepVO/EBV/RuVA, Wichte des Abbruchstoffes DIN EN 1991-1-1 24 kN/m3, Abbruch von Hand/mit handgeführten Kleingeräten, Ausführung innerhalb des Bauwerks, Ausführung in allen Geschossen, Ausführung staubarm TRGS 559,
aufgenommene Stoffe sammeln, ohne Zerkleinerung, im Behälter des AN lagern, Behältergröße nach Wahl des AN, auf LKW des AN laden, transportieren, entsorgen, zum Lager oder zur Anlage nach Wahl des AN, Abfallschlüssel nach AVV (Abfallverzeichnis-Verordnung) 170101 Beton,
Vergütung der Entsorgung übernimmt AN.
Menge: 1,000 St

**01.04.28 Durchbruch herstellen Beton 3000-5000cm2 T 15-20cm nicht schadstoffbelastet 24kN/m3 v.Hand Stoffe laden transp. LKW AN entsorgen AVV170101 Vergüt.Entsorg. AN**
STLB-Bau 2026-04 084
Durchbruch herstellen, senkrecht zur Untergrundfläche, Untergrundfläche waagerecht, in unbewehrten Beton, Normalbeton, ohne Bekleidungen und Beschichtungen, Einzelöffnung über 3000 bis 5000 cm2, Tiefe über 15 bis 20 cm, Hilfsschnitte werden nicht gesondert vergütet, nicht schadstoffbelastet,
Abfall ist nicht gefährlich, ohne Festlegung eines Zuordnungskriteriums LAGA/DepVO/EBV/RuVA, Wichte des Abbruchstoffes DIN EN 1991-1-1 24 kN/m3, Abbruch von Hand/mit handgeführten Kleingeräten, Ausführung innerhalb des Bauwerks, Ausführung in allen Geschossen, Ausführung staubarm TRGS 559,
aufgenommene Stoffe sammeln, ohne Zerkleinerung, im Behälter des AN lagern, Behältergröße nach Wahl des AN, auf LKW des AN laden, transportieren, entsorgen, zum Lager oder zur Anlage nach Wahl des AN, Abfallschlüssel nach AVV (Abfallverzeichnis-Verordnung) 170101 Beton,
Vergütung der Entsorgung übernimmt AN.
Menge: 7,000 St

**01.04.29 Durchbruch herstellen Beton 5000-10000cm2 T 15-20cm nicht schadstoffbelastet 24kN/m3 v.Hand Stoffe laden transp. LKW AN entsorgen AVV170101 Vergüt.Entsorg. AN**
STLB-Bau 2026-04 084
Durchbruch herstellen, senkrecht zur Untergrundfläche, Untergrundfläche waagerecht, in unbewehrten Beton, Normalbeton, ohne Bekleidungen und Beschichtungen, Einzelöffnung über 5000 bis 10000 cm2, Tiefe über 15 bis 20 cm, Hilfsschnitte werden nicht gesondert vergütet, nicht schadstoffbelastet,
Abfall ist nicht gefährlich, ohne Festlegung eines Zuordnungskriteriums LAGA/DepVO/EBV/RuVA, Wichte des Abbruchstoffes DIN EN 1991-1-1 24 kN/m3, Abbruch von Hand/mit handgeführten Kleingeräten, Ausführung innerhalb des Bauwerks, Ausführung in allen Geschossen, Ausführung staubarm TRGS 559,
aufgenommene Stoffe sammeln, ohne Zerkleinerung, im Behälter des AN lagern, Behältergröße nach Wahl des AN, auf LKW des AN laden, transportieren, entsorgen, zum Lager oder zur Anlage nach Wahl des AN, Abfallschlüssel nach AVV (Abfallverzeichnis-Verordnung) 170101 Beton,
Vergütung der Entsorgung übernimmt AN.
Menge: 4,000 St

**01.04.30 Durchbruch herstellen Beton 10000-15000cm2 T 15-20cm nicht schadstoffbelastet 24kN/m3 v.Hand Stoffe laden transp. LKW AN entsorgen AVV170101 Vergüt.Entsorg. AN**
STLB-Bau 2026-04 084
Durchbruch herstellen, senkrecht zur Untergrundfläche, Untergrundfläche waagerecht, in unbewehrten Beton, Normalbeton, ohne Bekleidungen und Beschichtungen, Einzelöffnung über 10000 bis 15000 cm2, Tiefe über 15 bis 20 cm, Hilfsschnitte werden nicht gesondert vergütet, nicht schadstoffbelastet,
Abfall ist nicht gefährlich, ohne Festlegung eines Zuordnungskriteriums LAGA/DepVO/EBV/RuVA, Wichte des Abbruchstoffes DIN EN 1991-1-1 24 kN/m3, Abbruch von Hand/mit handgeführten Kleingeräten, Ausführung innerhalb des Bauwerks, Ausführung in allen Geschossen, Ausführung staubarm TRGS 559,
aufgenommene Stoffe sammeln, ohne Zerkleinerung, im Behälter des AN lagern, Behältergröße nach Wahl des AN, auf LKW des AN laden, transportieren, entsorgen, zum Lager oder zur Anlage nach Wahl des AN, Abfallschlüssel nach AVV (Abfallverzeichnis-Verordnung) 170101 Beton,
Vergütung der Entsorgung übernimmt AN.
Menge: 6,000 St

**01.04.31 Durchbruch herstellen Beton 15000-20000cm2 T 15-20cm nicht schadstoffbelastet 24kN/m3 v.Hand Stoffe laden transp. LKW AN entsorgen AVV170101 Vergüt.Entsorg. AN**
STLB-Bau 2026-04 084
Durchbruch herstellen, senkrecht zur Untergrundfläche, Untergrundfläche waagerecht, in unbewehrten Beton, Normalbeton, ohne Bekleidungen und Beschichtungen, Einzelöffnung über 15000 bis 20000 cm2, Tiefe über 15 bis 20 cm, Hilfsschnitte werden nicht gesondert vergütet, nicht schadstoffbelastet,
Abfall ist nicht gefährlich, ohne Festlegung eines Zuordnungskriteriums LAGA/DepVO/EBV/RuVA, Wichte des Abbruchstoffes DIN EN 1991-1-1 24 kN/m3, Abbruch von Hand/mit handgeführten Kleingeräten, Ausführung innerhalb des Bauwerks, Ausführung in allen Geschossen, Ausführung staubarm TRGS 559,
aufgenommene Stoffe sammeln, ohne Zerkleinerung, im Behälter des AN lagern, Behältergröße nach Wahl des AN, auf LKW des AN laden, transportieren, entsorgen, zum Lager oder zur Anlage nach Wahl des AN, Abfallschlüssel nach AVV (Abfallverzeichnis-Verordnung) 170101 Beton,
Vergütung der Entsorgung übernimmt AN.
Menge: 1,000 St

**01.04.32 Durchbruch herstellen Beton 20000-25000cm2 T 15-20cm nicht schadstoffbelastet 24kN/m3 v.Hand Stoffe laden transp. LKW AN entsorgen AVV170101 Vergüt.Entsorg. AN**
STLB-Bau 2026-04 084
Durchbruch herstellen, senkrecht zur Untergrundfläche, Untergrundfläche waagerecht, in unbewehrten Beton, Normalbeton, ohne Bekleidungen und Beschichtungen, Einzelöffnung über 20000 bis 25000 cm2, Tiefe über 15 bis 20 cm, Hilfsschnitte werden nicht gesondert vergütet, nicht schadstoffbelastet,
Abfall ist nicht gefährlich, ohne Festlegung eines Zuordnungskriteriums LAGA/DepVO/EBV/RuVA, Wichte des Abbruchstoffes DIN EN 1991-1-1 24 kN/m3, Abbruch von Hand/mit handgeführten Kleingeräten, Ausführung innerhalb des Bauwerks, Ausführung in allen Geschossen, Ausführung staubarm TRGS 559,
aufgenommene Stoffe sammeln, ohne Zerkleinerung, im Behälter des AN lagern, Behältergröße nach Wahl des AN, auf LKW des AN laden, transportieren, entsorgen, zum Lager oder zur Anlage nach Wahl des AN, Abfallschlüssel nach AVV (Abfallverzeichnis-Verordnung) 170101 Beton,
Vergütung der Entsorgung übernimmt AN.
Menge: 4,000 St

**01.04.33 Durchbruch herstellen Beton 25000-50000cm2 T 15-20cm nicht schadstoffbelastet 24kN/m3 v.Hand Stoffe laden transp. LKW AN entsorgen AVV170101 Vergüt.Entsorg. AN**
STLB-Bau 2026-04 084
Durchbruch herstellen, senkrecht zur Untergrundfläche, Untergrundfläche waagerecht, in unbewehrten Beton, Normalbeton, ohne Bekleidungen und Beschichtungen, Einzelöffnung über 25000 bis 50000 cm2, Tiefe über 15 bis 20 cm, Hilfsschnitte werden nicht gesondert vergütet, nicht schadstoffbelastet,
Abfall ist nicht gefährlich, ohne Festlegung eines Zuordnungskriteriums LAGA/DepVO/EBV/RuVA, Wichte des Abbruchstoffes DIN EN 1991-1-1 24 kN/m3, Abbruch von Hand/mit handgeführten Kleingeräten, Ausführung innerhalb des Bauwerks, Ausführung in allen Geschossen, Ausführung staubarm TRGS 559,
aufgenommene Stoffe sammeln, ohne Zerkleinerung, im Behälter des AN lagern, Behältergröße nach Wahl des AN, auf LKW des AN laden, transportieren, entsorgen, zum Lager oder zur Anlage nach Wahl des AN, Abfallschlüssel nach AVV (Abfallverzeichnis-Verordnung) 170101 Beton,
Vergütung der Entsorgung übernimmt AN.
Menge: 5,000 St

**01.04.34 Geschädigten Beton abtragen Decke Stemmen**
*** Leitbeschreibung
STLB-Bau 2026-04 081
Abtragen des geschädigten Betons, Bauteil Decke, Normalbeton, ermittelte Druckfestigkeit über 10 bis 20 MPa, in Teilflächen, durch Stemmen, aufgenommene Stoffe zur Entsorgung sortieren, sammeln, auf der Baustelle lagern, Abfall ist nicht gefährlich, nicht schadstoffbelastet.
Menge: 4,000 m2
*Unterbeschreibung 1 Deckenrandbearbeitung*
Freilegen der Deckenbewehrung, in einer tiefe bis 27cm für den Anschluss der neuen Deckenplatten.
Der Beton ist zwischen der Bewehrung bewehrungserhaltend abzubrechen.

**01.04.35 Abfall nicht gefährlich AVV170101 nicht schadstoffbelastet LKW AN transp. entsorgen Vergüt.Entsorg. AN**
STLB-Bau 2026-04 087
Bau- und Abbruchabfälle, Beton, Ziegel, Fliesen und Keramik,
nicht gefährlich, Abfallschlüssel nach AVV (Abfallverzeichnis-Verordnung) 170101 Beton,
nicht schadstoffbelastet, ohne Festlegung eines Zuordnungskriteriums LAGA/DepVO/EBV/RuVA,
auf Baustelle lagernd, laden, mit LKW des AN transportieren, entsorgen, max. Gesamtgewicht ohne Beschränkung, zum zugelassenem Lager oder zur Anlage nach Wahl des AN, Vergütung der Entsorgung übernimmt AN, Mengenermittlung nach Wiegekarte.
Menge: 0,300 t

*Hinweis: DECKENDURCHBRÜCHE SCHLIEßEN*

**Ausführungsbeschreibung 1 Ausführungsbeschreibung 0001**
*Ausführungsbeschreibung 0001*
Ausführungsbeschreibung 0001:
Schließen von Decken Durchbrüchen, gemäß Angaben des Statikers, in allen Geschossen.
Durchbrüche in verschiedenen Formen und Abmessungen (siehe Pläne Statiker).
Inkl. bearbeiten Öffnung, Schalung, Beton, Injektionsmörtel.

Die Bewehrung wird gesonder, nach Stahlliste Statiker abgerechnet.

Arbeitsablauf:
1. Öffnung oben trichterförmig aufweiten (ca. 80°)
2. Öffnung von unten einschalen
3. Öffnung absaugen und anfeuchten
4. Öffnung ausbetonieren

Nur bei Öffnungen, mit Seitlenlänge länger als 20cm:
Bewehrung ø8/15 mit Injektionsmörtel Hilti HIT-FP 700 R in Tragrichtung einkleben
 - Eisen vor Einbau biegen
 - Bohrung ø12, t = ca. 15cm

*Hinweis: Öffnungen mit Kanntenlängen < 20cm*

**01.04.36 Decken Durchbrüchen bis 0,04m²**
*** gemäß Ausführungsbeschreibung 1
Decken Durchbrüchen bis 0,04m²

Deckenstärke: bis 18cm

Geschosshöhe unter Decke:
3,45m
Menge: 16,000 St

*Hinweis: Öffnungen mit Kanntenlängen > 20cm*

**01.04.37 Decken Durchbrüchen bis 0,04m² - 0,10m²**
*** gemäß Ausführungsbeschreibung 1
Decken Durchbrüchen 0,04m² - 0,10m²

Deckenstärke: bis 18cm

Geschosshöhe unter Decke:
3,45m
Menge: 23,000 St

**01.04.38 Decken Durchbrüchen bis 0,10m² - 0,25m²**
*** gemäß Ausführungsbeschreibung 1
Decken Durchbrüchen 0,10m² - 0,25m²

Deckenstärke: bis 18cm

Geschosshöhe unter Decke:
3,45m
Menge: 27,000 St

**01.04.39 Decken Durchbrüchen bis 0,25m² - 1,00m²**
*** gemäß Ausführungsbeschreibung 1
Decken Durchbrüchen 0,20m² - 1,00m²

Deckenstärke: bis 18cm

Geschosshöhe unter Decke:
3,45m
Menge: 12,000 St

**01.04.40 Decken Durchbrüchen bis 1,00m² - 1,50m²**
*** gemäß Ausführungsbeschreibung 1
Decken Durchbrüchen 1,00m² - 1,50m²

Deckenstärke: bis 18cm

Geschosshöhe unter Decke:
3,45m
Menge: 5,000 St

**01.04.41 Decken Durchbrüchen bis 1,50m² - 2,00m²**
*** gemäß Ausführungsbeschreibung 1
Decken Durchbrüchen 1,50m² - 2,00m²

Deckenstärke: bis 18cm

Geschosshöhe unter Decke:
3,45m
Menge: 3,000 St

**01.04.42 Decken Durchbrüchen bis 2,00m² - 2,50m²**
*** gemäß Ausführungsbeschreibung 1
Decken Durchbrüchen 2,00m² - 2,50m²

Deckenstärke: bis 18cm

Geschosshöhe unter Decke:
3,45m
Menge: 3,000 St

**01.04.43 Decken Durchbrüchen bis 2,50m² - 3,50m²**
*** gemäß Ausführungsbeschreibung 1
Decken Durchbrüchen 2,50m² - 3,50m²

Deckenstärke: bis 27cm

Geschosshöhe unter Decke:
3,45m
Menge: 4,000 St

**01.04.44 Schalung Aussparung Verdrängungskörper T 10-20cm 500-2500cm2 rechteckig Deckenpl.**
*** Leitbeschreibung
STLB-Bau 2026-04 013
Schalung Aussparung, einschl. temporärer Verdrängungskörper, geeignet für späteres Verschließen, Aussparungstiefe über 10 bis 20 cm, Einzelgröße der Aussparungen über 500 bis 2500 cm2, Aussparungsform rechteckig, für Deckenplatte aus Ortbeton, Ausführung in allen Geschossen.
Menge: 21,000 St
*Unterbeschreibung 1 Neue Aussparung in Decken*
Schalen von Aussparungen in den vorgenannten Positionen, Verschluss Deckenöffnungen.

*Hinweis: KERNBOHRUNGEN*

*Hinweis: Kernbohrungen und Stemmarbeiten*
Kernbohrungen, Wandschlitze, Wanddurchbrüche, Bohrungen in Beton- oder Mauerwerkswände und andere Stemmarbeiten dürfen nur auf ausdrückliche Anweisung der Bauleitung und nach Genehmigung durch den Statiker ausgeführt werden.
Zur Genehmigung sind Pläne in zweifacher Ausfertigung
mit Angabe von Größe und genauer Lage der vorgesehenen
Bohrungen und Stemmarbeiten mindestens im Maßstab 1:50,
rechtzeitig, jedoch mindestens zwei Wochen vor dem
beabsichtigten Ausführungstermin der Bauleitung
vorzulegen.

Sämtliche Bohrungen sind ohne Erschütterung der
Baukonstruktion durchzuführen. Herstellung von Wandschlitze im Mauerwerk mittels Fräse.
Beim Bohren anfallende Verunreinigungen (Wasser, Staub,
usw.) sind durch geeignete Maßnahmen (Absaugen, usw.)
direkt, ohne Beeinträchtigung angrenzender Bereiche,
kostenlos zu beseitigen.

Der anfallende Bauschutt ist fachgerecht und kostenlos zu entsorgen.
Container- und Abfuhrkosten sind in die Einheitspreise
einzukalkulieren. Die Arbeitsstelle ist nach der
Durchführung der Arbeiten besenrein zu verlassen.
Nachstemmarbeiten sind in die Einheitspreise
einzukalkulieren.
Alle einschlägigen Vorschriften, insbesondere UV-
Vorschriften, sind zu beachten.

Die Bohrungen sind passgenau mit den durchzuführenden Isolier- bzw. Brandschutzschalen herzustellen.

**Ausführungsbeschreibung 2 Kernbohrung durch Beton- oder Mauerwerkswand**
*Kernbohrung durch Beton- oder Mauerwerkswand*
Ausführungsbeschreibung 0001

Kernbohrung durch eine Beton- oder Mauerwerkswand
Bohrungshöhe über Gelände / Fußboden bis 3,0 m.
Die Bohrkerne gehen in das Eigentum der Auftragnehmers über und sind fachgerecht zu entsorgen.

**01.04.45 Kernbohrung Durchm. 50-100 mm / Wandstärke bis 300 mm**
*** gemäß Ausführungsbeschreibung 2
Kernbohrung in Beton- oder Mauerwerkswand, wie zuvor in vollem Wortlaut beschrieben Bohrtiefe: bis 300 mm, Bohrdurchmesser über 50 bis 100 mm
Menge: 19,000 St

**01.04.46 Kernbohrung Durchm. 101-150 mm / Wandstärke bis 300 mm**
*** gemäß Ausführungsbeschreibung 2
Kernbohrung in Beton- oder Mauerwerkswand, wie zuvor in vollem Wortlaut beschrieben Bohrtiefe: bis 300 mm, Bohrdurchmesser über 101 bis 150 mm
Menge: 4,000 St

**01.04.47 Kernbohrung Durchm. 151-200 mm / Wandstärke bis 300 mm**
*** gemäß Ausführungsbeschreibung 2
Kernbohrung in Beton- oder Mauerwerkswand, wie zuvor in vollem Wortlaut beschrieben Bohrtiefe: bis 300 mm, Bohrdurchmesser 151-200 mm
Menge: 5,000 St

**01.04.48 Kernbohrung Durchm. 201-250 mm / Wandstärke bis 300 mm**
*** gemäß Ausführungsbeschreibung 2
Kernbohrung in Beton- oder Mauerwerkswand, wie zuvor in vollem Wortlaut beschrieben Bohrtiefe: bis 300 mm, Bohrdurchmesser über 201 bis 250 mm
Menge: 2,000 St

**Ausführungsbeschreibung 3 Kernbohrung durch Betondecken**
*Kernbohrung durch Betondecken*
Ausführungsbeschreibung 0002

Kernbohrung durch eine Betondecken.
Die Bohrkerne gehen in das Eigentum der Auftragnehmers über und sind fachgerecht zu entsorgen.

**01.04.49 Kernbohrung Durchm. 50-100 mm / Deckenstärke bis 180 mm**
*** gemäß Ausführungsbeschreibung 3
Kernbohrung in Betondecken, wie zuvor in vollem Wortlaut beschrieben Bohrtiefe: bis 180 mm, Bohrdurchmesser 50 bis 100 mm
Menge: 31,000 St

**01.04.50 Kernbohrung Durchm. 100-200 mm / Deckenstärke bis 180 mm**
*** gemäß Ausführungsbeschreibung 3
Kernbohrung in Betondecken, wie zuvor in vollem Wortlaut beschrieben Bohrtiefe: bis 180 mm, Bohrdurchmesser 100 bis 200 mm
Menge: 22,000 St

*Hinweis: TRESOR AUSBETONIEREN*

**01.04.51 Verguss Beton Ortbeton unbewehrt SVB C20/25**
STLB-Bau 2026-04 013
Verguss aus Beton, als Ortbeton, unbewehrter Beton, Normalbeton selbstverdichtend (SVB), C 20/25 DIN 1045-2, mit hohem Wassereindringwiderstand, Ausführung im Kellergeschoss.
Menge: 1,000 m3

**01.04.52 Schalung Verguss Bretter gespundet H 0 m bis 1 m**
STLB-Bau 2026-04 013
Schalung Verguss, Schalungshaut für Betonflächen ohne Anforderung, aus gespundeten Brettern, sägerau,
Höhe Abstützung von '0' m,
Höhe Abstützung bis '1' m, Aufstellebene Abstützung schräg, Ausführung im Kellergeschoss.
Menge: 1,000 m2

#### Bereich 01.05 Neue Stahlbetonbauteile

*Hinweis: NEUE SCHACHTDECKE*

**01.05.1 Schalung Deckenpl. Deckschalung**
*** Leitbeschreibung
STLB-Bau 2026-04 013
Schalung Deckenplatte, als Deckschalung, Schalungshaut für Betonflächen ohne Anforderung, Deckendicke über 12 bis 18 cm, einschl. Traggerüst Bemessungsklasse A, Ausführung im Dachgeschoss.
Menge: 4,000 m2
*Unterbeschreibung 1 Hinweis Stahlbetondecke*
Die neue Stahlbetondecke wird im Aufzugsschacht, über dem Obergschoss hergestellt.
Die Art der Schalungsabstützung / befestigung ist dem AN überlassen.
Zur Unterstützung bei den Arbeiten kann die seperat ausgeschriebene Stahlplattform im OG genutzt werden.

Der Beton, für die Deckenplatte muss durch Öffnungen in der Außenwand, oder durch das Treppenhaus ins DG gebracht werden.

**01.05.2 Ortbeton Deckenpl. waager. Stahlbeton C30/37 XC1 D 12-18cm**
STLB-Bau 2026-04 013
Ortbeton Deckenplatte, obere Betonfläche waagerecht, als Stahlbeton, Normalbeton C 30/37 DIN 1045-2, Expositionsklasse XC1 (Bewehrungskorrosion durch Karbonatisierung, trocken/ständig nass), Feuchtigkeitsklasse WO (Betonkorrosion, trockene Umgebung), Deckendicke über 12 bis 18 cm, einschl. Traggerüst Bemessungsklasse A, Ausführung im Dachgeschoss.
Menge: 0,700 m3

**01.05.3 Schalung Aussparung Verdrängungskörper T 10-20cm 500-2500cm2 rechteckig Deckenpl.**
STLB-Bau 2026-04 013
Schalung Aussparung, einschl. temporärer Verdrängungskörper, geeignet für späteres Verschließen, Aussparungstiefe über 10 bis 20 cm, Einzelgröße der Aussparungen über 500 bis 2500 cm2, Aussparungsform rechteckig, für Deckenplatte aus Ortbeton, Ausführung in allen Geschossen.
Menge: 5,000 St

**01.05.4 Schalung Aussparung T 10-20cm 5000-10000cm2 rechteckig Deckenpl.**
STLB-Bau 2026-04 013
Schalung Aussparung, geeignet für späteres Verschließen, Aussparungstiefe über 10 bis 20 cm, Einzelgröße der Aussparungen über 5000 bis 10000 cm2, Aussparungsform rechteckig, für Deckenplatte aus Ortbeton, Ausführung in allen Geschossen.
Menge: 1,000 St

*Hinweis: BETON DECKENAUFKANTUNG*

**01.05.5 Schalung Aufkantung Schalungspl.**
STLB-Bau 2026-04 013
Schalung Aufkantung, an Decke, aus Schalungsplatten, Hüllrohr aus Faserzement, Verschluss der Ankerstellen durch Faserzementstopfen, Ausführung im Dachgeschoss.
Menge: 8,200 m2

**01.05.6 Ortbeton Aufkantung Stahlbeton C30/37 XC1**
STLB-Bau 2026-04 013
Ortbeton Aufkantung, als Stahlbeton, Normalbeton C 30/37 DIN 1045-2, Expositionsklasse XC1 (Bewehrungskorrosion durch Karbonatisierung, trocken/ständig nass), Feuchtigkeitsklasse WO (Betonkorrosion, trockene Umgebung),
Maße in cm '10 x 20 cm'
.
Menge: 0,400 m3

#### Bereich 01.06 Bewehrung Stahlbetonbauteile

*Hinweis: Hinweis Vergütung*
Abrechnung der Bewehrung in Ortbetonbauteilen gemäß Stahllisten Tragwerksplaner.
Vergütung der Bewehrung in Betonfertigteilen, bzw. Halbfertigteilen nach den Stahllisten der Hersteller. Eventuelle Sonderbewehrungen (z.B. Dreiecksgitter) sind in die Position Fertigteilbewehrung einzukalkulieren.

*Hinweis: Hinweis Bewehrung in Ortbetonbauteilen*
In die nachfolgenden Preise der Positionen für Bewehrungen in Ortbetonbauteilen ist ein Aufschlag von ca. 0,9 % für Abstandshalter miteinzukalkulieren.

**01.06.1 Betonstabstahl B500A alle Durchmesser Decke**
STLB-Bau 2026-04 013
Bewehrung aus Betonstabstahl B500A DIN 488-1, DIN 488-2, alle Durchmesser, alle Längen, für Decke aus Ortbeton, Ausführung in allen Geschossen.
Menge: 1,400 t

**01.06.2 Betonstahlmatte B500A Lagermatte Decke**
*** Bedarfsposition ohne GB
STLB-Bau 2026-04 013
Bewehrung aus Betonstahlmatten B500A DIN 488-1, DIN 488-4, als Lagermatte, für Decke aus Ortbeton, Ausführung in allen Geschossen.
Menge: 1,000 t

#### Bereich 01.07 Sanieren Stahlbetonbauteile

**01.07.1 Freilegen Entrosten Korrosionsschutz Rippendecke Betonstahl Durchm. bis 16mm Hochdruckwasserstrahlen Sa 2 Trockenstrahlen Zementschlämme kunststoffm. 2schichtig laden LKW AN**
STLB-Bau 2026-04 081
Freilegen und Entrosten korrodierter Bewehrung, Korrosionsschutz auftragen, Leistungszeitpunkt mit Beginn der Ausführung, Bauteil Rippendecke, Fläche über Kopf, Normalbeton, ermittelte Druckfestigkeit über 10 bis 20 MPa, korrodierte Bewehrung teilweise freilegen, Bewehrung aus Betonstahl, Durchmesser bis 16 mm, durch Hochdruckwasserstrahlen bis 80 MPa, Entrosten bis zum Norm-Vorbereitungsgrad Sa 2 DIN EN ISO 12944-4, durch Trockenstrahlen mit festen Strahlmitteln, Korrosionsschutzbeschichtung mit kunststoffmodifizierter Zementschlämme als aktive Beschichtung DIN EN 1504-7, 2-schichtig, Erzeugnis im System geprüft, Arbeitshöhe der zu bearbeitenden Fläche bis 3,5 m über der Standfläche des hierfür erforderlichen Gerüstes, aufgenommene Stoffe zur Entsorgung sortieren, sammeln, auf LKW des AN laden, Abfall ist nicht gefährlich, nicht schadstoffbelastet, die Entsorgung wird gesondert vergütet.
Menge: 50,000 m

**01.07.2 Freilegen Entrosten Korrosionsschutz Stütze rechteckig Betonstahl Durchm. bis 16mm Hochdruckwasserstrahlen Sa 2 Trockenstrahlen Zementschlämme kunststoffm. 2schichtig laden LKW AN**
STLB-Bau 2026-04 081
Freilegen und Entrosten korrodierter Bewehrung, Korrosionsschutz auftragen, Leistungszeitpunkt mit Beginn der Ausführung, Bauteil Stütze, rechteckig, Fläche senkrecht, Normalbeton, ermittelte Druckfestigkeit über 10 bis 20 MPa, korrodierte Bewehrung teilweise freilegen, Bewehrung aus Betonstahl, Durchmesser bis 16 mm, durch Hochdruckwasserstrahlen bis 80 MPa, Entrosten bis zum Norm-Vorbereitungsgrad Sa 2 DIN EN ISO 12944-4, durch Trockenstrahlen mit festen Strahlmitteln, Korrosionsschutzbeschichtung mit kunststoffmodifizierter Zementschlämme als aktive Beschichtung DIN EN 1504-7, 2-schichtig, Erzeugnis im System geprüft, Arbeitshöhe der zu bearbeitenden Fläche bis 3,5 m über der Standfläche des hierfür erforderlichen Gerüstes, aufgenommene Stoffe zur Entsorgung sortieren, sammeln, auf LKW des AN laden, Abfall ist nicht gefährlich, nicht schadstoffbelastet, die Entsorgung wird gesondert vergütet.
Menge: 50,000 m

**01.07.3 Abfall nicht gefährlich AVV170101 nicht schadstoffbelastet LKW AN transp. entsorgen Vergüt.Entsorg. AN**
STLB-Bau 2026-04 087
Bau- und Abbruchabfälle, Beton, Ziegel, Fliesen und Keramik,
nicht gefährlich, Abfallschlüssel nach AVV (Abfallverzeichnis-Verordnung) 170101 Beton,
nicht schadstoffbelastet, ohne Festlegung eines Zuordnungskriteriums LAGA/DepVO/EBV/RuVA,
auf Baustelle lagernd, laden, mit LKW des AN transportieren, entsorgen, max. Gesamtgewicht ohne Beschränkung, zum zugelassenem Lager oder zur Anlage nach Wahl des AN, Vergütung der Entsorgung übernimmt AN, Mengenermittlung nach Wiegekarte.
Menge: 0,400 t

#### Bereich 01.08 Entwässerungsarbeiten unter der Bodenplatte

##### Abschnitt 01.08.01 Verfüllen von Bestandsleitungen

**01.08.01.1 Abwasserltg reinigen Rohrreinigungsspirale DN125**
STLB-Bau 2026-04 044
Der Langtext wird nicht übergeben, da für diese Leistungsbeschreibung keine Lizenz installiert ist.
Menge: 224,000 m

**01.08.01.2 Abfall nicht gefährlich AVV200306 nicht schadstoffbelastet LKW AN transp. entsorgen Vergüt.Entsorg. AN**
STLB-Bau 2026-04 087
Siedlungsabfälle,
nicht gefährlich, Abfallschlüssel nach AVV (Abfallverzeichnis-Verordnung) 200306 Abfälle aus der Kanalreinigung,
nicht schadstoffbelastet,
auf Baustelle lagernd, laden, mit LKW des AN transportieren, entsorgen, max. Gesamtgewicht ohne Beschränkung, zum zugelassenem Lager oder zur Anlage nach Wahl des AN, Vergütung der Entsorgung übernimmt AN, Mengenermittlung nach Wiegekarte.
Menge: 110,000 kg

**01.08.01.3 Kanal/Schacht/Bauwerk verfüllen Füllstoff bis DN150**
*** Leitbeschreibung
STLB-Bau 2026-04 009
Stillgelegten Kanal/Schacht/Bauwerk verfüllen mit hydraulisch gebundenem, fließfähigem Füllstoff, Druckfestigkeit mind. 5 N/mm2, bis zum Kanalscheitel, Kanal bis DN 150.
Menge: 224,000 m
*Unterbeschreibung 1 Hinweis verfüllen von Leitungen*
Verfüllen der Bestandsleitungen unterhalb der Bodenplatte, bis zur Gebäudeaußenkante.
Die Rohre können durch Revisionsöffnungen in der Bodenplatte befüllt werden.

##### Abschnitt 01.08.02 Öffnen Bodenplatte

**01.08.02.1 Bodenpl. Stahlbeton abbrechen nicht schadstoffbelastet 24kN/m3 D 12 cm v.Hand Stoffe laden transp. LKW AN entsorgen AVV170101 Vergüt.Entsorg. AN**
STLB-Bau 2026-04 084
Abbruch der Bodenplatte aus Stahlbeton, Normalbeton, Betonfestigkeitsklasse gemäß Bestandsunterlagen, eine Überschreitung der Betondruckfestigkeit(en) gemäß Bestandsunterlagen im dort zugrunde gelegten Druckfestigkeitssystem (Nennfestigkeiten bzw. charakteristische Festigkeiten) bis zu 2 Druckfestigkeitsklassenstufen ist einzukalkulieren,
Betonfestigkeitsklasse 'C20/25'

ohne Bekleidungen und Beschichtungen, im Rahmen einer Teilabbruchmaßnahme, nicht schadstoffbelastet,
Abfall ist nicht gefährlich, ohne Festlegung eines Zuordnungskriteriums LAGA/DepVO/EBV/RuVA, Wichte des Abbruchstoffes DIN EN 1991-1-1 24 kN/m3,
Abbruchdicke '12' cm, Ausführung innerhalb des Bauwerks, Ausführung im Kellergeschoss, Arbeitshöhe bis 2 m,
Abbruch von Hand/mit handgeführten Kleingeräten, Ausführung staubarm TRGS 559,
aufgenommene Stoffe sammeln, ohne Zerkleinerung, im Behälter des AN lagern, Behältergröße nach Wahl des AN, auf LKW des AN laden, transportieren, entsorgen, zum Lager oder zur Anlage nach Wahl des AN, Abfallschlüssel nach AVV (Abfallverzeichnis-Verordnung) 170101 Beton,
Vergütung der Entsorgung übernimmt AN, Ausführung gemäß Zeichnung,
Zeichnungs-Nr '1271_ARC_03_GRX_5_Fundament_00_v'
.
Menge: 11,000 m2

**01.08.02.2 Bruchflächen Betondecke bearbeiten T 15-20cm laden**
STLB-Bau 2026-04 080
Bruchflächen der belassenen Decken aus Beton senkrecht und fluchtrecht bearbeiten, für Anschluss von Decken aus Beton, Beton bewehrt, Tiefe der zu bearbeitenden Fläche über 15 bis 20 cm, anfallende Stoffe laden, Entsorgung wird gesondert vergütet.
Menge: 38,000 m

**01.08.02.3 Abfall nicht gefährlich AVV170101 nicht schadstoffbelastet LKW AN transp. entsorgen Vergüt.Entsorg. AN**
STLB-Bau 2026-04 087
Bau- und Abbruchabfälle, Beton, Ziegel, Fliesen und Keramik,
nicht gefährlich, Abfallschlüssel nach AVV (Abfallverzeichnis-Verordnung) 170101 Beton,
nicht schadstoffbelastet, ohne Festlegung eines Zuordnungskriteriums LAGA/DepVO/EBV/RuVA,
auf Baustelle lagernd, in Behälter AN laden, mit LKW des AN transportieren, entsorgen, max. Gesamtgewicht ohne Beschränkung, Behältergröße nach Wahl des AN, zum zugelassenem Lager oder zur Anlage nach Wahl des AN, Vergütung der Entsorgung übernimmt AN, Mengenermittlung nach Wiegekarte.
Menge: 1,000 t

##### Abschnitt 01.08.03 Arbeiten unter Bodenplatte

**01.08.03.1 Boden Graben Entwässerungsltg lösen von Hand laden transp. LKW AN entsorgen Vergüt.Entsorg. AN AVV170504 Sohlen-B 0,4-0,5m T bis 0,8m GW**
STLB-Bau 2026-04 002
Boden der Gräben für Entwässerungsleitungen, nach Abtrag des Oberbaus, profilgerecht lösen, direkt laden, Arbeiten von Hand, auf LKW des AN laden, transportieren, entsorgen, Vergütung der Entsorgung übernimmt AN, Abfall ist nicht gefährlich, ohne Festlegung eines Zuordnungskriteriums LAGA/DepVO/EBV/RuVA, Abfallschlüssel nach AVV (Abfallverzeichnis-Verordnung) 170504 Boden/Stein, zum Lager oder zur Anlage nach Wahl des AN, mit Behinderung durch Versorgungs- und Entsorgungsleitungen, Sicherung wird gesondert vergütet, Breite der Sohle über 0,4 bis 0,5 m, Aushubtiefe bis 0,8 m,
Homogenbereich 1, mit einer Bodengruppe, Bodengruppe 1 GW DIN 18196 (weitgestuftes Kies-Sand-Gemisch), Tiefe oberer Horizont des Homogenbereiches von 0 m, Tiefe unterer Horizont des Homogenbereiches bis 1 m,
Baumaßnahme der Geotechnischen Kategorie 1 DIN 4020,
- Konsistenz DIN EN ISO 14688-1 fest, Mengenermittlung nach Aufmaß an der Entnahmestelle.
Menge: 5,600 m3

**01.08.03.2 Bodenhindernis Rohr Steinzeug DN100-150 abbrechen**
STLB-Bau 2026-04 002
Hindernis im Boden, Rohrleitung aus Steinzeug, über DN 100 bis DN 150, abbrechen.
Menge: 10,000 m

**01.08.03.3 Sand Bettung Rohr AD 100-150mm einbauen verdichten D 15-20cm von Hand**
STLB-Bau 2026-04 002
Sand, natürliche Gesteinskörnung TL Gestein, Körnung 0/2, liefern, für Bettungsschicht von Rohrleitungen, DIN EN 1610, Außendurchmesser über 100 bis 150 mm, profilgerecht einbauen und verdichten, in Graben für Rohrleitung, Schichtdicke über 15 bis 20 cm, Arbeiten von Hand.
Menge: 2,840 m3

##### Abschnitt 01.08.04 Grundleitungen SW (in BoPla)

*Hinweis: Hinweise zur Verlegung von Grundleitungen*
Hinweise zur Verlegung von Grundleitungen

Grabensohle
Die Beschaffenheit und Form der Grabensohle hat sich an
den mechanischen Eigenschaften der thermoplastischen
Kunststoffrohrleitung zu orientieren. Das bereits vorgefundene oder eingebrachte Auflager muss
aus steinfreiem Sand bestehen und ist mit geeigneten
Geräten leicht zu verdichten. Die Rohrleitung muss so verlegt werden, dass sich eine satte Auflagefläche mit einem Umschließungswinkel von mindestens 90° ausbildet.

Rohreinbettung
Das Verfüllmaterial für die Einbettung ist durch ein doppellagiges Vlies vom Untergrund des Rohrgrabens zu trennen, sofern dieser aus Glasschaumschotter besteht.
Das Verfüllmaterial für die Einbettung des
Rohrleitungssystems besteht aus steinfreiem Sand,
welcher ein einwandfreies Verdichten des Bodens
gewährleisten muss.
Der Einbettungsvorgang bestimmt wesentlich die
Erddruck- und Erdauflastenverteilung, sowie die Ausbildung eines entlastend wirkenden, seitlichen Erddruckes auf die Rohrleitung.
Die Bettungshöhe (Hü) über Rohrscheitel beträgt:
Hü = mind. 150 mm über Rohrscheitel und 100 mm
über Verbindungselementen

Grabenfüllung gemäß DIN EN 1610
Das Zufüllen und Verdichten des Grabens erfolgt in
Lagen. Bodenarten und Stoffe, die ein späteres
Nachgeben zur Folge haben, dürfen für die Grabenfüllung
nicht verwendet werden (z. B. Asche, Schlacke, Steine).
Der Verdichtungsgrad des Füllmaterials wird in %Proctor
(%Dpr) gemessen. Der Einsatz von schweren Stampf- und
Rüttelgeräten zur Bodenverdichtung ist bei einer
Scheitelüberdeckung < 1,0 m nicht zulässig. Die
Überdeckung beträgt mindestens 80 cm und ist anhand der
Geländehöhen des Außenanlagenplans zu berechnen. Die
Gestaltung, d. h. die Grabenform, die Grabenverfüllung
und die entsprechende Verdichtung des Materials ist so
auszuführen, dass die Rohrleitungen und deren
Verbindungen nicht durch auftretende Spannungen
beeinträchtigt werden.

Ausführungsgrundsätze von erdverlegten Rohrleitungen:
- Die Lagerung des Rohrmaterials hat gemäß den Angaben
des Herstellers zu erfolgen. Für die Lagerung sind
ausschließlich ebene Flächen zulässig. Bei der Lagerung
sind die Rohrleitungen und Verbindungsstücke folgend zu
schützen:

- Schutz gegen Sonneneinwirkung
- Schutz gegen Verunreinigungen (Rohrenden mit
  Stopfen verschließen)
- Schutz gegen hohe / niedrige Temperaturen

Durch falsche Lagerung beschädigte, verunreinigte oder
verzogene Rohrstücke dürfen nicht verbaut werden und
sind zu entsorgen.

- Der Rohrgraben ist so zu gestalten, dass alle
Rohrleitungsteile die
vorgeschriebene Mindestüberdeckung besitzen.

- Beim Verlegen der Rohrleitung auf der vorbereiteten
Grabensohle sowie bei der nachfolgenden Einbettung ist
unbedingt zu verhindern, dass Steine mit dem
Kunststoffrohr in Berührung kommen können (Gefahr der
Kerbwirkung bzw. Rissbildung).

- Bei felsigem bzw. steinigem Untergrund ist die
Grabensohle mindestens 0,15 m tiefer auszuheben und der
Aushub durch eine steinfreie Auflageschicht zu
ersetzen.

- Zum Einbetten der Rohrleitung und dem Verdichten in
der Leitungszone eignen sich am besten Sand und
Feinkies mit einer Korngröße (< 20 mm).

- In der DIN 18196 "Bodenklassifikation für
bautechnische Zwecke und Methoden zum Erkennen von
Bodengruppen" sind alle in der Natur vorkommende
Bodenarten klassifiziert.
- Unterteilt wird in:
Gruppe 1: nichtbindige, grobkörnige Böden (Sand-,
Kiesboden)
Gruppe 2: bindige, feinkörnige Böden (Schluffe, Tone)
Gruppe 3: bindige, fein- und grobkörnige Mischböden
(bindige Sandböden, Kiesböden, bindige steinige
Verwitterungsböden)

- Die Verdichtbarkeit der einzelnen Bodenarten und
damit die Qualität der
Verdichtung sind von der Kornzusammensetzung, der
Kornform und dem Wassergehalt abhängig.

- Damit das Ausschwemmen der Sandauflagerschicht
verhindert wird, müssen in Gefällstrecken unter
Umständen Beton- oder Lettenriegel eingebaut werden.
Gegebenenfalls ist eine Dränung vorzusehen.

- Bei Tragfähigkeitsänderungen der Grabensohle infolge
von wechselnden Bodenschichten, ist an den
Übergangsstellen eine genügend lange Feinkies- oder
Sandaufschüttung vorzusehen.

- In Teilbereichen werden die Rohrleitungen in Magerbeton eingegossen analog zu Grundleitungen, die in bewehrten Bodenplatten verlegt sind.

**Ausführungsbeschreibung 4 Rohr + Formstücke**
*Rohr + Formstücke*
Hochlast-Vollwandrohre aus füllstofffreiem Polypropylen PP-MD nach DIN EN 14758-1 mit werkseitig eingelegtem Dreifach-Dichtsystem aus SBR nach DIN EN 681-1.
Ringsteifigkeit gemäß DIN EN ISO 9969 >10kN /m².
Alle Formteile haben eine Ringsteifigkeit, die gemäß der EN ISO 13967 deutlich über 16 kN/m² liegt.
Als drucklose Anwendung höchste Dichtsicherheit: bis 13 bar und 0,9 bar Vakuum gemäß EN ISO 13259 geprüft.
Verlegung in Wasserschutzzone II und III gemäß DWA-A-142 zulässig.
Chemische Beständigkeit im Bereich pH 1 bis pH 13.

Einsetzbar im Schwerlastbereich SLW 60.

Das Rohrsystem ist unter Beachtung der DIN EN 1610 zu verlegen.
Verfügbare Dimensionen Rohr und Formstücke:
DN 100 110 x 3,4 mm
DN 125 125 x 3,9 mm
DN 150/160 160 x 4,9 mm
DN 200 200 x 6,2 mm
DN 250 250 x 7,7 mm
DN 300 315 x 9,7 mm
DN 400 400 x 12,3 mm
DN 500 500 x 15,3 mm

Verfügbare Gradzahlen bei Bögen:
15°, 30°, 45°, 67,5°, 87,5°

Verfügbare Gradzahlen bei Abzweigen:
45°, 87°

**01.08.04.10 PP-MD-Rohr, DN 100**
*** gemäß Ausführungsbeschreibung 4
jedoch Rohr DN 100
Menge: 18,000 m

*Hinweis: Formstücke und Zubehör für PP-MD-Rohr*

*Hinweis: Bogen, alle Winkelgrade*

**01.08.04.20 PP-MD-Rohr, als Bogen, DN 100**
*** gemäß Ausführungsbeschreibung 4
jedoch Bogen DN 100
Winkelgrad Bogen: 15°-87°, nach Erfordernis
Menge: 15,000 St

*Hinweis: Abzweige, alle Winkelgrade*

**01.08.04.30 PP-MD-Rohr, als Abzweig, max. DN 100**
*** gemäß Ausführungsbeschreibung 4
jedoch Abzweig größte Nennweite DN 100,
Winkelgrad Abzweig: 45°-87° nach Erfordernis
Menge: 4,000 St

*Hinweis: Muffenstopfen*

**01.08.04.40 PP-MD-Muffenstopfen, DN 100**
*** gemäß Ausführungsbeschreibung 4
jedoch Muffenstopfen DN 100
Menge: 4,000 St

*Hinweis: Doppelmuffe bzw. Schiebemuffe*

**01.08.04.50 PP-MD-Doppelmuffe, DN 100**
*** gemäß Ausführungsbeschreibung 4
jedoch Doppelmuffe DN 100
Menge: 2,000 St

**Ausführungsbeschreibung 5 Mauerkragen**
*Mauerkragen*
Mauerkragen aus EPDM, Befestigung mit Spannbändern aus
nichtrostendem Stahl, für Abwasserleitung aus PE-Rohr
DIN EN 1451-1, heißwasserbeständig und schallgedämmt,
DN 100.

**01.08.04.60 Mauerkragen**
*** gemäß Ausführungsbeschreibung 5
jedoch Mauerkragen DN 100
Menge: 7,000 St

**Ausführungsbeschreibung 6 Bodendurchführung mit Folienflansch (Grundleitungsansch**
*Bodendurchführung mit Folienflansch (Grundleitungsanschluss)*
Bodendurchführung mit Folienflansch DN 110
für den Einbau in WU-Bodenplatten, zum Anschließen von zuvor genanntem Hochlast Vollwandrohr,
Durchmesser: DN 110, Lieferlänge: ca. 50 cm,
Folienflansch, öl- und bitumenbeständig, umlaufend ca. 15 cm,
druckwasserdichte, umlaufende, thermisch verschweißte Vierstegdichtung, einseitig angeformte Steckmuffe, Deckel als Einbauhilfe, MPA-geprüft bis 10,0 bar, form- und druckstabiles Vollwandmaterial mit geringem Abrieb,
Rohr und Rohr-Material nach DIN EN 14758, IAF-geprüft: Radondicht!
WU-Richtlinie: Beanspruchungsklasse 1 + 2, Folienflansch DIN 18533 W1-E.

**01.08.04.70 Bodendurchführung mit Folienflansch DN 100**
*** gemäß Ausführungsbeschreibung 6
jedoch Bodendurchführung DN 100.
Menge: 1,000 St

*Hinweis: Zubehör*

**01.08.04.80 Trassenwarnband**
Trassenwarnband
auf PVC-Basis, in Rollen von 250 m Länge, 40 mm Breite, 0,15 mm Dicke, fortlaufend beschriftet, entweder blau »Achtung Wasserleitung« oder rot »Achtung Abwasserleitung«
liefern und in bauseitigen Graben einlegen
Menge: 1,000 Roll

*Hinweis: Profilstahlkonstruktion*
Formstahl zu Sonderbefestigung verarbeiten
für Stütz-, Hänge-,Trag- und Befestigungskonstruktionen sowie Festpunkte aus DIN-Profil-
stahl nach Erfordernis geschnitten, entgratet, verschweißt oder verschraubt.

Im Wesentlichen bestehend aus:

Installationsschienen
Rundstahl: DIN 1013
Flachstahl: DIN 1017
T-Stahl: DIN 1024
U-Stahl: DIN 1026
Winkelstahl: DIN 1028

Konstruktion, je nach Erfordernis verzinkt
bzw. mit zweimaligem Rostschutzanstrich
nach DIN 18 363 / 18 364.

Befestigung in Decken und Wänden inkl. Gewindestab und evt. Adapter, Stockschraube, Muttern, U- Scheiben, Bohrung und zugelassenen Stahldübeln. Montagehöhe über Gelände/Fußboden bis 2,0 m.
Inkl. zugehörigem Kleinmaterial und Endstopfen aus Kunststoff.

konkrete Anwendung:
zur Sicherung eines Mischwasseranschlussenddeckels bei Kanalrückstau einschl. zweier Gewindestangen (D = 8 mm, bis zu 80 cm Länge) und einschl. zweier passender Stahldübel samt Bohrlöchern.

**01.08.04.90 C-Profilschienen 38 x 40 mm**
gelochte C-Profilschienen
aus galvanisch verzinktem Stahlblech als Tragelelement für Wand- /Stielausleger, zur Befestigung von Leitungstrassen als Stütz-, Hänge-, Trag- oder Sonderkonstruktion.
Bestehend aus C-Profilschienen 38 x 40 mm mit Verzahnungsraster sowie Stanzungen quadratisch oder Langloch.
Zur Befestigung sind Spannverbinder zu verwenden.

Folgendes Zubehör ist pro Befestigungspunkt einzukalkulieren:

- Gummieinlage und Unterlegscheibe zur Entkopplung
- Stahldübel und Bohrloch (Untergrund: Stahlbeton)
- Verbindungskopf für Gewindestab
- Gewindestab mind. D = 8 mm, L = mind. 80 cm
Menge: 10,000 kg

##### Abschnitt 01.08.05 Einbauteile Bodenplatte (AHA, Bodenabläufe)

*Hinweis: Hebeanlage, Unterflur*

**01.08.05.10 Lieferung Schmutzwasserhebeanlage**
nur Lieferung einer
Schmutzwasserhebeanlage, Unterflur, Einzelanlage, steckerfertig (Schuko- bzw. CEE-Stecker), (Auswahlprogramm)
Automatische Schmutzwasserhebeanlage für Unterfluraufstellung, bestehend aus: Sammelbehälter aus schlagfestem Kunststoff, zum Einbau in Grundplatten und Kellersohlen. Abdeckung mit niveauausgleichender Verlängerung, Abdeckplatte mit Bodenablauf und Siphon, Rückschlagklappe, Anschlussteile, Rohbauabdeckung und Pumpen

Blitzschutz / Überspannungsschutz
Gemäß DIN VDE 0100-443 (IEC60364-4-44:2007/A1:2015, modifiziert) und DIN VDE 0100-534 (IEC 60364-5-53:2001/A2:2015, modifiziert) sind elektrische Anlagen grundsätzlich gegen Überspannung zu schützen (verbindlich seit 14.12.2018).
Das Blitzschutzkonzept ist vom Betreiber oder in dessen Auftrag von einem geeigneten Anbieter zur Verfügung zu stellen. Entsprechende Schutzeinrichtungen auf Anfrage.

Behältergröße : 100 l
Zulaufstutzen : 2 x DN 50 / DN 70, gestuft, gegenüberliegend, Außen-Ø 50/78 mm;
2 x DN 70/DN 100, gestuft, gegenüberliegend, Außen-Ø 78/110 mm

druckseitig : DN 40, Anschlussgewinde G 1 1/2, wahlweise glattes Rohrende (Klebestutzen), Außen-Ø 50 mm
Entlüftungsstutzen :  Optionen: freier Anschlussstutzen DN 50/DN 70/DN 100
Kabeleinführung :  Freier Anschlussstutzen DN 50/DN 70/DN 100 oder Entlüftungsstutzen;
Kabelverschraubung PG 36 für Kabelleerrohr Innen-Ø 24 mm (nur für Einphasen-Wechselstrom)
Notentleerung : 2x DN 40, gegenüberliegend, Außen-Ø 49 mm
Bodenablauf : DN 50
Fördermedium : Wasser, sauberes  Wasser
Temperaturgrenzen für gewählte Werkstoffausführung max. :  40,0 °C
Dichte :  998 kg/m³
Viskosität :  1,00 mm²/s
Förderstrom :  11,67 m³/h
Förderhöhe :  6,30 m
Aufstellungsart :  Unterflur
freier Durchgang bis :  10,0 mm
Zulauf Nennweite :  DN 70 / 100
Nennweite druckseitig :  DN 40
Frequenz :  50 Hz
Betriebsspannung :  230 V
elektr. Anschlussleistung P1 :  0,90 kW
Motorbemessungsleist. P2 :  0,55 kW
Nennstrom max. :  4,1 A
Drehzahl :  2800 1/min
Motorschutzart :  IP68
Stromart :  Einphasen (1~)
Werkstoffvariante :  A
Laufrad (230) Werkstoff :  Polyamid (PA)
Welle (210) Werkstoff :  Chrom-Stahl 1.4021+QT800
Pumpengehäuse (101) Werkstoff :  CrNi-Stahl 1.4301
Deckel (160) Werkstoff :  ohne
Schraube (900) Werkstoff :  CrNi-Stahl A2-70
O-Ring (412) Werkstoff :  Nitrilkautschuk NBR
Abdeckplatte (68-3) Werkstoff :  Polyurethan (PU)
Schwimm-Schalter (81-45) Werkstoff :  POLYPROPYLEN (PP)
Motorkabel (824) Werkstoff :  Chloroprenkautschuk
Kühlmantel (66-2) Werkstoff :  ohne
Druckgehäuse (107) Werkstoff :  ohne
Motorgehäuse (811) Werkstoff :  ohne
Pumpenstützfuss (182) Werkstoff :  POLYPROPYLEN (PP)
Saugdeckel (162) Werkstoff :  CrNi-Stahl 1.4301
Statormantel (81-78) Werkstoff :  CrNi-Stahl 1.4301
Spiralgehäuse (102) Werkstoff :  ACRYLNITRIL-BUTADIEN-STYROL
Behälter (591) Werkstoff :  Polyethylen Niederer Dichte (PE-LD)
Gewicht :  27 kg

Leitfabrikat: KSB
Typ: Ama Drainer Box 1 U

Angebotenes Fabrikat / Typ:

'.........'
(vom Bieter einzutragen)
Menge: 2,000 St

**01.08.05.20 Einbau Kunststoffsammelbehälter**
Einbau des Kunstoffsammelbehälters der zuvor genannten Schmutzwasserhebeanlage Pos. 003.02.10
einschl. Anschluss der Grundleitungen an den Sammelbehälter (mit allen Form- und Verbindungsmaterialien).

Die im Sammelbehälter befindlichen Teile müssen zur Montage und späterem Einbau durch den AN Sanitär entnommen werden und an die örtliche Bauleitung Architektur/TGA übergeben werden.

Die Übergabe ist zu protokollieren und gegenzuzeichnen.

Vor dem Einbetonieren des Unterflurbehälters muss dieser beschwert werden um ein aufschwimmen zu verhindern.
Menge: 2,000 St

**01.08.05.30 Anschlussstück Druckleitung**
Anschlussstück Druckleitung in Bodenplatte bestehend aus: Druckleitung DN 40 HD-PE (muffengeschweißt), 1 x Bogen, Rohrleitung ca. 70 cm, Muffenstopfen zum Schutz wärend der Bauzeit. Überstand über Rohboden 20 cm. Einschl. fachgerechtem Anschluss an vor genannte Unterflurhebeanlage inkl. aller Form- und Verbindungsstücke.
Menge: 2,000 St

**01.08.05.40 Anschlussstück SW-Entlüfung**
Anschlussstück SW-Entlüftung in Bodenplatte bestehend aus: SWL DN 50 HD-PE (muffengeschweißt), 1 x Bogen, Rohrleitung ca. 90 cm, Muffenstopfen zum Schutz wärend der Bauzeit. Überstand über Rohboden 20 cm. Einschl. fachgerechtem Anschluss an vor genannte Unterflurhebeanlage inkl. aller Form- und Verbindungsstücke.
Menge: 2,000 St

**01.08.05.50 Anschlussstück/Leerrohr für Anschlusskabel**
Anschlussstück Bodenplatte bestehend aus: SWL DN 50 HD-PE (muffengeschweißt), 1 x Bogen, Rohrleitung ca. 90 cm, Muffenstopfen zum Schutz wärend der Bauzeit. Überstand über Rohboden 20 cm. Einschl. fachgerechtem Anschluss an vor genannte Unterflurhebeanlage inkl. aller Form- und Verbindungsstücke.
Menge: 2,000 St

**01.08.05.60 Dichtungsflansch**
Dichtungsflansch PP mit O-Ring, DF 400
Menge: 2,000 St

**Ausführungsbeschreibung 7 Mauerkragen**
*Mauerkragen*
Mauerkragen aus EPDM, Befestigung mit Spannbändern aus
nichtrostendem Stahl, für Abwasserleitung aus PE-Rohr
DIN EN 1451-1, heißwasserbeständig und schallgedämmt.

**01.08.05.70 Mauerkragen DN 40**
*** gemäß Ausführungsbeschreibung 7
jedoch Mauerkragen DN 40
Menge: 2,000 St

**01.08.05.80 Mauerkragen DN 50**
*** gemäß Ausführungsbeschreibung 7
jedoch Mauerkragen DN 50
Menge: 2,000 St

**01.08.05.90 Mauerkragen DN 400**
*** gemäß Ausführungsbeschreibung 7
jedoch Mauerkragen DN 400
Menge: 2,000 St

*Hinweis: Bodenabläufe UG*

**01.08.05.100 Bodenablauf DN 100 aus Gusseisen**
Bodenablauf Passavant DN 100, aus Gusseisen mit Anstrich
Stutzenneigung 90°, geprüft nach DIN EN 1253, ohne Geruchverschluss, Baustoffklasse A 1, nicht brennbar
natürlicher, recyclebarer Werkstoff
geprüfter, integrierter Schallschutz gemäß VDI 4100:2012, SST III = 22dB(A)
mit Klebeflansch und Erdungsanschluss
mit Sickeröffnungen
mit Bauzeitschutzdeckel
geprüfter Brandschutz von unten und oben
geeignet für Deckendicken ab 100 mm in Verbindung
mit Einbauset (Kernbohrungsmaß Ø 160 mm) in Verbindung mit Brandschutzset
Ablaufleistung 2,0 l/s

Wärend dem gesamten Zeitraum der Baumaßnahme ist vom AN der Ablaufkörper dauerhaft mit einer MDF-Platte (verschraubt) gegen Beschädigung und Verschmutzung zu schützen.
Menge: 2,000 St

**01.08.05.110 Aufsatzstück aus Kunststoff für v.g. Bodenablauf**
Aufsatzstück aus Kunststoff für zuvor genannten Bodenablauf
Stutzendurchmesser 125 mm
mit angespritztem Kunststoffvlies
für die Dünnbettanbindung
Wassereinwirkungsklasse W3-I gemäß DIN 18534
Rahmen aus Edelstahl 150 x 150 mm
mit Verschieberahmen aus Kunststoff
Gitterrost aus Edelstahl, lose eingelegt
rutschhemmend, Belastungsklasse L 15
mit Abdichtring höhenverstellbar

Nur liefern. Übergabe an die örtliche Bauleitung Architektur/TGA. Die Übergabe ist zu protokollieren und gegenzuzeichnen.
Menge: 2,000 St

**01.08.05.120 Geruch-/Rauchstopp für v.g. Bodenablauf**
Geruch-/Rauchstopp aus Gummi verhindert das Eindringen von unangenehmen Gerüchen und Rauch selbst in trockenen Umgebungen.
Ablaufleistung 0,3 l/s

Nur liefern. Übergabe an die örtliche Bauleitung Architektur/TGA. Die Übergabe ist zu protokollieren und gegenzuzeichnen.
Menge: 2,000 St

##### Abschnitt 01.08.06 Schließen Bodenplatte

**01.08.06.1 Sand Seitenverfüllung Abdeckung Rohr AD bis 100mm einbauen D 15-20cm von Hand**
STLB-Bau 2026-04 002
Sand, natürliche Gesteinskörnung TL Gestein, Körnung 0/2, liefern, für Seitenverfüllung und Abdeckung von Rohrleitungen, DIN EN 1610, Außendurchmesser bis 100 mm, profilgerecht einbauen, in Graben für Rohrleitung, Schichtdicke über 15 bis 20 cm, Arbeiten von Hand.
Menge: 3,760 m3

**01.08.06.2 Planum Abweichung +/-2cm EV2 45MPa in Streifen B 0,5m**
STLB-Bau 2026-04 002
Planum herstellen, zulässige Abweichung von der Sollhöhe +/- 2 cm, Verformungsmodul mind. EV2 45 MPa, in Streifen, Streifenbreite 0,5 m, Arbeiten von Hand.
Menge: 11,000 m2

**01.08.06.3 Trennlage PE-Folie D 0,2mm einlagig Auffüllung Natursand**
STLB-Bau 2026-04 013
Trennlage aus PE-Folie Dicke 0,2 mm, einlagig, auf Auffüllung, Untergrund Natursand.
Menge: 11,000 m2

**01.08.06.4 Ortbeton Bodenpl. Stahlbeton C30/37 XC1 D 18cm**
STLB-Bau 2026-04 013
Ortbeton Bodenplatte, Untergrund waagerecht, obere Betonfläche waagerecht, als Stahlbeton, Normalbeton C 30/37 DIN 1045-2, Expositionsklasse XC1 (Bewehrungskorrosion durch Karbonatisierung, trocken/ständig nass), Feuchtigkeitsklasse WF (Betonkorrosion, feuchte Umgebung), Dicke 18 cm.
Menge: 11,000 m2

*Hinweis: BESTEHENDE LEITUNGSGRÄBEN UNTER BP SCHLIEßEN*

**01.08.06.5 Rohrltg Steinzeug DN100-150 abbrechen nicht schadstoffbelastet v.Hand Stoffe laden transp. LKW AN entsorgen AVV170103 Vergüt.Entsorg. AN**
STLB-Bau 2026-04 084
Abbruch der Rohrleitung aus Steinzeug, Nenndurchmesser über DN 100 bis DN 150, Verlegetiefe bis 1,25 m, im Rahmen einer Teilabbruchmaßnahme, nicht schadstoffbelastet,
Abfall ist nicht gefährlich, ohne Festlegung eines Zuordnungskriteriums LAGA/DepVO/EBV/RuVA,
Abbruch von Hand/mit handgeführten Kleingeräten, Ausführung staubarm TRGS 559,
aufgenommene Stoffe sammeln, im Behälter des AN lagern, Behältergröße nach Wahl des AN, auf LKW des AN laden, transportieren, entsorgen, zum Lager oder zur Anlage nach Wahl des AN, Abfallschlüssel nach AVV (Abfallverzeichnis-Verordnung) 170103 Fliesen, Ziegel und Keramik,
Vergütung der Entsorgung übernimmt AN.
Menge: 15,000 m

**01.08.06.6 Sand Hauptverfüllung einbauen verdichten D 50-80cm von Hand**
*** Leitbeschreibung
STLB-Bau 2026-04 002
Sand, Körnung 0/2, liefern, für Hauptverfüllung, profilgerecht einbauen und verdichten, in Graben und Schacht, Schichtdicke über 50 bis 80 cm, Arbeiten von Hand.
Menge: 9,000 m3
*Unterbeschreibung 1 Hinweis*
Verfüllen der Bestands Leitungsgräben und Aufzugsunterfahrt im Untergschoss des Gebäudes.

**01.08.06.7 Trennlage PE-Folie D 0,2mm einlagig Auffüllung Natursand**
STLB-Bau 2026-04 013
Trennlage aus PE-Folie Dicke 0,2 mm, einlagig, auf Auffüllung, Untergrund Natursand.
Menge: 15,000 m2

**01.08.06.8 Ortbeton Bodenpl. unbewehrt C25/30 X0 D 15cm**
STLB-Bau 2026-04 013
Ortbeton Bodenplatte, Untergrund waagerecht, obere Betonfläche waagerecht, als unbewehrter Beton, Normalbeton C 25/30 DIN 1045-2, Expositionsklasse X0 (kein Korrosions- oder Angriffsrisiko), Dicke 15 cm.
Menge: 15,000 m2

#### Bereich 01.09 Hausanschlüsse SW / RW / Kälte / Glasfaser

**Ausführungsbeschreibung 8 Mauerdurchführung gegen nicht drückendes Wasser**
*Mauerdurchführung gegen nicht drückendes Wasser*
Dichtungseinsatz, dicht gegen nichtdrückendes Wasser.
zum Einbau in bauseitiges Futterrohr oder Kernbohrung. Mit Fest- und Losflansch für Anwendung mit Abdichtungsbahn oder Dickbeschichtung (Schwarze Wanne).

Dichtungseinsatz als nichtgeteilte Dichtung,  mit integriertem Fest- und Losflansch nach DIN 18195/18533, für Bauten mit Abdichtungsbahnen/Dickbeschichtungen, mit asymmetrisch profilierten Stahlringen (DPS bis KB/DN 350) in Stahl ggv Korrosionsschutzbeschichtung oder Edelstahl 1.4301 (V2A) oder Edelstahl 1.4571/1.4404 (V4A), mit wasserdicht verschweißten Bolzen, mit Elastomer-Dichtung, Dichtbreite 2 x 27 mm, aus EPDM oder EPDM-TW (Trinkwasser) oder NBR (kraftstoff- / ölbeständig) oder Silikon (hochtemperaturbeständig) oder FPM (chemikalienbeständig),
Dichtigkeit gegen nichtdrückendes Wasser, gasdicht,
mit geprüfter Radondichtigkeit, erfüllt Anforderungen nach FHRK-Standard 20, geprüft nach FHRK Prüfgrundlage GE 101,
mit FHRK-Qualitätssiegel ausgezeichnet, wartungsfreie Ausführung (kein Nachspannen erforderlich), Montage von der druckzugewandten Seite, einschl. Befestigungsmaterial für Massivwände, für Bauten mit noch aufzubringender Dickbeschichtung mit Besandung der Kontaktflächen vom Fest- und Losflansch,  einschl. Zulagen für dünne harte Folien,
einschl. Zubehör für Dickbeschichtung. einschl. Locheisen für Dickbeschichtung, *

einschl. Konservierungsmittel liefern und
nach Herstellerangabe einbauen.

Medienrohrdurchmesser: s. Positionsbeschreibung
Futterrohrdurchmesser: s. Positionsbeschreibung

**01.09.10 Mauerdurchführung für Rohr 58-77 mm**
*** gemäß Ausführungsbeschreibung 8
Dichtungseinsatz wie zuvor in vollem Wortlaut beschrieben, jedoch für:
Medienrohrdurchmesser:  58-77 mm
Futterrohr/Kernbohrdurchmesser: DN 125
Menge: 2,000 St

**01.09.20 Mauerdurchführung für Rohr 78-104 mm**
*** gemäß Ausführungsbeschreibung 8
Dichtungseinsatz wie zuvor in vollem Wortlaut beschrieben, jedoch für:
Medienrohrdurchmesser: 78-104 mm
Futterrohr/Kernbohrdurchmesser: DN 150
Menge: 1,000 St

**01.09.30 Mauerdurchführung für Rohr 105-145 mm**
*** gemäß Ausführungsbeschreibung 8
Dichtungseinsatz wie zuvor in vollem Wortlaut beschrieben, jedoch für:
Medienrohrdurchmesser: 105-145 mm
Futterrohr/Kernbohrdurchmesser:  DN 200
Menge: 1,000 St

**01.09.40 Mauerdurchführung für Rohr 146-190 mm**
*** gemäß Ausführungsbeschreibung 8
Dichtungseinsatz wie zuvor in vollem Wortlaut beschrieben, jedoch für:
Medienrohrdurchmesser: 146-190 mm
Futterrohr/Kernbohrdurchmesser: DN 250
Menge: 2,000 St

#### Bereich 01.10 Sanierung Hausanschlussleitung Mischwasser

**01.10.10 Inlinersanierung Hausanschlussleitung DN 250**
Inlinersanierung Hausanschlussleitung DN 250
Grabenlose Sanierung einer bestehenden Hausanschlussleitung aus Steinzeug, DN 250 mittels Schlauchliner-Verfahren zwischen Übergabeschacht und öffentlichem Straßenkanal, Leitungslänge ca. 8 m, Gefälle ca. 43 %, Zugänglichkeit zum sanierenden Rohr: 1 x über öffentlichen Schacht in der Straße, 1 x über freiliegendes Ende des zu sanierenden Rohres.

Leistungsumfang inkl.:
- Reinigung der Leitung
- TV-Vor- und Nachinspektion
- Lieferung und Einbau Schlauchliner DN 250
- Aushärtung
- Ausbildung der Anschlussbereiche
- Dokumentation

Ausführung nach VOB/C, DIN EN 13566 und DWA-A 143
Menge: 8,000 m

#### Bereich 01.11 Sonstiges Zuwasser / Entwässerung

*Hinweis: Profilstahlkonstruktion*
Formstahl zu Sonderbefestigungen der Sanitärinstallationen verarbeiten
für Stütz-, Hänge-,Trag- und Befestigungskonstruktionen sowie Festpunkte aus DIN-Profilstahl nach Erfordernis geschnitten, entgratet, verschweißt oder verschraubt. Schallentkoppelt gelagert.
(Standardaufhängungen/-befestigungen/-konstruktionen fallen nicht unter diese Pos, diese sind mit den Einheitspreisen der jeweiligen Leistungsposition abgegolten)

Im Wesentlichen bestehend aus:

Installationsschienen
Rundstahl: DIN 1013
Flachstahl: DIN 1017
T-Stahl: DIN 1024
U-Stahl: DIN 1026
Winkelstahl: DIN 1028

Konstruktion, je nach Erfordernis verzinkt
bzw. mit zweimaligem Rostschutzanstrich
nach DIN 18 363 / 18 364 und abschließendem Deckanstrich.

Einschließlich Festpunkte, Rohrbefestigungen,
Rohrschlitten mit Schellen, Führungs- und Tragkonstruktionen.

Befestigung in Decken und Wänden auch mit Dämmschichten bis 300 mm einschl. Gewindestab und evtl. Adapter, Stockschraube, Muttern, U-Scheiben, Bohrungen und zugelassenen Stahldübeln. Montagehöhe über Gelände/Fußboden bis 3,0 m. Liefern und montieren, einschl. zugehörigem Kleinmaterial und Endkappen aus Kunststoff.

**01.11.1 Stahlkonstruktion wie vor, jedoch Profil 28/30 mm, 1,18 kg/m**
Stahlkonstruktion wie zuvor in vollem Wortlaut beschrieben, jedoch Ausführung für Sonderkonstruktionen als vorgefertigte Installationsschiene mit eingestanzten Langlöchern, Profil 28/30 mm, 1,18 kg/lfdm.
Menge: 10,000 kg

**01.11.2 Stahlkonstruktion wie vor, jedoch Profil 38/52 mm, 2,80 kg/m**
Stahlkonstruktion wie zuletzt in vollem Wortlaut
beschrieben, jedoch Profil 38/52 mm, 2,80 kg/m.
Menge: 5,000 kg

*Hinweis: Rohrschelle mit Dämmeinlage*
Rohrschelle mit Gelenk, einteilig, verzinkt, Schnellverschluß, Schalldämmung für DIN 4109, Dämmeinlage EPDM Härte 45 SHR, Alterungs-, witterungsbeständig nach DIN 53508 und DIN 53509 geprüft, Temperaturbeständig von - 40°C bis 120°C, Klemmschraube mit Kombischlitz, Anschweißmutter M 8 vier- Punkt- verschweißt.
Einschließlich passendem Gewindestab bis 500 mm Länge mit Klemmschuh für Montageschienensystem.
Spannbereich: s. Positionsbeschreibung

**01.11.3 Rohrschelle mit Dämmeinlage für Rohr DN 100 - DN 150**
Rohrschelle mit Dämmeinlage, Leistung wie zuvor im vollen Wortlaut beschrieben, jedoch für Rohre DN 100 - DN 150.
Menge: 5,000 St

*Hinweis: Nebenleistungen*

**01.11.4 Druckprobe und Spülung des Rohrnetzes, Abwasser**
Sanitärtechnische Baunebenleistungen.

Im Einzelnen sind folgende Arbeiten für die Gesamtheit
der Schmutzwasseranlagen sowie der
Regenentwässerungsanlagen auszuführen:

Wasserdichtheitsprüfung der Freispiegelleitungen nach
DIN EN 1610 bzw. ATV-DVWK-A 139 für KG2000,
Rohre d = 110 bis d = 160, haltungsweise mit Wasser (Verfahren "W") oder Luft (Verfahren "L") durchführen,

An- und Abtransport sowie Vorhalten der erf. Geräte.
Die Kosten für Lieferung sowie Beseitigung des Prüfmediums sind in den Einheitspreis einzurechnen.
Anforderungen und Dokumentation nach ATV-Merkblatt 143,
Teil 6.

Die Prüfung der Systeme der Schmutzwasseranlagen und
der Regenwasseranlagen erfolgt sowohl inhaltlich als
auch zeitlich getrennt, je nach Fertigstellung.

Abschnittsweises Abdrücken des Rohrnetzes
nach Fertigstellung von Teilabschnitten und vor Grabenverfüllung bzw. Betonverguss.

Insgesamt sind ca. 80 Meter Rohr in 5 Abschnitten abzudrücken. Dabei ist ein Abschnitt immer eine Verbindung zwischen dem Anschluss einer/mehrerer einzelnen Entwässerungsstellen bis zum Schacht/Pumpensumpf.

Länge / Nennweite Grundleitungsnetz :
Ca. 80 m Rohrleitungsgesamtlänge aus PP-MD-Rohr in den Dimensionen DN 100 bis DN 250

Anzahl der Schächte/Pumpensümpfe: 4 St.

Art der Ablaufstellen:
Grundleitungsanschlüsse, Bodenabläufe, Entwässerungsrinne.

Die Prüfprotokoll sind zeitnah unaufgefordert der örtlichen Bauleitung zu übergeben bzw. gegenzeichnen zu lassen.

Preisangabe pro lfd. m Rohrleitung
Menge: 80,000 m

**01.11.5 Kamerabefahrung Abwassernetz und Dokumentation**
Abschnittsweises Befahren des Grundleitungsnetzes mit Kameraufzeichnung und Dokumentation auf Datenträger.

Insgesamt sind ca. 80 Meter Rohr in 5 Abschnitten abzudrücken. Dabei ist ein Abschnitt immer eine Verbindung zwischen dem Anschluss einer/mehrerer einzelnen Entwässerungsstellen bis zum Schacht/Pumpensumpf.

Länge / Nennweite Grundleitungsnetz :
Ca. 80 m Rohrleitungsgesamtlänge aus PP-MD-Rohr mit Steckmuffen in den Dimensionen DN 100 bis DN 250

Anzahl der Pumpensümpfe: 4 St.

Art der Ablaufstellen:
Grundleitungsanschlüsse, Bodenabläufe, Entwässerungsrinne.

Vor der Kamerabefahrung ist das Leitungsnetz gründlich durchzuspülen, dass Ablagerungen vollständig entfernt worden sind. Sollte bei der Befahrung festgestellt werden, dass immer noch Ablagerungen vorhanden sind, so ist eine erneute Spülung und Befahrung nebst Dokumentation erforderlich.

Preisangabe pro lfd. m Rohrleitung
Menge: 500,000 m

*Hinweis: Besondere Leistungen Allgemein*

**Ausführungsbeschreibung 9 Bestands- und Revisionsunterlagen**
*Bestands- und Revisionsunterlagen*
Erstellung der Bestands- und Revisionsunterlagen, mit
CAD-Programm, anhand von Montageplänen des AN.

Die Bestandsunterlagen sind mind. 15 Werktage vor
der Abnahme, als Prüfexemplar mit der Abnahmebeantragung 1-fach einzureichen. Der Fachplaner prüft
das Exemplar innerhalb von 2 Wochen.

Die überarbeiteten Bestandsunterlagen sind dem Auf- traggeber als Papierzeichnung/Plotterausdruck (3-fach, farbig, gefaltet DIN A4) und Datenträger (CD-ROM mit Schnittstelle zur CAD-Verarbeitung, DXF- oder DWG-Schnittstelle sowie als PDF-Dateien) einschl. Übergabe der Pläne sowie der CD-ROM einsortiert in
3 Ordnerausfertigungen, zur Abnahme zu übergeben.

Im Einzelnen:

Grundrisspläne im Maßstab 1:50
je Geschoß für die technischen Installationen einschl. der Kennzeichnung der Schnittstellen und An- schlusspunkte zu Fremdgewerken mit detailgetreuer Eintragung aller Installationsgeräte, mit Zeichnungslegende, mit Bezugsmaße zum Baukörper und zu Komponenten anderer Gewerke, mit allen erforderlichen Dimensionsangaben für Rohrleitungen, Maße und Position von Reinigungsöffnungen, Absperr- und Drosselorgane, genaue Typangaben für Einbaukomponenten, Angabe über Dämmung, Einbaustellen von Meß-, Regel- und Stellorganen mit Angaben von Sollwerten.

Funktions- und Strangschema
mit allen logischen und physikalischen Angaben von Leitungen, Querschnitte, Mediummengen und Volumenströme usw., welche mit den Grundrißplänen übereinstimmen müssen.

Protokolle
von Druckproben, Spülungen, Einweisungen, Inbetriebnahmen, Prüfprotokollen etc.

Installationsgeräteliste
Aufstellung von Typenbezeichnungen über die einzu- setzenden Installationsgeräten und Wartungsmaterialien.

Errichterbescheinigung

Sachverständigen-Abnahmeprotokolle

Form der Dokumentation:

Die Unterlagen sind gemäß den Vorgaben
der BHKS-Regel 2.001
"Aufbau von Anlagendokumentationen - Betriebs-, Wartungs- und Bedienungsanleitungen in der TGA"
zu erstellen.

Die Dokumentunterlagen sind in genormten Ordnern mit
190 mm Rückenschildlänge sowie nachfolgendem Ver- zeichnis zu übergeben.

INHALTSVERZEICHNIS

1 Ordner-Inhaltsverzeichnis
  Raumnummernplan Anlagenverwaltung

2  Planungsgrundlagen
  Anlagenbeschreibung
  CE Gefahrenanalyse
  Berechnungen
  Anlagenschemata

3  Auflistung Bestandspläne
  Bestandszeichnungen mit Schnitten
  Detailzeichnungen
  Gerätezeichnungen
  Strang- bzw. Schaltschemata

4  Liste Einrichtungsgegenstände

5  Fabrikatslisten
  Ersatzteilliste mit Typenangabe und Bezugsquelle
  Gerätekarten
  Herstellerunterlagen mit Kennzeichnung der
  eingesetzten Komponenten
  Kennlinien der eingebauten Komponenten

6  Schalt- und Regelpläne soweit nicht in der MSR Do-  kumentation enthalten
  Einstellwerte
  Sicherheitseinstellungen

7  Bedienungs- und Wartungsanweisung (ausführlich am
  Ende der Auflistung)
  Wartungsvorschriften
  Wartungstermine
  Störungsbeschreibung mit Beseitigungshinweise

8  Abnahme- und Herstellerbescheinigungen, Zertifikate
  Errichterbescheinigung /
  Fachunternehmererklärung
  EG Konformitätserklärung
  Einweisungsbescheinigung
  Abnahmeprotokoll mit Mängelliste
  TÜV Abnahmeprotokolle (sofern erforderlich)
  Bescheinigung über die Einhaltung der VDE- und  DIN Normen
  Bescheinigung über die Einhaltung nach VBG 4
  Bauartenzulassungen Maschinen und Komponenten
  Sicherheitsdatenblatt Kältemittel

9  Messprotokolle
  Spülprotokolle Rohrleitungen
  Druckpropenprotokolle Rohrleitungen
  Stromaufnahmen mit Gegenüberstellung Soll/Ist
  Sichtabnahmeprotokoll der Fachbauleitung für
  alle Installationen, die nicht mehr
  zugänglich sind
  Protokoll Dichtigkeitsprüfung

10  Diverses

Bedienungs- und Wartungsanweisung
Der Wartungsumfang ist in einer Inspektionstabelle aufzulisten. Die Bedienungs- und Wartungsanweisungen, welche aus- schließlich in deutscher Sprache erstellt sind, sollen Aussagen entsprechend folgender Gliederung machen:

Anlagenbeschreibung
- Anlagencharakterisierung mit Ortsbestimmung
- Garantiewerte
- Betriebsdaten
- Installationsdaten
- anlagenspezifische Merkmale

Bedienungsanweisung
- Funktion und Lage der Bedienungsorgane
- Bedienungsreihenfolge in Abhängigkeit derBetriebsweise, Anzeige-, Steuer-, Schalt-, Schutz-  und Regelgeräte
- Erläuterung der Sicherheitseinrichtungen
- Anweisungen für Betriebsunterbrechungen
- wirtschaftlichste Betriebsart

Wartungsanweisung
- Erläuterung der Störmeldung
- Fehlersuchtabelle (Diagnosesystem)
- Schmier- und Dichtungsarbeiten
- Spezialwerkzeuge
- Eigenschaften von Betriebsmitteln (Bei Bedarf auchSicherheitsdatenblätter)
- behördliche Kontrollen und Prüfungen
- Art und Zeitfolge der Überwachung (Inspektionstabelle)

Ersatzteilaufstellung
- Reserveeinrichtungen
- Verschleißteile
- Ersatzteilliste mit Angaben des Herstellers,Auslieferungslagers und des Kundendienststütz-punktes mit Anschrift und Telefon-Nr, Typ- bzw. Fabrikation- Nr., Größe, Leistung, Bestelldaten usw.

**01.11.6 B.- u. R.-Unterlagen / Grundleitungen**
*** Pauschalposition
*** gemäß Ausführungsbeschreibung 9
Bestands- und Revisionsunterlagen für die Grundleitungen (Abwasser) wie zuvor in vollem Wortlaut beschrieben.
Menge: 1,000 psch

### Titel 02 ARBEITEN AUßERHALB DES GEBÄUDES

#### Bereich 02.00 Schutzmaßnahmen

**02.00.1 Abstützen von Bestandsdecken**
Abstützen von Bestandsdecken.
Die Decken sind mit Stützen und provisorischen Holzunterzügen zu stützen und unterfangen, um die Standsicherheit der Decken weiterhin zu Gewährleisten, beim überfahen mit schwerem Gerät

Abstände Unterzüge: < 1,00m
Ábstände Stützen: < 1,00m

Holzunterzüge: Kantholz 12 x 12cm
Baustützen nach DIN EN 1065: Klasse C45

Raumhöhe: bis ca. 3,00m

Einbauort:
- Verbindungsflur im UG, zwischen Untergeschoss und tiefergelegenem Kellerbereich
Menge: 8,000 m2

**02.00.2 Behelfsüberfahrt 16,7kN/m2 L bis 2m B 3-3,75m Stahl herstellen räumen**
STLB-Bau 2026-04 000
Behelfsüberfahrt, Verkehrslast 16,7 kN/m2, für nichtöffentlichen Verkehr, Länge bis 2 m, Breite über 3 bis 3,75 m, Abdeckung mit Stahl, herstellen und räumen.
Menge: 8,000 m2

**02.00.3 Behelfsüberfahrt 16,7kN/m2 L bis 2m B 3-3,75m Stahl vorhalten**
STLB-Bau 2026-04 000
Behelfsüberfahrt, Verkehrslast 16,7 kN/m2, für nichtöffentlichen Verkehr, Länge bis 2 m, Breite über 3 bis 3,75 m, Abdeckung mit Stahl, vorhalten,
Positionsmenge = Produkt aus '8'
(Vorhaltemenge)
mal '5'
(Vorhaltedauer).
Menge: 40,000 m2Wo

#### Bereich 02.01 Abbrucharbeiten Außenanlage

**02.01.1 Außenwand Stahlbeton abbrechen nicht schadstoffbelastet 24kN/m3 D 30 cm Geräteeinsatz mgl. Stoffe laden transp. LKW AN entsorgen AVV170101 Vergüt.Entsorg. AN**
STLB-Bau 2026-04 084
Abbruch der Außenwand aus Stahlbeton, Normalbeton, Betonfestigkeitsklasse gemäß Bestandsunterlagen, eine Überschreitung der Betondruckfestigkeit(en) gemäß Bestandsunterlagen im dort zugrunde gelegten Druckfestigkeitssystem (Nennfestigkeiten bzw. charakteristische Festigkeiten) bis zu 2 Druckfestigkeitsklassenstufen ist einzukalkulieren,
Betonfestigkeitsklasse 'C20/25'

einschl. Abdichtung, 2-seitig, im Rahmen einer Teilabbruchmaßnahme, nicht schadstoffbelastet,
Abfall ist nicht gefährlich, ohne Festlegung eines Zuordnungskriteriums LAGA/DepVO/EBV/RuVA, Wichte des Abbruchstoffes DIN EN 1991-1-1 24 kN/m3,
Abbruchdicke '30' cm, Ausführung im Freien, Arbeitshöhe bis 2 m,
Geräteeinsatz ist möglich, max. Gesamtgewicht bis 10 t, Ausführung erschütterungsarm DIN 4150, staubarm TRGS 559,
aufgenommene Stoffe sammeln, ohne Zerkleinerung, im Behälter des AN lagern, Behältergröße nach Wahl des AN, auf LKW des AN laden, transportieren, entsorgen, zum Lager oder zur Anlage nach Wahl des AN, Abfallschlüssel nach AVV (Abfallverzeichnis-Verordnung) 170101 Beton, Mengenermittlung nach Aufmaß,
Vergütung der Entsorgung übernimmt AN.
Menge: 3,000 m2

**02.01.2 Bruchflächen Betonwand bearbeiten T 25-30cm laden**
Oberseitige Bruchflächen der belassenen Wand aus Beton waagerecht und fluchtrecht bearbeiten, Beton bewehrt, mit Kunstharzmörtel nacharbeiten und glätten, Tiefe der zu bearbeitenden Fläche über 25 bis 30 cm, anfallende Stoffe laden, Entsorgung wird gesondert vergütet.
Menge: 6,000 m

**02.01.3 abbrechen Bank Naturwerkstein nicht schadstoffbelastet 24kN/m3 Geräteeinsatz mgl. wiederverwendb Stoffe lagern**
*** Leitbeschreibung
STLB-Bau 2026-04 084
Totalabbruch der Bank aus Naturwerkstein, einschl. Mörtelbett, nicht schadstoffbelastet,
Abfall ist nicht gefährlich, ohne Festlegung eines Zuordnungskriteriums LAGA/DepVO/EBV/RuVA, Wichte des Abbruchstoffes DIN EN 1991-1-1 24 kN/m3, Ausführung im Freien, Arbeitshöhe bis 2 m, Geräteeinsatz ist möglich, max. Gesamtgewicht bis 5 t, Ausführung erschütterungsarm DIN 4150,
aufgenommene Stoffe zur Wiederverwendung sortieren, sammeln, wiederverwendbare Stoffe seitlich lagern, nicht wiederverwendbare Stoffe sammeln, und auf der Baustelle lagern.
Menge: 0,600 m3
*Unterbeschreibung 1 Bild Natursteinbank*
Zu Entfernende Natursteinbank:

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
**02.01.4 Einzelfund. Beton abbrechen 24kN/m3 Geräteeinsatz mgl. zerkleinern laden LKW AN nicht schadstoffbelastet**
STLB-Bau 2018-04 084
Abbruch des Einzelfundaments aus unbewehrtem Beton, Normalbeton, ohne Bekleidungen und Beschichtungen, im Rahmen einer Totalabbruchmaßnahme, Wichte des Abbruchstoffes DIN EN 1991-1-1 24 kN/m3, Ausführung im Freien, Arbeitshöhe bis 2 m,
Geräteeinsatz ist möglich, max. Gesamtgewicht der Geräte ohne Beschränkung,
aufgenommene Stoffe sammeln, zerkleinern, max. Kantenlänge bis 30 cm, auf LKW des AN laden,
Abfall ist nicht gefährlich, nicht schadstoffbelastet, Zuordnung Z 0 (uneingeschränkter Einbau), Mengenermittlung nach Wiegekarte,
die Entsorgung wird gesondert vergütet.
Menge: 2,000 m3

**02.01.5 abbrechen Bordstein Beton nicht schadstoffbelastet TB10/30 Fundament Beton Rückenstütze 24kN/m3 Geräteeinsatz mgl. Stoffe laden LKW AN ges.Vergüt.Entsorg.**
STLB-Bau 2026-04 084
Teilabbruch des Bordsteins aus Beton, nicht schadstoffbelastet,
Abfall ist nicht gefährlich, ohne Festlegung eines Zuordnungskriteriums LAGA/DepVO/EBV/RuVA, Form TB 10/30, einschl. Fundament aus Beton und zweiseitige Rückenstütze, Bettungsdicke 20 cm, Dicke der Rückenstütze 15 cm, Wichte des Abbruchstoffes DIN EN 1991-1-1 24 kN/m3, Erschwernis gemäß Vorbemerkungen, Geräteeinsatz ist möglich, max. Gesamtgewicht bis 5 t, Ausführung staubarm TRGS 559, aufgenommene Stoffe zur Entsorgung sortieren, sammeln, auf LKW des AN laden, Mengenermittlung nach Aufmaß,
die Entsorgung wird gesondert vergütet.
Menge: 228,000 m

**02.01.6 abbrechen Schicht Gemisch dyn.Schicht Geh-Radweg nicht schadstoffbelastet 19kN/m3 D 10 cm Geräteeinsatz mgl. Stoffe**
STLB-Bau 2026-04 084
Teilabbruch der Schicht Baustoffgemisch für dynamische Schicht für wassergebundene Wege, in Geh- und Radwegen, nicht schadstoffbelastet,
Abfall ist nicht gefährlich, Zuordnung nach Haufwerksbeprobung, Wichte des Abbruchstoffes DIN EN 1991-1-1 19 kN/m3,
Abbruchdicke '10' cm, Erschwernis gemäß Vorbemerkungen,
Geräteeinsatz ist möglich, max. Gesamtgewicht bis 10 t, Ausführung lärmarm, Lärmpegel max. 80 dB(A), staubarm TRGS 559, aufgenommene Stoffe zur Entsorgung sortieren, sammeln, und auf der Baustelle lagern, Mengenermittlung nach Aufmaß.
Menge: 10,000 m2

**02.01.7 abbrechen Schicht Gemisch STS Geh-Radweg nicht schadstoffbelastet 22kN/m3 D 30-40cm Geräteeinsatz mgl. Stoffe**
STLB-Bau 2026-04 084
Teilabbruch der Schicht Baustoffgemisch für Schottertragschicht, in Geh- und Radwegen, nicht schadstoffbelastet,
Abfall ist nicht gefährlich, Zuordnung nach Haufwerksbeprobung, Wichte des Abbruchstoffes DIN EN 1991-1-1 22 kN/m3, Dicke über 30 bis 40 cm, Erschwernis gemäß Vorbemerkungen,
Geräteeinsatz ist möglich, max. Gesamtgewicht der Geräte ohne Beschränkung, aufgenommene Stoffe zur Entsorgung sortieren, sammeln, und auf der Baustelle lagern, Mengenermittlung nach Aufmaß.
Menge: 4,000 m3

**02.01.8 abbrechen Pflasterbelag Betonpflaster D 80mm Bettung Brechsand-Splitt D 5cm Gehweg nicht schadstoffbelastet 24kN/m3 Geräteeinsatz mgl. Stoffe laden LKW AN ges.Vergüt.Entsorg.**
STLB-Bau 2026-04 084
Teilabbruch des Pflasterbelages außen, aus Betonpflaster, Dicke 80 mm, einschl. Bettung aus Brechsand-Splitt-Gemisch, Bettungsdicke 5 cm, in Gehwegen, nicht schadstoffbelastet,
Abfall ist nicht gefährlich, ohne Festlegung eines Zuordnungskriteriums LAGA/DepVO/EBV/RuVA, Wichte des Abbruchstoffes DIN EN 1991-1-1 24 kN/m3, Erschwernis gemäß Vorbemerkungen, Geräteeinsatz ist möglich, max. Gesamtgewicht bis 5 t, Ausführung lärmarm, Lärmpegel max. 80 dB(A), ohne Funkenfreisetzung, aufgenommene Stoffe zur Entsorgung sortieren, sammeln, auf LKW des AN laden, Mengenermittlung nach Aufmaß,
die Entsorgung wird gesondert vergütet, Ausführung gemäß Zeichnung.
Menge: 220,000 m2

**02.01.9 abbrechen Pflasterbelag Pflaster Betongittersteine Aufteilung B 5-10cm D 100mm Gehweg nicht schadstoffbelastet 24kN/m3 Geräteeinsatz mgl. Stoffe laden LKW AN ges.Vergüt.Entsorg.**
STLB-Bau 2026-04 084
Totalabbruch des Pflasterbelages außen, aus Pflaster aus Betongittersteinen, Kammern verfüllt mit Oberboden-Sand-Splitt-Gemisch, als Aufteilung, Breite über 5 bis 10 cm, Dicke 100 mm, ohne Bettung/Fundament, in Gehwegen, nicht schadstoffbelastet,
Abfall ist nicht gefährlich, Werte gemäß Ersatzbaustoffverordnung 2023 sind eingehalten, Charakterisierung gemischter Bauschutt Klasse RC-1 nach EBV 2023, Anlage 1, Tabelle 1, Wichte des Abbruchstoffes DIN EN 1991-1-1 24 kN/m3, Erschwernis gemäß Vorbemerkungen, Geräteeinsatz ist möglich, max. Gesamtgewicht bis 5 t, Ausführung lärmarm, Lärmpegel max. 80 dB(A), ohne Funkenfreisetzung, ohne Untergrundbeschädigung, aufgenommene Stoffe zur Entsorgung sortieren, sammeln, auf LKW des AN laden, Mengenermittlung nach Aufmaß,
die Entsorgung wird gesondert vergütet, Ausführung gemäß Zeichnung.
Menge: 10,000 m2

**02.01.10 abbrechen Schüttung Flusskies Traufstreifen nicht schadstoffbelastet 19kN/m3 D 15 cm v.Hand Stoffe laden LKW AN ges.Vergüt.Entsorg.**
STLB-Bau 2026-04 084
Teilabbruch der losen Schüttung aus Flusskies, in Traufstreifen, nicht schadstoffbelastet,
Abfall ist nicht gefährlich, ohne Festlegung eines Zuordnungskriteriums LAGA/DepVO/EBV/RuVA, Wichte des Abbruchstoffes DIN EN 1991-1-1 19 kN/m3,
Abbruchdicke '15' cm, Erschwernis gemäß Vorbemerkungen,
Abbruch von Hand/mit handgeführten Kleingeräten, Ausführung erschütterungsarm DIN 4150, staubarm TRGS 559, ohne Untergrundbeschädigung, aufgenommene Stoffe zur Entsorgung sortieren, sammeln, auf LKW des AN laden, Mengenermittlung nach Aufmaß,
die Entsorgung wird gesondert vergütet.
Menge: 47,000 m2

*Hinweis: ENTSORGUNG*

*Hinweis: Hinweis Entsorgung*
Die nachstehend aufgeführten Positionen beinhalten nur die Verwertungs- oder Deponiekosten sowie sonstige Entsorgungskosten und sind entsprechend zu kalkulieren.
Abgerechnet wird nach Aufmaß mit der Bauüberwachung bzw. nach Original-Wiegescheinen des Entsorgungsunternehmens. Die Belege sind umgehend zur Anerkennung vorzulegen. Nicht von der Bauüberwachung anerkannte Wiegescheine werden nicht vergütet.

Die Haufwerke für die Entsorgung von Abbruchmaterial sind rechtzeitig vor Abfuhr zu beproben. Die Ergebnisse der Beprobung sind den AG mindestens 3 Tage vor Abfuhr des Materials vorzulegen.

Die Entsorgung und Verwertung des Materials nach Ersatzbaustoffverordnung ist gemäß den Materialwerten Anlage 1 zur EBV getrennt auszuführen.
Die Entsorgung von nach LAGA / DepV klassifiziertem Abfallmaterials ist getrennt und entsprechend den AVV Richtlinien auszuführen.
Der Entsorgungsnachweis ist lückenlos zu dokumentieren und der Bauüberwachung des AG nach Beendigung der Maßnahme zu übergeben.

**02.01.11 Abfall nicht gefährlich AVV170107 nicht schadstoffbelastet EBV 2023 RC-1 LKW AN transp. entsorgen Vergüt.Entsorg. AN**
STLB-Bau 2025-10 087
Bau- und Abbruchabfälle, Beton, Ziegel, Fliesen und Keramik,
nicht gefährlich, Abfallschlüssel nach AVV (Abfallverzeichnis-Verordnung) 170107 Gemische aus Beton, Ziegel, Fliesen und Keramik,
nicht schadstoffbelastet, Werte gemäß Ersatzbaustoffverordnung 2023 sind eingehalten,
Charakterisierung gemischter Bauschutt Klasse RC-1 nach EBV 2023, Anlage 1, Tabelle 1,
auf Baustelle lagernd, laden, mit LKW des AN transportieren, entsorgen, max. Gesamtgewicht ohne Beschränkung, zum zugelassenem Lager oder zur Anlage nach Wahl des AN, Vergütung der Entsorgung übernimmt AN, Mengenermittlung nach Wiegekarte.
Menge: 141,380 t

**02.01.12 Zulage Entsorgung Stahlbeton**
Zulage zur Vorposition für die Entsorgung Beton mit Armierung.
Menge: 4,000 t

**02.01.13 Abfall nicht gefährlich AVV170904 nicht schadstoffbelastet LKW AN transp. entsorgen Vergüt.Entsorg. AN**
STLB-Bau 2025-10 087
Sonstige Bau- und Abbruchabfälle,
nicht gefährlich, Abfallschlüssel nach AVV (Abfallverzeichnis-Verordnung) 170904 gemischte Bau- und Abbruchabfälle,
nicht schadstoffbelastet,
auf Baustelle lagernd, laden, mit LKW des AN transportieren, entsorgen, max. Gesamtgewicht ohne Beschränkung, zum zugelassenem Lager oder zur Anlage nach Wahl des AN, Vergütung der Entsorgung übernimmt AN, Mengenermittlung nach Wiegekarte.
Menge: 1,000 t

#### Bereich 02.02 Abbrucharbeiten am Gebäude

*Hinweis: Hinweis Abbruch Dämmarbeiten*
Die Bestandsdämmung im Sockel- und Erdbereich ist ruckstandslos abzubrechen, so dass die seperat ausgeschriebene neue Abdichtung auf die Bestandsabdichtung aufgebracht werden kann.

**02.02.1 WDVS Sockel H bis 1m Oberputz künstlicher Dämmstoff abbrechen schadstoffbelastet 0,1kN/m2 D 6 cm v.Hand Stoffe laden transp. LKW AN entsorgen AVV170904 Vergüt.Entsorg. AN**
STLB-Bau 2026-04 084
Abbruch von Wärmedämm-Verbundsystem (WDVS) an Sockel, Höhe bis 1 m, Oberfläche mit Oberputz, Kalkzement-Normalputzmörtel (GP), Dämmschicht aus künstlichen Dämmstoffen, Befestigung geklebt und gedübelt, im Rahmen einer Teilabbruchmaßnahme, schadstoffbelastet, Schadstoff HBCD,
Abfall ist nicht gefährlich, Flächenlast des Abbruchstoffes DIN EN 1991-1-1 0,1 kN/m2,
Abbruchdicke '6' cm, Ausführung im Freien, Arbeitshöhe bis 2 m,
Abbruch von Hand/mit handgeführten Kleingeräten, Ausführung erschütterungsarm DIN 4150, ohne Untergrundbeschädigung,
aufgenommene Stoffe sammeln, im Behälter des AN lagern, Behältergröße nach Wahl des AN, auf LKW des AN laden, transportieren, entsorgen, zum Lager oder zur Anlage nach Wahl des AN, Abfallschlüssel nach AVV (Abfallverzeichnis-Verordnung) 170904 gemischte Bau- und Abbruchabfälle,
Vergütung der Entsorgung übernimmt AN.
Menge: 49,000 m2

**02.02.2 Perimeterdämmung Außenwand PS-Hartschaum abbrechen schadstoffbelastet 0,1kN/m3 D 6 cm v.Hand Stoffe laden transp. LKW AN entsorgen AVV170604 Vergüt.Entsorg. AN**
STLB-Bau 2026-04 084
Abbruch der Perimeterdämmung an Außenwand, Dämmschicht aus Polystyrol-Hartschaum, als Platte, verklebt, im Rahmen einer Totalabbruchmaßnahme, schadstoffbelastet, Schadstoff HBCD,
Abfall ist nicht gefährlich, Wichte des Abbruchstoffes DIN EN 1991-1-1 0,1 kN/m3,
Abbruchdicke '6' cm, Ausführung im Freien, Arbeitshöhe bis 2 m,
Abbruch von Hand/mit handgeführten Kleingeräten, Ausführung erschütterungsarm DIN 4150, ohne Untergrundbeschädigung,
aufgenommene Stoffe sammeln, im Behälter des AN lagern, Behältergröße nach Wahl des AN, auf LKW des AN laden, transportieren, entsorgen, zum Lager oder zur Anlage nach Wahl des AN, Abfallschlüssel nach AVV (Abfallverzeichnis-Verordnung) 170604 Dämmstoff,
Vergütung der Entsorgung übernimmt AN.
Menge: 126,000 m2

#### Bereich 02.03 Erdarbeiten

*Hinweis: Hinweis Erdarbeiten*
Abrechnung aller Positionen Erdarbeiten nach "Fester Masse".

Der Erdaushub wird zur beprobung durch den AN auf dem Baugelände zwischengelagert.

Die max. Distanz, die der Erdaushub auf dem Gelände bewegt wird beträgt ca. 90m.

**02.03.1 Strauchaufwuchs / Heckengehölze roden B 100 bis 150cm H 300-400cm**
Strauchaufwuchs / Heckengehölze inkl. Wurzelstubben flächig roden, nicht zusammenhängender Bestand,
Bewuchsbreite über 100 bis 150 cm,
Bewuchshöhe über 150 bis 250  cm,
zur Schonung des umgebenden Baumbestandes in kombinierter Hand- und Maschinenarbeit ausführen,
alle Wurzelstöcke roden, ausgraben oder fräsen, Rodungstiefe über 50 bis 100 cm, Durchmesser der Schnittflächen über 10 bis 15 cm,
gerodete Stoffe häckseln und auf LKW des AN laden, Entsorgung wird gesondert vergütet.
Menge: 10,000 m2

**02.03.2 Gerodete Fläche planieren verfüllen Boden liefern GW**
STLB-Bau 2025-10 003
Gerodete Fläche planieren, einschl. Verfüllung der Stubbenlöcher, mit zu lieferndem Boden, mit einer Bodengruppe, Bodengruppe 1 GW DIN 18196 (weitgestuftes Kies-Sand-Gemisch), Tiefe der Stubbenlöcher bis 0,5 m.
Menge: 10,000 m2

**02.03.3 Fläche mähen Schnittgut aufnehmen fördern auf LKW AN laden Gras-Kraut-Aufwuchs Wuchs-H bis 150cm**
STLB-Bau 2026-04 003
Bewachsene Fläche vor dem Abtragen mähen, Schnittgut aufnehmen, fördern und auf LKW AN laden, Entsorgung wird gesondert vergütet, Bewuchs Gras-Kraut-Aufwuchs, Wuchshöhe bis 150 cm.
Menge: 1109,000 m2

**02.03.4 Pflanzl.Bodendecke abräumen aufnehmen fördern auf LKW AN laden D 5-10cm Gras-Kraut-Aufwuchs Wuchs-H bis 50cm 50-100m**
STLB-Bau 2022-04 003
Pflanzliche Bodendecke einschl. oberster Bodenschicht abräumen, aufnehmen, fördern und auf LKW AN laden, Entsorgung wird gesondert vergütet, Schichtdicke über 5 cm bis 10 cm, Bewuchs Gras-Kraut-Aufwuchs, Wuchshöhe bis 50 cm, Förderweg über 50 bis 100 m.
Menge: 1109,000 m2

**02.03.5 Boden lösen laden fördern lagern 0,1km geböschte Wände B 1,25-1,5m L 70-80m T bis 0,8m UL**
*** Leitbeschreibung
STLB-Bau 2026-04 002
Boden ab Geländeoberfläche,
profilgerecht lösen, laden, fördern, lagern, Förderweg bis 0,1 km, Abfall ist nicht gefährlich, nicht schadstoffbelastet, Zuordnung nach Haufwerksbeprobung,
mit geböschten Wänden,
Gesamtbreite über 1,25 bis 1,5 m,
Gesamtlänge über 70 bis 80 m,
Aushubtiefe bis 0,8 m,
Homogenbereich 1, mit einer Bodengruppe, Bodengruppe 1 UL DIN 18196 (leicht plastischer Schluff), Tiefe oberer Horizont des Homogenbereiches von 0 m, Tiefe unterer Horizont des Homogenbereiches bis 1 m,
Baumaßnahme der Geotechnischen Kategorie 1 DIN 4020,
- Konsistenz DIN EN ISO 14688-1 fest,
Ausführung gemäß Zeichnung, Mengenermittlung nach Aufmaß an der Entnahmestelle.
Menge: 50,000 m3
*Unterbeschreibung 1 Abtrag Oberboden*
Abtragen des Oberbodens, bis auf Tragefähigen Boden

Aushubtiefe bis 40cm

**02.03.6 Boden lösen laden fördern lagern 0,1km geböschte Wände B 1,25-1,5m L 70-80m T bis 1,5m UL**
STLB-Bau 2026-04 002
Boden nach Abtrag des Oberbodens,
profilgerecht lösen, laden, fördern, lagern, Förderweg bis 0,1 km, Abfall ist nicht gefährlich, nicht schadstoffbelastet, Zuordnung nach Haufwerksbeprobung,
mit geböschten Wänden,
Gesamtbreite über 1,25 bis 1,5 m,
Gesamtlänge über 70 bis 80 m,
Aushubtiefe bis 1,5 m,
Homogenbereich 1, mit einer Bodengruppe, Bodengruppe 1 UL DIN 18196 (leicht plastischer Schluff), Tiefe oberer Horizont des Homogenbereiches von 0 m, Tiefe unterer Horizont des Homogenbereiches bis 3 m,
Baumaßnahme der Geotechnischen Kategorie 1 DIN 4020,
- Konsistenz DIN EN ISO 14688-1 fest,
Ausführung gemäß Zeichnung, Mengenermittlung nach Aufmaß an der Entnahmestelle.
Menge: 93,000 m3

**02.03.7 Boden Suchgraben lösen laden fördern lagern 0,1km geböschte Wände Sohlen-B 0,9-1m T bis 1,5m UL**
*** Bedarfsposition ohne GB
STLB-Bau 2026-04 002
Boden für Suchgraben nach Abtrag des Oberbaus profilgerecht lösen, laden, fördern, lagern, Förderweg bis 0,1 km, Abfall ist nicht gefährlich, Zuordnung nach Haufwerksbeprobung, mit geböschten Wänden, Sohlenbreite über 0,9 bis 1 m, Aushubtiefe bis 1,5 m,
Homogenbereich 1, mit einer Bodengruppe, Bodengruppe 1 UL DIN 18196 (leicht plastischer Schluff), Tiefe oberer Horizont des Homogenbereiches von 0 m, Tiefe unterer Horizont des Homogenbereiches bis 3 m,
Baumaßnahme der Geotechnischen Kategorie 1 DIN 4020, Mengenermittlung nach Aufmaß an der Entnahmestelle.
Menge: 1,000 m3

**02.03.8 Bodenabdeck. gg.Erosion Folie D 80mym**
*** Bedarfsposition ohne GB
STLB-Bau 2025-10 003
Bodenabdeckung gegen Erosion durch Abdeckung mit Folie, Dicke 80 mym, Bahnenbreite 100 cm, Überlappungsbreite mind. 20 cm, Bahnen miteinander und an den durch die Geländeform bedingten Überlappungen dauerhaft verbinden.
Menge: 1,000 m2

**02.03.9 Bodenhindernis Rohr Steinzeug DN150-200 abbrechen**
STLB-Bau 2026-04 002
Hindernis im Boden, Rohrleitung aus Steinzeug, über DN 150 bis DN 200, abbrechen.
Menge: 16,000 m

*Hinweis: Hinweis Grabenverfüllung*
Grabenverfüllung

Die jeweilige Menge für Bodeneinbaupositionen ergibt sich aus dem Arbeitsablauf und liegt im Verantwortungsbereich des AN. Es handelt sich um die Verfüllung von Arbeitsräumen. Von einem unterbrechungsfreiem Einbau kann nicht ausgegangen werden.

**02.03.10 Sand Bettung Rohr AD 100-150mm einbauen verdichten D 15-20cm von Hand**
STLB-Bau 2026-04 002
Sand, natürliche Gesteinskörnung TL Gestein, Körnung 0/2, liefern, für Bettungsschicht von Rohrleitungen, DIN EN 1610, Außendurchmesser über 100 bis 150 mm, profilgerecht einbauen und verdichten, in Graben für Rohrleitung, Schichtdicke über 15 bis 20 cm, Arbeiten von Hand.
Menge: 15,000 m3

**02.03.11 Arbeitsraum verfüllen verdichten mit Gerät Einbau-H 1,5m Splitt-Brechsand-Gemisch 0/32 liefern**
STLB-Bau 2026-04 002
Arbeitsraum profilgerecht verfüllen, einschl. Stoffe verdichten, Arbeiten mit Gerät, Einbauhöhe bis 1,5 m, Splitt-Brechsand-Gemisch, Körnung 0/32, liefern, Ausführung gemäß Zeichnung,
Zeichnungs-Nr '08_101_5_Sockel_00_p'
.
Menge: 143,000 m3

*Hinweis: ENTSORGUNG*

*Hinweis: Hinweis Entsorgung*
Die nachstehend aufgeführten Positionen beinhalten nur die Verwertungs- oder Deponiekosten sowie sonstige Entsorgungskosten und sind entsprechend zu kalkulieren.
Abgerechnet wird nach Aufmaß mit der Bauüberwachung bzw. nach Original-Wiegescheinen des Entsorgungsunternehmens. Die Belege sind umgehend zur Anerkennung vorzulegen. Nicht von der Bauüberwachung anerkannte Wiegescheine werden nicht vergütet.

Die Haufwerke für die Entsorgung von Abbruchmaterial sind rechtzeitig vor Abfuhr zu beproben. Die Ergebnisse der Beprobung sind den AG mindestens 3 Tage vor Abfuhr des Materials vorzulegen.

Die Entsorgung und Verwertung des Materials nach Ersatzbaustoffverordnung ist gemäß den Materialwerten Anlage 1 zur EBV getrennt auszuführen.
Die Entsorgung von nach LAGA / DepV klassifiziertem Abfallmaterials ist getrennt und entsprechend den AVV Richtlinien auszuführen.
Der Entsorgungsnachweis ist lückenlos zu dokumentieren und der Bauüberwachung des AG nach Beendigung der Maßnahme zu übergeben.

**02.03.12 Beprobung**
Beprobung der überschüssigen Massen vor der Weiterverwendung oder Entsorgung von Boden, Asphalt, Bauschutt etc., Dokumentation der Entnahmestellen, Untersuchung Feststoff und im Eluat und Zuordnung nach ErsatzbaustoffV oder nach LAGA / DepV.

Die Untersuchungen inkl. Probenahmen sind durch eine Untersuchungsstelle im Sinne der EBV (d.h. nach DIN EN ISO/IEC 17025 akkreditiert) vorzunehmen. Untersuchung für Bodenmaterial nach EBV 2023, Anlage 1, Tabelle 3, Untersuchungsumfang BM-0* bis einschl. BM-F3.

Auf Grundlage der Erkenntnisse der Beprobung ist eine bodengutachterliche Handlungsempfehlung für den konkreten Umgang mit den Bodenabtrags- und -auftragsmassen zu erstellen.

Diese ist der Bauüberwachung 2-fach vorzulegen. Die Durchführung der Maßnahme ist ggf. durch den beauftragten Bodengutachter zu begleiten und die normgerechte Abwicklung der Maßnahme zu bescheinigen lassen.
Menge: 8,000 St

**02.03.13 Abfall nicht gefährlich AVV170504 nicht schadstoffbelastet Z0 LKW AN transp. entsorgen Vergüt.Entsorg. AN**
STLB-Bau 2026-04 087
Bau- und Abbruchabfälle, Boden, Steine und Baggergut,
nicht gefährlich, Abfallschlüssel nach AVV (Abfallverzeichnis-Verordnung) 170504 Boden/Stein,
nicht schadstoffbelastet, Zuordnung LAGA Z 0 (uneingeschränkter Einbau),
auf Baustelle lagernd, laden, mit LKW des AN transportieren, entsorgen, max. Gesamtgewicht ohne Beschränkung, zum zugelassenem Lager oder zur Anlage nach Wahl des AN, Vergütung der Entsorgung übernimmt AN, Mengenermittlung nach Wiegekarte.
Menge: 60,000 t

**02.03.14 Abfall nicht gefährlich AVV170504 schadstoffbelastet Z1.1 LKW AN transp. entsorgen Vergüt.Entsorg. AN**
STLB-Bau 2026-04 087
Bau- und Abbruchabfälle, Boden, Steine und Baggergut,
nicht gefährlich, Abfallschlüssel nach AVV (Abfallverzeichnis-Verordnung) 170504 Boden/Stein,
schadstoffbelastet, Zuordnung LAGA Z 1.1 (eingeschränkter offener Einbau, auch in hydrogeologisch ungünstigen Gebieten), Schadstoff TOC,
auf Baustelle lagernd, laden, mit LKW des AN transportieren, entsorgen, max. Gesamtgewicht ohne Beschränkung, zum zugelassenem Lager oder zur Anlage nach Wahl des AN, Vergütung der Entsorgung übernimmt AN, Mengenermittlung nach Wiegekarte.
Menge: 136,000 t

**02.03.15 Abfall nicht gefährlich AVV170504 schadstoffbelastet Z2 LKW AN transp. entsorgen Vergüt.Entsorg. AN**
STLB-Bau 2026-04 087
Bau- und Abbruchabfälle, Boden, Steine und Baggergut,
nicht gefährlich, Abfallschlüssel nach AVV (Abfallverzeichnis-Verordnung) 170504 Boden/Stein,
schadstoffbelastet, Zuordnung LAGA Z 2 (eingeschränkter Einbau mit definierten technischen Sicherungsmaßnahmen), Schadstoff PAK TRGS 524, DGUV-Regel 101-004, TRGS 551,
auf Baustelle lagernd, laden, mit LKW des AN transportieren, entsorgen, max. Gesamtgewicht ohne Beschränkung, zum zugelassenem Lager oder zur Anlage nach Wahl des AN, Vergütung der Entsorgung übernimmt AN, Mengenermittlung nach Wiegekarte.
Menge: 27,000 t

**02.03.16 Abfall nicht gefährlich AVV200201 nicht schadstoffbelastet LKW AN transp. entsorgen Vergüt.Entsorg. AN**
STLB-Bau 2025-10 087
Siedlungsabfälle, Garten- und Parkabfälle,
nicht gefährlich, Abfallschlüssel nach AVV (Abfallverzeichnis-Verordnung) 200201 biologisch abbaubare Abfälle,
nicht schadstoffbelastet,
auf Baustelle lagernd, laden, mit LKW des AN transportieren, entsorgen, max. Gesamtgewicht ohne Beschränkung, zum zugelassenem Lager oder zur Anlage nach Wahl des AN, Vergütung der Entsorgung übernimmt AN, Mengenermittlung nach Wiegekarte.
Menge: 11,190 t

**02.03.17 Abfall nicht gefährlich AVV200203 nicht schadstoffbelastet LKW AN transp. entsorgen Vergüt.Entsorg. AN**
*** EP-Aufgliederung gefordert
STLB-Bau 2025-10 087
Siedlungsabfälle, Garten- und Parkabfälle,
nicht gefährlich, Abfallschlüssel nach AVV (Abfallverzeichnis-Verordnung) 200203 nicht biologisch abbaubare Abfälle,
nicht schadstoffbelastet,
auf Baustelle lagernd, laden, mit LKW des AN transportieren, entsorgen, max. Gesamtgewicht ohne Beschränkung, zum zugelassenem Lager oder zur Anlage nach Wahl des AN, Vergütung der Entsorgung übernimmt AN, Mengenermittlung nach Wiegekarte.
Menge: 1,000 t

#### Bereich 02.04 Abdichtung Erdberührende Flächen

*Hinweis: Flächige Außenwandabdichtung*
Flächige Außenwandabdichtung auf bestehender Bituminöser Bestandsabdichtung herstellen

**02.04.1 Untergrund trocknen**
STLB-Bau 2026-04 018
Trocknen des Untergrundes, max. Feuchtegehalt in Abhängigkeit vom geplanten Abdichtungsstoff, senkrecht, Untergrund Beton, an Außenwänden.
Menge: 155,000 m2

**02.04.2 Grundierung Bitumenemulsion Außenwand**
STLB-Bau 2026-04 018
Grundierung für flüssig aufzubringende Abdichtungen, aus Bitumenemulsion, auf Außenwand, Arbeitsraumbreite über 0,5 bis 0,75 m, Untergrund Beton, Ausführung gemäß Zeichnung,
Zeichnungs-Nr '08_101_5_Sockel_00_p'
.
Menge: 155,000 m2

**02.04.3 Abdichtung Wand W2.1-E PMBC D 4mm 2-schichtig Streichverf Verstärkungseinlage**
STLB-Bau 2026-04 018
Abdichtung erdberührter Wände DIN 18533-1 und DIN 18533-3, Raumnutzungsklasse RN2-E (übliche Anforderung), Wassereinwirkungsklasse W2.1-E (mäßige Einwirkung von drückendem Wasser bis 3 m Eintauchtiefe), Rissklasse R1-E (gering), Rissüberbrückungsklasse RÜ3-E (hohe Rissüberbrückung bis 1 mm, Rissversatz bis 0,5 mm),
mit kunststoffmodifizierter Bitumen-Dickbeschichtung (PMBC), Trockenschichtdicke mind. 4 mm, 2-schichtig, im Streichverfahren aufbringen, einschl. Verstärkungseinlage, Untergrund Beton, Ausführung gemäß Zeichnung,
Zeichnungs-Nr '08_101_5_Sockel_00_p'
.
Menge: 155,000 m2

#### Bereich 02.05 Dämmung Erdberührende Flächen

**02.05.1 Perimeterdämmung Kelleraußenwand W2.1-E Schaumglas CG 0,038W/(mK) einlagig D 180mm PW**
STLB-Bau 2026-04 013
Perimeterdämmung auf Kelleraußenwand, Wassereinwirkungsklasse W2.1-E (mäßige Einwirkung von drückendem Wasser bis 3 m Eintauchtiefe), aus Schaumglas CG DIN EN 13167, Bemessungswert der Wärmeleitfähigkeit max. 0,038 W/(mK), Nennwert der Wärmeleitfähigkeit max. 0,037 W/(mK), einlagig, Dicke 180 mm, als Platten, Anwendungsgebiet DIN 4108-10 PW, mit Klebe- und Dichtungsmasse auf Bitumenbasis (2-Komponentenkleber) befestigen, Ausführung gemäß Zeichnung,
Zeichnungs-Nr '08_101_5_Sockel_00_v'
.
Menge: 139,000 m2

**02.05.2 Schutzlage Abdichtung Wand Noppenbahn D 8mm lose verlegen**
STLB-Bau 2026-04 018
Schutzlage für Abdichtung erdberührter Wände DIN 18533-1 und DIN 18533-2, aus Noppenbahn mit Gleit-, Schutz- und Lastverteilungsschicht, Schichtdicke 8 mm, lose verlegen, Überlappungsbreite 10 cm, Ausführung gemäß Zeichnung,
Zeichnungs-Nr '08_101_5_Sockel_00_p'
.
Menge: 139,100 m2

#### Bereich 02.06 Entwässerungsarbeiten außerhalb des Gebäudes

##### Abschnitt 02.06.01 Grundleitungen SW, RW und MW (in Außenanlage)

*Hinweis: Vertragsgrundlagen Entwässerung*
Vertragsgrundlagen Entwässerung

Die Vertragsgrundlagen für die Ausführung nachfolgend
beschriebener Arbeiten sind:

VOB Vergabe und Vertragsordnung für Bauleistungen
in der aktuellsten Fassung
DIN 1961: Teil B: Allgemeine Vertragsbedingungen für
die Ausführung von Bauleistungen.

VOB Vergabe und Vertragsordnung für Bauleistungen
in der aktuellsten Fassung
DIN 18300: Teil C: Allgemeine Technische
Vorschriften für Bauleistungen; Verbau-Arbeiten.

VOB Vergabe und Vertragsordnung für Bauleistungen
in der aktuellsten Fassung
DIN 18305: Teil C: Allgemeine Technische
Vorschriften für Bauleistungen:
Wasser-Haltungsarbeiten.

VOB Vergabe und Vertragsordnung für Bauleistungen
in der aktuellsten Fassung
DIN 18306: Teil C: Allgemeine Technische
Vertragsbedingungen für Bauleistungen
(ATV); Entwässerungskanalarbeiten.

DIN EN 1610:
Verlegung und Prüfung von Abwasserleitungen und
-kanälen.

Die Unfallverhütungsvorschriften der Berufs- genossenschaften bzw. der Arbeitsschutzinspektion und evtl. anderer beteiligter Stellen sind einzuhalten.

Verlegung nach Herstellerrichtlinien unter Einhaltung
der DIN EN12056 und DIN 1986-100, sowie DIN EN 752
und DIN EN 1610.

DIN 4060:
Rohrverbindungen von Abwasserkanälen und
-leitungen mit Elastomerdichtungen -
Anforderungen und Prüfungen an Rohrverbindungen, die
Elastomerdichtungen enthalten.

DIN EN 681:
Elastomer-Dichtungen - Werkstoff-Anforderungen für
Rohrleitungs-Dichtungen für Anwendungen in der
Wasserversorgung und Entwässerung.

DIN EN 476:
Allgemeine Anforderungen an Bauteile für
Abwasserkanäle und -leitungen für
Schwerkraftentwässerungssysteme.

ATV-DVWK Arbeitsblatt A 127:
Richtlinie für die statische Berechnung
von Entwässerungskanälen und -leitungen

ATV-DVWK Arbeitsblatt A 142:
Abwasserkanäle und -leitungen in Wasser-
Gewinnungsgebieten

Aufmaß-Abrechnung: Formstücke werden als
Zulage zu den jeweiligen Rohrpositionen
abgerechnet.
Bei Rohrbogen wird die Länge in der
Bogenachse gemessen.

Achtung!
Die bei den Positionen für
Rohrverlegung genannten Kenngrößen zur
Bettungsschicht, zum Auflagerwinkel und
zur Abdeckung sind variabel und von den
jeweiligen Bodenkennwerten sowie der
Einbausituation abhängig.
Sie sind vor Abgabe des Angebots
erforderlichenfalls zu prüfen.

*Hinweis: Hinweise zur Verlegung von Grundleitungen*
Hinweise zur Verlegung von Grundleitungen

Grabensohle
Die Beschaffenheit und Form der Grabensohle hat sich an
den mechanischen Eigenschaften der thermoplastischen
Kunststoffrohrleitung zu orientieren. Das bereits vorgefundene oder eingebrachte Auflager muss
aus steinfreiem Sand bestehen und ist mit geeigneten
Geräten leicht zu verdichten. Die Rohrleitung muss so verlegt werden, dass sich eine satte Auflagefläche mit einem Umschließungswinkel von mindestens 90° ausbildet.

Rohreinbettung
Das Verfüllmaterial für die Einbettung ist durch ein doppellagiges Vlies vom Untergrund des Rohrgrabens zu trennen, sofern dieser aus Glasschaumschotter besteht.
Das Verfüllmaterial für die Einbettung des
Rohrleitungssystems besteht aus steinfreiem Sand,
welcher ein einwandfreies Verdichten des Bodens
gewährleisten muss.
Der Einbettungsvorgang bestimmt wesentlich die
Erddruck- und Erdauflastenverteilung, sowie die Ausbildung eines entlastend wirkenden, seitlichen Erddruckes auf die Rohrleitung.
Die Bettungshöhe (Hü) über Rohrscheitel beträgt:
Hü = mind. 150 mm über Rohrscheitel und 100 mm
über Verbindungselementen

Grabenfüllung gemäß DIN EN 1610
Das Zufüllen und Verdichten des Grabens erfolgt in
Lagen. Bodenarten und Stoffe, die ein späteres
Nachgeben zur Folge haben, dürfen für die Grabenfüllung
nicht verwendet werden (z. B. Asche, Schlacke, Steine).
Der Verdichtungsgrad des Füllmaterials wird in %Proctor
(%Dpr) gemessen. Der Einsatz von schweren Stampf- und
Rüttelgeräten zur Bodenverdichtung ist bei einer
Scheitelüberdeckung < 1,0 m nicht zulässig. Die
Überdeckung beträgt mindestens 80 cm und ist anhand der
Geländehöhen des Außenanlagenplans zu berechnen. Die
Gestaltung, d. h. die Grabenform, die Grabenverfüllung
und die entsprechende Verdichtung des Materials ist so
auszuführen, dass die Rohrleitungen und deren
Verbindungen nicht durch auftretende Spannungen
beeinträchtigt werden.

Ausführungsgrundsätze von erdverlegten Rohrleitungen:
- Die Lagerung des Rohrmaterials hat gemäß den Angaben
des Herstellers zu erfolgen. Für die Lagerung sind
ausschließlich ebene Flächen zulässig. Bei der Lagerung
sind die Rohrleitungen und Verbindungsstücke folgend zu
schützen:

- Schutz gegen Sonneneinwirkung
- Schutz gegen Verunreinigungen (Rohrenden mit
  Stopfen verschließen)
- Schutz gegen hohe / niedrige Temperaturen

Durch falsche Lagerung beschädigte, verunreinigte oder
verzogene Rohrstücke dürfen nicht verbaut werden und
sind zu entsorgen.

- Der Rohrgraben ist so zu gestalten, dass alle
Rohrleitungsteile die
vorgeschriebene Mindestüberdeckung besitzen.

- Beim Verlegen der Rohrleitung auf der vorbereiteten
Grabensohle sowie bei der nachfolgenden Einbettung ist
unbedingt zu verhindern, dass Steine mit dem
Kunststoffrohr in Berührung kommen können (Gefahr der
Kerbwirkung bzw. Rissbildung).

- Bei felsigem bzw. steinigem Untergrund ist die
Grabensohle mindestens 0,15 m tiefer auszuheben und der
Aushub durch eine steinfreie Auflageschicht zu
ersetzen.

- Zum Einbetten der Rohrleitung und dem Verdichten in
der Leitungszone eignen sich am besten Sand und
Feinkies mit einer Korngröße (< 20 mm).

- In der DIN 18196 "Bodenklassifikation für
bautechnische Zwecke und Methoden zum Erkennen von
Bodengruppen" sind alle in der Natur vorkommende
Bodenarten klassifiziert.
- Unterteilt wird in:
Gruppe 1: nichtbindige, grobkörnige Böden (Sand-,
Kiesboden)
Gruppe 2: bindige, feinkörnige Böden (Schluffe, Tone)
Gruppe 3: bindige, fein- und grobkörnige Mischböden
(bindige Sandböden, Kiesböden, bindige steinige
Verwitterungsböden)

- Die Verdichtbarkeit der einzelnen Bodenarten und
damit die Qualität der
Verdichtung sind von der Kornzusammensetzung, der
Kornform und dem Wassergehalt abhängig.

- Damit das Ausschwemmen der Sandauflagerschicht
verhindert wird, müssen in Gefällstrecken unter
Umständen Beton- oder Lettenriegel eingebaut werden.
Gegebenenfalls ist eine Dränung vorzusehen.

- Bei Tragfähigkeitsänderungen der Grabensohle infolge
von wechselnden Bodenschichten, ist an den
Übergangsstellen eine genügend lange Feinkies- oder
Sandaufschüttung vorzusehen.

- In Teilbereichen werden die Rohrleitungen in Magerbeton eingegossen analog zu Grundleitungen, die in bewehrten Bodenplatten verlegt sind.

**Ausführungsbeschreibung 10 Rohr + Formstücke**
*Rohr + Formstücke*
Hochlast-Vollwandrohre aus füllstofffreiem Polypropylen PP-MD nach DIN EN 14758-1 mit werkseitig eingelegtem Dreifach-Dichtsystem aus SBR nach DIN EN 681-1.
Ringsteifigkeit gemäß DIN EN ISO 9969 >10kN /m².
Alle Formteile haben eine Ringsteifigkeit, die gemäß der EN ISO 13967 deutlich über 16 kN/m² liegt.
Als drucklose Anwendung höchste Dichtsicherheit: bis 13 bar und 0,9 bar Vakuum gemäß EN ISO 13259 geprüft.
Verlegung in Wasserschutzzone II und III gemäß DWA-A-142 zulässig.
Chemische Beständigkeit im Bereich pH 1 bis pH 13.

Einsetzbar im Schwerlastbereich SLW 60.

Das Rohrsystem ist unter Beachtung der DIN EN 1610 zu verlegen.
Verfügbare Dimensionen Rohr und Formstücke:
DN 100 110 x 3,4 mm
DN 125 125 x 3,9 mm
DN 150/160 160 x 4,9 mm
DN 200 200 x 6,2 mm
DN 250 250 x 7,7 mm
DN 300 315 x 9,7 mm
DN 400 400 x 12,3 mm
DN 500 500 x 15,3 mm

Verfügbare Gradzahlen bei Bögen:
15°, 30°, 45°, 67,5°, 87,5°

Verfügbare Gradzahlen bei Abzweigen:
45°, 87°

**02.06.01.10 PP-MD-Rohr, DN 150**
*** gemäß Ausführungsbeschreibung 10
jedoch Rohr DN 150
Menge: 50,000 m

**02.06.01.20 PP-MD-Rohr, DN 200**
*** gemäß Ausführungsbeschreibung 10
jedoch Rohr DN 200
Menge: 2,000 m

**02.06.01.30 PP-MD-Rohr, DN 250**
*** gemäß Ausführungsbeschreibung 10
jedoch Rohr DN 250
Menge: 8,000 m

*Hinweis: Formstücke und Zubehör für PP-MD-Rohr*

*Hinweis: Bogen, alle Winkelgrade*

**02.06.01.40 PP-MD-Rohr, als Bogen, DN 150**
*** gemäß Ausführungsbeschreibung 10
jedoch Bogen DN 150
Winkelgrad Bogen: 15°-87°, nach Erfordernis
Menge: 24,000 St

**02.06.01.50 PP-MD-Rohr, als Bogen, DN 200**
*** gemäß Ausführungsbeschreibung 10
jedoch Bogen DN 200
Winkelgrad Bogen: 15°-87°, nach Erfordernis
Menge: 1,000 St

**02.06.01.60 PP-MD-Rohr, als Bogen, DN 250**
*** gemäß Ausführungsbeschreibung 10
jedoch Bogen DN 250
Winkelgrad Bogen: 15°-87°, nach Erfordernis
Menge: 2,000 St

*Hinweis: Abzweige, alle Winkelgrade*

**02.06.01.70 PP-MD-Rohr, als Abzweig, max. DN 150**
*** gemäß Ausführungsbeschreibung 10
jedoch Abzweig größte Nennweite DN 150,
Winkelgrad Abzweig: 45-87,5° nach Erfordernis
Menge: 2,000 St

*Hinweis: Doppelmuffe bzw. Schiebemuffe*

**02.06.01.80 PP-MD-Doppelmuffe, DN 150**
*** gemäß Ausführungsbeschreibung 10
jedoch Doppelmuffe DN 150
Menge: 2,000 St

*Hinweis: Zubehör*

**02.06.01.90 Trassenwarnband**
Trassenwarnband
auf PVC-Basis, in Rollen von 250 m Länge,
40 mm Breite, 0,15 mm Dicke,
fortlaufend beschriftet, entweder blau »Achtung Wasserleitung« oder rot »Achtung Abwasserleitung«
liefern und in bauseitigen Graben einlegen
Menge: 1,000 Roll

*Hinweis: Profilstahlkonstruktion*
Formstahl zu Sonderbefestigung verarbeiten
für Stütz-, Hänge-,Trag- und Befestigungskonstruktionen sowie Festpunkte aus DIN-Profil-
stahl nach Erfordernis geschnitten, entgratet, verschweißt oder verschraubt.

Im Wesentlichen bestehend aus:

Installationsschienen
Rundstahl: DIN 1013
Flachstahl: DIN 1017
T-Stahl: DIN 1024
U-Stahl: DIN 1026
Winkelstahl: DIN 1028

Konstruktion, je nach Erfordernis verzinkt
bzw. mit zweimaligem Rostschutzanstrich
nach DIN 18 363 / 18 364.

Befestigung in Decken und Wänden inkl. Gewindestab und evt. Adapter, Stockschraube, Muttern, U- Scheiben, Bohrung und zugelassenen Stahldübeln. Montagehöhe über Gelände/Fußboden bis 2,0 m.
Inkl. zugehörigem Kleinmaterial und Endstopfen aus Kunststoff.

konkrete Anwendung:
zur Sicherung eines Mischwasseranschlussenddeckels bei Kanalrückstau einschl. zweier Gewindestangen (D = 8 mm, bis zu 80 cm Länge) und einschl. zweier passender Stahldübel samt Bohrlöchern.

**02.06.01.100 C-Profilschienen 38 x 40 mm**
gelochte C-Profilschienen
aus galvanisch verzinktem Stahlblech als Tragelelement für Wand- /Stielausleger, zur Befestigung von Leitungstrassen als Stütz-, Hänge-, Trag- oder Sonderkonstruktion.
Bestehend aus C-Profilschienen 38 x 40 mm mit Verzahnungsraster sowie Stanzungen quadratisch oder Langloch.
Zur Befestigung sind Spannverbinder zu verwenden.

Folgendes Zubehör ist pro Befestigungspunkt einzukalkulieren:

- Gummieinlage und Unterlegscheibe zur Entkopplung
- Stahldübel und Bohrloch (Untergrund: Stahlbeton)
- Verbindungskopf für Gewindestab
- Gewindestab mind. D = 8 mm, L = mind. 80 cm
Menge: 20,000 kg

*Hinweis: Kanalanschluss MW*
Kanalanschluss Mischwasser
Anschluss an Spitzende eines vorhandenen Kanalrohrs
DN250 an der Grundstücksgrenze außerhalb der Bodenplatte
Material:
Muffenloses Vollwand-Kunststoffrohr, HS-S-Rohr aus weichmacherfreiem Polyvinylchlorid (PVC-U)

**02.06.01.110 Anschlussvorbereitung von vorh. Kanalrohr DN250**
Anschlussvorbereitung von vorh. Kanalrohr DN250
wie zuvor in vollem Wortlaut beschrieben
Der Anschluss an ein vorhandenes Kanalrohr DN250 wird hergestellt, indem folgende Arbeitsschritte ausgeführt werden:
1.) fachgerechtes Ablängen des vorh. Kanalrohres
2.) Anfasen des abgelängten Kanalrohres
Durchführbar in einem Arbeitsschritt z.B. mit einem
HS-Rohr-Schneid- und Anfasgerät.
Menge: 1,000 St

##### Abschnitt 02.06.02 Revisions- und Übergabeschächte (in Außenanlage)

**Ausführungsbeschreibung 11 Betonfertigteilschächte für Grundleitungen aus PP-MD**
*Betonfertigteilschächte für Grundleitungen aus PP-MD*
Betonfertigteilschächte für Grundleitungen aus PP-MD mit Steckmuffensystem als Revisionsschächte nach
DIN EN 1917 und DIN V 4034-1 und den erhöhten Anforderungen der FBS-Qualitätsrichtlinie, Teil 2, mit Fremdüberwachung der Qualität, entsprechend den folgenden Belastungs- und Einbaubedingungen für Grundleitungen der Regenentwässerung bzw. für die Ableitung von Schmutzwasser.

Das Zertifikat nach DIN V 4034-1, Abschnitt 7.4, und der Nachweis der FBS-Qualität durch den ergänzenden Prüfbericht der güteüberwachenden Stelle sind auf Anforderung vorzulegen.

Alle zur Komplettierung eines Schachtbauwerkes
erforderlichen Fertigbauteile (Schachtunterteil,
Schachtringe, Schachthals, Ausgleichsringe sowie gegebenenfalls Übergangsplatten und Abdeckplatten) bilden eine technische Einheit. Die Montagehinweise des Herstellers sind zu befolgen.

Monolithisch gefertigter Schachtkörper aus einem Guss in der Schalung erhärtet. Betongüte C40 / 50 XA 2, Wassereindringtiefe < 20 mm, Gerinne scheitelhoch, gerade oder gekrümmt, inkl. Dichtung für anzuschließende Rohre aus PP-MD zur Verwendung als Abwasser-, Regenwasser-,
Hauskontroll-, Pump-, Verteiler-, Sammel- oder
Schieberschacht.

Sofern nicht anders beschrieben, Wasserlauf als offenes
Gerinne, gerade oder abgewinkelt mit zwei, drei oder
vier Abgängen, Gerinne als Steinzeug-Halbschale und
Bankette mit Zementestrich, ZE20 DIN 1856.
Schachtwand mit Steigeisen aus Stahl gemäß DIN 1212.

Ausbildung Schachtmuffe:
Verbindung der einzelnen Schachtbauteile über werkseitig integrierten Dicht und Lastübertragungselementen. Die einteiligen Dichtungen aus Elastomeren mit dichter Struktur, hohlraumfreien Querschnett und angeformten Sandgefüllem Lastausgleichsschauch gemäß DIN EN 681-1 sind werksseitig durch einbetonieren in der Schachtmufe zu verankern. Es sind Dichtungen zu verwenden die die Muffen voll auskleiden.

Revisionsschacht:
Schachtgröße (D innen): DN 1000 mm
Gerinne-Gefälle: ca. 1,0 %
Belastungsklasse Schacht / Schachtdeckel
B125 gemäß DIN EN 124.

Schachtaufbau:
1 St. Schachtboden
1 St. nach Wahl des Außenanlagenplaners einseitiger
oder gleichseitiger Schachtkonus
Schachtringe (Anzahl je nach Bauteilhöhe),
Abdeckplatten und Ausgleichsringe nach DIN V 4034-1, mit integrierter Dichtung wie oben beschrieben.
Schachtabdeckung DIN EN 124 und DIN 1229
Belastungsgruppe B125, rund aus Gusseisen mit werkseitiger Betonfüllung, mit dämpfender Einlage, Rahmen rund aus Gusseisen mit Beton mit verschleißfester Einlage.

Die Schachtdeckel der Regen-, Schmutz- und Mischwasserschachtanlagen sind geruchsdicht und rückstausicher mit verkehrssicherer Arretierung zu liefern.
Die Schachtedckel der vor beschriebenen Schachtanlagen sind vor Bestellung anhand eines Datenblatts zu bemustern.

Die genaue Bauteilhöhe ist gemäß freigegebener
Planvorgabe (jeweils TGA- und Landschaftsplan) mit Hilfe der oben beschriebebenen Ausgleichsringe mit Hilfe von Mörtelverbindung niveaugenau herzustellen.

Bauteilhöhe gesamt:
s. Positionsbeschreibung

Höhe Schachtdeckel über Gerinnesohle:
s. Positionsbeschreibung

Muffe Eintritt 1: s. Positionsbeschreibung
Muffe Eintritt 2: s. Positionsbeschreibung
Muffe Eintritt 3: s. Positionsbeschreibung
Muffe Austritt: s. Positionsbeschreibung

Schachtmontage vor Ort gemäß Herstellerangaben auf
nivelliertem, verdichtetem Sandbett bzw. in Magerbetonbett inkl. Gestellung und Bedienung von ggf. erforderlichen Hebegeräten wie Transporter mit Ladekran, inkl. Nebenarbeiten, Verfüllen mit Sand bzw. Magerbeton in der Schachtzone.

**02.06.02.10 SW-Schacht, DN1000, H = 1,55 m**
*** gemäß Ausführungsbeschreibung 11
SW-Schacht,
Höhe gesamt 1,55 m

Anschlüsse:
Max. Anschluss DN 125
Zulauf 1: DN 125, PP-MD Rohr, Muffenneigung 2 %
Ablauf: DN 125, PP-MD Rohr, Muffenneigung 2 %
Menge: 1,000 St

**02.06.02.20 MW-Schacht, DN1000, H = 3,07 m**
*** gemäß Ausführungsbeschreibung 11
MW-Schacht,
Höhe gesamt 3,07 m

Anschlüsse:
Max. Anschluss DN 250
Zulauf 1: DN 125, PP-MD Rohr, Muffenneigung 2 %
Zulauf 2: DN 100, PP-MD Rohr, Muffenneigung 1 %
Ablauf: DN 250, PP-MD Rohr, Muffenneigung 1 %

Anschlüsse zur Revision:
Zulauf 1: DN 125, PP-MD Rohr, Muffenneigung 2 %
Zulauf 2: DN 100, PP-MD Rohr, Muffenneigung 1 %
Menge: 1,000 St

##### Abschnitt 02.06.03 Zisternenanlage u. Zubehör (in Außenanlage)

*Hinweis: Zisternen und Zubehörkomponenten*
Vor Bestellung und Lieferung der Zisternenanlage sind sämtliche örtlichen Gegebenheiten sowie alle relevanten Maße eigenverantwortlich durch den Auftragnehmer vor Ort zu prüfen. Die angegebenen Planmaße dienen lediglich als Richtwerte. Etwaige Abweichungen oder Unklarheiten sind vor der Bestellung der Anlage mit der Bauleitung bzw. dem Auftraggeber abzustimmen. Eine Bestellung darf erst nach erfolgter Prüfung und Freigabe erfolgen.

**02.06.03.10 Regenspeicheranlage (2 Behälter), ca. 15 m³ Nutzinhalt**
Expositionsklasse XC4,(XA2),XF3;WF;WU
Werkstoffgüte Behälter C35/45
Lastbild PKW, LKW 12
Gesamttiefe der Anlage 2.700 mm
Zulauftiefe 1.050 mm
Ablauftiefe 1.270 mm
Gesamtvolumen der Anlage 15.800 l
schwerstes Einzelgewicht 6.100,00 KG
Gesamtgewicht 18.645,10 KG
Anfangs-Set
Anzahl des Bauteils pro Anlage 1
Rundbehälter (monolithisch)
Werkstoffgüte Behälter C35/45
Fügetechnik Falz nach DIN 4034-2
(Mörtelfuge bauseits / Fugendichtband)
Innendurchmesser 2.500 mm
Außendurchmesser 2.700 mm
Außenhöhe 1.650 mm
Wandstärke 100 mm

Bodenstärke des Behälters 120 mm
Transport-/Versetzanker 3 x Stabanker RD24
Verbindungsleitung Kernbohrung inkl. Mehrlippendichtung
Mehrlippendichtung SBR für Rohre
da1 60 mm (DN150 PVC/ PE/SML)

1 ST
Zwischenplatte Falz (DIN4034-2) DN 2500 H 120 mm
Aussparungen für 2 Filterkörbe

Schachtring (Aufsatzteil)
Anzahl 1 ST
Werkstoffgüte Behälter C35/45
Fügetechnik Falz nach DIN 4034-2
(Mörtelfuge bauseits / Fugendichtband)
Innendurchmesser 2.500 mm
Außendurchmesser 2.740 mm
Außenhöhe 500 mm
Wandstärke 120 mm

1 St. Zulauföffnung: Kernbohrung inkl. Mehrlippendichtung
Mehrlippendichtung SBR für Rohre
da160mm (DN150 PVC/ PE/SML)

1 St. Kabeldurchführung: Kernbohrung inkl. Mehrlippendichtung
Mehrlippendichtung SBR für Rohre
da 110mm (DN100 PVC/ PE/SML)

1 St. Lehrrohr Entnahmeleitung: Kernbohrung inkl. Mehrlippendichtung
Mehrlippendichtung SBR für Rohre
da 110mm (DN100 PVC/ PE/SML)

2 St. Einbauteil: Wanddurchführung DN 100

Behälterabschluss
Konus 2500/625x600 mm
Ausführung: zentrisch
Aufbau Schachteinstieg
Anzahl folgender Schachtteile 1
Ausgleichsring D 625 mm H 60 mm
Schachtabdeckung Klasse B 125 kN
Nennweite Ø 600 mm; Betonguss
Beschriftung (Rahmen):
ohne Lüftung, Sandverschluss

End-Set
Anzahl des Bauteils pro Anlage 1
Rundbehälter (monolithisch)
Werkstoffgüte Behälter C35/45
Fügetechnik Falz nach DIN 4034-2
(Mörtelfuge bauseits / Fugendichtband)
Innendurchmesser 2.500 mm
Außendurchmesser 2.700 mm
Außenhöhe 2.250 mm
Wandstärke 100 mm

Bodenstärke des Behälters 120 mm
Transport-/Versetzanker 3 x Stabanker RD24

1 St. Ablauföffnung: Kernbohrung inkl. Mehrlippendichtung
Mehrlippendichtung SBR für Rohre
da160mm (DN150 PVC/ PE/SML)

1 St. Verbindungsleitung: Kernbohrung inkl. Mehrlippendichtung
Mehrlippendichtung SBR für Rohre
da 160 mm (DN150 PVC/ PE/SML)

Behälterabschluss
Konus 2500/625x600 mm
Ausführung: zentrisch
Aufbau Schachteinstieg
Anzahl folgender Schachtteile 1
Ausgleichsring D 625 mm H 100 mm
Ausgleichsring D 625 mm H 80 mm
Schachtabdeckung Klasse B 125 kN
Nennweite Ø 600 mm; Betonguss
Beschriftung (Rahmen):
ohne Lüftung, Sandverschluss

inkl. folgerndem Zubehör:
1 x Zulaufgarnitur DN 150 PP
1 x Verbindungsrohr mit Spitzende beidseitig DN150,
  L 1000, KG 2000
1 x Filterkorb kleine Aufnahme
1 x Filterkorg große Aufnahme
4 x Fugendichtband DN 2500
Menge: 1,000 St

**02.06.03.20 Tauchmotor-Pumpe 6 m³/h, 4,5 bar**
Tauchmotor-Pumpe 6 m³/h, 4,5 bar
mit schwimmender Entnahme

Förderstrom Qmax: 6,0 m³/h
Förderdruck: max 4,5 bar
Max. Anlagenhöhe: 45 m
Anschlussspannung: 230 V / 50 Hz
Anschlusskabel: 15 m
Inst. Motorleistung: 560 W
Nennstrom: 4,2 A
Anschlüsse: 1" IG
Schutzklasse: IP 68
Max. Tauchtiefe: 12 m
inkl. schwimmender Entnahme
Menge: 1,000 St

**02.06.03.30 Tauchmotor-Pumpe 6 m³/h, 3,0 bar**
*** Bedarfsposition ohne GB
Tauchmotor-Pumpe 6 m³/h, 3,0 bar
mit integriertem Schaltautomat und Filtersieb

Förderstrom Qmax: 6,0 m³/h
Förderdruck: max. 3,0 bar
Max. Anlagenhöhe: 30 m
Anschlussspannung: 230 V / 50H z
Anschlusskabel: 15 m
Inst. Motorleistung: 420 W
Nennstrom: 2,9 A
Anschlüsse: 1" IG
Schutzklasse: IP 68
Max. Tauchtiefe: 12 m
Menge: 1,000 St

**02.06.03.40 Entnahmestelle, frei stehende Säule aus Edelstahl (Fundament bauseits)**
Entnahmestelle, frei stehende Säule aus Edelstahl
(Fundament bauseits), mit Rohr 1/2"
VA Kugelauslaufhahn ½" mit Griff und (Kinder-)Sicherung
Steckschlüssel DN 15, Reduktionsstück 1" x 1/2", Rohrwinkel verzinkt 90 Grad 1/2"

Einschließlich Anschluss an herbeigeführtes erdverlegtes Rohr einschließlich Dichtmaterial und der erforderlichen Form- und Verbindungsstücke sowie Montage auf bauseitigem Betonfundament.
Menge: 1,000 St

**02.06.03.50 Anschluss- und Kennzeichnungsset**
Schnellkupplung für Frostsicherheit
PVC-Schlauch weich DN25 mit Geflecht, Länge 4m
2 St. Messing-Schnellkupplung 1" Tülle
4 St. Schlauchschellen 20-32mm
Tauchpumpen-Revisions-Set
Teflonband
Installationsanleitung, Hinweisschilder, Aufkleber
Menge: 1,000 St

**02.06.03.60 Kranstellung**
*** Pauschalposition
Für die fachgerechte Einbringung der vor genannten Zisternenanlage ist ein geeigneter Kran einschließlich Bedienpersonal vorzusehen.
Sämtliche erforderlichen Abstimmungen mit der Bauleitung und anderen Gewerken sowie die zeitliche Koordination des Kraneinsatzes sind vom Auftragnehmer durchzuführen.
Notwendige Genehmigungen, Absperrungen, Verkehrslenkung und Nachweise der Tragfähigkeit der Aufstellfläche sind im Leistungsumfang enthalten.
Alle Nebenleistungen (Transport, Auf- und Abbau, Wartezeiten) gelten als mitvergütet.
Menge: 1,000 psch

*Hinweis: Sonstiges zur Gartenbewässerung*

**02.06.03.70 Erdverlegte BW-Leitung, PE-HD, DN25**
PE Rohr für Trinkwasser/Gartenwasser 25 mm
Rollenware zur Verlegung in Außenanlagen.
UV-stabil, lichtundurchlässig, alterungs- und witterungsfest.
Menge: 10,000 m

### Titel 03 STUNDENLOHNARBEITEN

#### Bereich 03.01 Leistung auf Nachweis

**03.01.1 Helfer/-in sämtliche Kosten/Zuschläge**
STLB-Bau 2025-10 091
Stundenlohnarbeiten durch Helfer/-in
der Verrechnungssatz für die jeweilige Arbeitskraft umfasst sämtliche Aufwendungen wie Lohn- und Gehaltskosten, Lohn- und Gehaltsnebenkosten, Zuschläge, lohngebundene und lohnabhängige Kosten, sonstige Sozialkosten, Gemeinkosten, Wagnis und Gewinn.
Menge: 30,000 h

**03.01.2 Facharbeiter/-in sämtliche Kosten/Zuschläge**
STLB-Bau 2025-10 091
Stundenlohnarbeiten durch Facharbeiter/-in
der Verrechnungssatz für die jeweilige Arbeitskraft umfasst sämtliche Aufwendungen wie Lohn- und Gehaltskosten, Lohn- und Gehaltsnebenkosten, Zuschläge, lohngebundene und lohnabhängige Kosten, sonstige Sozialkosten, Gemeinkosten, Wagnis und Gewinn.
Menge: 20,000 h

**03.01.3 Vorarbeiter/-in sämtliche Kosten/Zuschläge**
STLB-Bau 2025-10 091
Stundenlohnarbeiten durch Vorarbeiter/-in
der Verrechnungssatz für die jeweilige Arbeitskraft umfasst sämtliche Aufwendungen wie Lohn- und Gehaltskosten, Lohn- und Gehaltsnebenkosten, Zuschläge, lohngebundene und lohnabhängige Kosten, sonstige Sozialkosten, Gemeinkosten, Wagnis und Gewinn.
Menge: 10,000 h

**03.01.4 Abbruchhammer**
STLB-Bau 2025-10 091
Abbruchhammer, einsetzen,
der Verrechnungssatz für die jeweilige Arbeitskraft umfasst sämtliche Aufwendungen wie Lohn- und Gehaltskosten, Lohn- und Gehaltsnebenkosten, Zuschläge, lohngebundene und lohnabhängige Kosten, sonstige Sozialkosten, Gemeinkosten, Wagnis und Gewinn,
der Verrechnungssatz für das Gerät umfasst sämtliche Aufwendungen für den Betrieb, Gemeinkosten, Wagnis und Gewinn.
Menge: 10,000 h

**03.01.5 Hydraulikbagger Fahrer-in Tieflöffel 5-10t**
*** Bedarfsposition ohne GB
STLB-Bau 2025-10 091
Hydraulikbagger, mit Fahrer/-in, einsetzen,
der Verrechnungssatz für die jeweilige Arbeitskraft umfasst sämtliche Aufwendungen wie Lohn- und Gehaltskosten, Lohn- und Gehaltsnebenkosten, Zuschläge, lohngebundene und lohnabhängige Kosten, sonstige Sozialkosten, Gemeinkosten, Wagnis und Gewinn,
der Verrechnungssatz für das Gerät umfasst sämtliche Aufwendungen für den Betrieb, Gemeinkosten, Wagnis und Gewinn, Fahrwerk mit Bereifung, mit Tieflöffel, Masse im Betriebszustand 5 bis 10 t.
Menge: 1,000 h
